# Straßen-, Kanal- und Wasserleitungserneuerung Schlierstadt
Angebotsaufforderung (GAEB DA XML 3.2, DA83)
Projekt: 02-3100
Währung: EUR
Nebenangebote zugelassen: ja
Erstellt mit: GXML Toolbox V3.3 R20210630, iTWO_64 V12.0.618, 11.06.2026

## SKW Tief- und Straßenbauarbeiten
Datum: 11.06.2026
EP-Anteile: Löhne; Stoffe; Geräte; Sonstiges

### Bereich 1 Baustelleneinrichtung, Verkehrssicherung, Stundenlohnarbeiten, Hilfsleistungen, Materiallieferung

#### Abschnitt 1.1 Baustelleneinrichtung/ -räumen

*Hinweis: Baustelleneinrichtung*
Baustelleneinrichtung
Geräte, Werkzeuge und sonstige Betriebsmittel, die zur vertragsgemäßen Durchführung der Bauleistungen
erforderlich sind, auf die Baustelle bringen,
bereitstellen und -soweit der Geräteeinsatz nicht
gesondert berechnet wird- betriebsfertig aufstellen
einschl. der dafür notwendigen Arbeiten. Die
erforderlichen festen Anlagen herstellen.
Baubüros, Unterkünfte, Werkstätten, Lagerschuppen, Waschräume, Sanitärräume, Sanitätsräume und
dgl., soweit erforderlich antransportieren, aufbauen
und einrichten.
Strom-, Wasser-, Fernsprechanschluss sowie
Entsorgungseinrichtungen und dgl. für die Baustelle,
soweit erforderlich, herstellen.
Bei Bedarf Zufahrtswege zur Baustelle sowie
Lagerplätze, sonstige Platzbefestigungen und Wege im
Baustellenbereich anlegen.
Oberbodenarbeiten einschl. Beseitigen von Aufwuchs für
die Baustelleneinrichtung, soweit erforderlich,
ausführen.
Flächen beschaffen, sofern die vom AG zur Verfügung
gestellten nicht ausreichen.
Kosten für Vorhalten, Unterhalten und Betreiben der
Geräte, Anlagen und Einrichtungen einschl. Mieten,
Pacht, Gebühren und dgl. werden nicht mit dieser
Pauschale, sondern mit den Einheitspreisen der
betreffenden Teilleistungen vergütet.
Soweit nicht für bestimmte Leistungen (z.B.
Bedarfsleistungen) für das Einrichten der Baustelle
gesonderte Positionen im Leistungsverzeichnis enthalten
sind, gilt die Pauschale für alle Leistungen.

**1.1.10 Baustelleneinrichtung**
*** Pauschalposition
Baustelleneinrichtung für das Leistungsverzeichnis.
Menge: 1,000 psch

*Hinweis: Baustellenräumung*
Baustellenräumung
Baustelle von allen Geräten, Anlagen, Einrichtungen
und dgl. räumen.
Benutzte Flächen und Wege entsprechend dem
ursprünglichen Zustand unter Wahrung der
landschaftspflegerischen Belange ordnungsgemäß
herrichten. Verunreinigungen beseitigen.
Soweit nicht für bestimmte Leistungen (z.B.
Bedarfsleistungen) für das Räumen der Baustelle
gesonderte Positionen im Leistungsverzeichnis enthalten
sind, gilt die Pauschale für alle Leistungen.

**1.1.20 Baustelle räumen**
*** Pauschalposition
Baustelle räumen für das Leistungsverzeichnis.
Menge: 1,000 psch

*Hinweis: Bei der Kalkulation nachfolgender*
Katalog-Nr. TLK-MutterLV_WP_HN/1/ 2. 1.
Bei der Kalkulation nachfolgender Position ist das Vorhalten während der gesamten tatsächlichen Bauzeit und das Liefern aller Teile gemäß StVO, RSA 95 und ZTV-SA 97 einzurechnen.

**1.1.30 Abschrankung des Rohrgrabens/Baugrube**
Katalog-Nr. TLK-MutterLV_WP_HN/1/ 2. 1. 50.
nach den geltenden Vorschriften. Die Abschrankung kann entsprechend dem Baufortschritt nach Verfüllen des Rohrgrabens/ Baugrube umgesetzt werden.

Die Vergütung erfolgt zu:
70 % nach Aufstellung der Abschrankung
30 % nach Entfernen der Abschrankung

für Kanal-, Gas- und Wasserleitungsgräben.
Menge: 1100,000 m

**1.1.40 Bauzaun auf- und abbauen, Zaunhöhe 2,0 m**
Katalog-Nr. TLK-MutterLV_WP_HN/1/ 2. 1. 60.
Bauzaun aus Drahtgitter einschließlich der erforderlichen Tore standsicher herstellen, während der Bauzeit vorhalten, unterhalten und nach Beendigung der Bauarbeiten von der Baustelle entfernen.
Der Bauzaun dient zur Abtrennung der Baustelle hin zu Rad- und Gehwegen und kommt nur auf Anordnung der örtlichen Bauüberwachung zur Ausführung.

Die Vergütung erfolgt zu:
70 % nach Aufstellung des Bauzauns
30 % nach Entfernen des Bauzauns
Menge: 50,000 m

#### Abschnitt 1.2 Verkehrssicherung

*Hinweis: Verkehrssicherung - Innerörtlich*

*Hinweis: Einrichtungen zur Verkehrssicherung*
Einrichtungen zur Verkehrssicherung und
Verkehrsregelung nach StVO bei Bauarbeiten auf bzw. an
einbahnigen Straßen unter Aufrechterhaltung des
Verkehrs aufbauen, ständig unterhalten und betreiben,
ggf. umsetzen und abbauen.
6O v.H. der Pauschale werden nach betriebsfertigem
Aufbau, der Rest nach Abbau der
Verkehrssicherungseinrichtungen berechnet.
Ausführung nach vom AN vorgelegten Verkehrszeichenplan.
Sicherung mit elektrischen Warnleuchten und
elektrischer Beleuchtung der Verkehrszeichen am
jeweiligen Anfang und Ende der Baustelle bzw. in den
betroffenen Baustellenabschnitten.

Mit der folgenden Position sind sämtliche Maßnahmen
abgegolten, die zur Verkehrssicherung erforderlich
werden.
Maßnahmen im Zusammenhang mit dem allgemeinen
Bauablauf bezüglich dem Sichern von einzelnen
Arbeitsstellen sind ebenfalls einzurechnen.
Grundsätzlich ist jede Arbeitsstelle zu sichern.

**1.2.10 Verkehrssicherung für sämtliche Bereiche**
*** Pauschalposition
Verkehrssicherung für sämtliche Bereiche des Leistungsverzeichnisses.
Menge: 1,000 psch

**1.2.20 Aufrechterhaltung von Zufahrten/ Zugängen**
Katalog-Nr. TLK-MutterLV_WP_HN/1/ 2. 2. 20.
Verkehrssichere Zugänge und Zufahrten zu den Eingängen und Einfahrten im Baufeld der Maßnahme herstellen und ständig unterhalten.
Nach Baufortschritt ändern und beseitigen.
Ausführung nach Wahl des AN in Abstimmung mit dem Anlieger und der Bauleitung.
Ausbaubreite: bis 5,00 m.
Menge: 30,000 St

**1.2.30 Fußgängerhilfsbrücke im Baustellenbereich**
Katalog-Nr. TLK-MutterLV_WP_HN/1/ 2. 2. 30.
Fußgängerhilfsbrücke im Baustellenbereich in Geländehöhe für öffentlichen Fußgängerverkehr herstellen, vorhalten, ggf. umsetzen und beseitigen, mit Schutzgeländer, Nutzbreite mind. 1,50 m,
Länge bis 3,00 m, Lauffläche rutschfest.
Die Verlegung erfolgt in Abstimmung mit dem AG.
Menge: 20,000 St

**1.2.40 Überfahrplatten, Im öffentlichen Bereich (Straßenverkehr)**
Katalog-Nr. TLK-MutterLV_WP_HN/1/ 1. 2. 120.
Im öffentlichen Bereich (Straßenverkehr) zugelassene
Überfahrplatten verlegen.
Überfahrplatten nach Wahl des AN im Bereich von
Leitungsgräben verlegen und unterhalten,
einschl. sämtlicher sonstiger Leistungen.
Überfahrplatten ausgelegt für Strassenverkehrslast = SLW 60.
Die Verlegung erfolgt in Abstimmung mit dem AG.
Überfahrplatten zur Baustelle transportieren, vorhalten und abfahren wird nicht gesondert vergütet.
Abrechnung nach m2 der tatsächlich verlegten Überfahrplatten.
Menge: 130,000 m2

*Hinweis: Verkehrssicherung - Überörtliche Umleitung*
Verkehrssicherung - Überörtliche Umleitung

Ausbau der Ortsdurchfahrt erfolgt mittels Vollsperrung des betroffenen Abschnitts.
Die Verkehrsrechtliche Genehmigung ist seitens AN eigenständig einzuholen.

**1.2.50 Beschilderungsplan erstellen**
Beschilderungsplan erstellen

Erstellen von Beschilderungs- bzw. Verkehrszeichenpläne zur
Leitung des Fahrzeug- und Fußgängerverkehrs. Verkehrszeichenplan zwecks Beantragung der verkehrsrechtlichen Anordnung. Im Plan sind die Verkehrseinrichtungen, wie Schilder, Baken, Schranken, Markierungen, Signalanlagen etc. darzustellen und gern. STVO zu benennen.
Eventuelle Anpassungen bzw. Korrekturen im Zuge der Abstimmung mit der Verkehrsbehörde sind mit einzurechnen. Pläne sind dem AG in pdf-Format zu übergeben.
Umleitung über die Umliegenden Ortsteile, Osterburken, Bofsheim, Eberstadt, Zimmern, Seckach und Bödigheim.
Menge: 1,000 St

**1.2.60 Verkehrsrechtliche Genehmigung**
Verkehrsrechtliche Genehmigung beim LRA beantragen und
AG vorlegen. Abgerechnet wird der Aufwand für das Einholen der verkehrsrechtlichen Genehmigung mit allen Nebenkosten, Gebühren, etc.

Die Pauschale gilt für alle Leistungen des Leistungsverzeichnisses.
Menge: 1,000 St

**1.2.70 Überörtl. Umleitung einrichten, betreiben und abbauen.**
*** Pauschalposition
Überörtl. Umleitung einrichten, betreiben und abbauen.

Umleitung nach verkehrsbehördlicher Freigabe umsetzen.
Einzurechnen ist:
- Gesonderte Baustelleneinrichtung
- Aufstellen der Verkehrsschilder
- Vorhandene Verkehrsschilder temporär abdecken und später wieder beseitigen
- Kontrolle der Arbeitsstellensicherung gemäß ZTV-SA

Sämtliche für die Leistung erforderlichen Aufwendungen sind einzurechnen einschl. individuelle Beschreiftung Verkehrsschilder, Dokumentation, etc.

Nachträgliche Anordnungen werden gesondert per Nachweis vergütet.
Menge: 1,000 psch

#### Abschnitt 1.3 Stundenlohnarbeiten

*Hinweis: Arbeitskräfte*
Katalog-Nr. TLK-MutterLV_WP_HN/1/ 1. 3.
Bei Leistungen auf Nachweis, die nur mit Genehmigung der Bauleitung des Auftraggebers ausgeführt werden dürfen, sind täglich Rapporte vorzulegen mit
genauen Angaben der Namen und Berufsgruppen der Arbeitskräfte, der Geräte und Fahrzeuge, sowie der verwendeten Materialien.
In die Verrechnungssätze der Arbeitskräfte sind sämtliche Unternehmerzuschläge
und alle Kosten für den Einsatz von Kleingeräten, Maschinen und Werkzeugen, sowie andere Kleingeräte bis 400, -- € netto  Anschaffungswert, entsprechend § 6, Abs. 2
E StG . einzurechnen . Zubehör und Verbrauchsteile werden nicht besonders vergütet, da diese mit dem Unternehmerzuschlag abgegolten sind. Überstundenzuschläge von 6:00 Uhr bis 22:00 Uhr werden nicht erstattet.

**1.3.10 Verrechnungssatz für Arbeitskraft BVA (II)**
*** Bedarfsposition mit GB
Katalog-Nr. TLK-MutterLV_WP_HN/1/ 1. 3. 10.
Menge: 10,000 h

**1.3.20 Verrechnungssatz für Arbeitskraft BFA (V )**
*** Bedarfsposition mit GB
Katalog-Nr. TLK-MutterLV_WP_HN/1/ 1. 3. 20.
Menge: 10,000 h

**1.3.30 Verrechnungssatz für Arbeitskraft BFW (VI)**
*** Bedarfsposition mit GB
Katalog-Nr. TLK-MutterLV_WP_HN/1/ 1. 3. 30.
Menge: 10,000 h

*Hinweis: Baugeräte*
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Stundenlohnarbeiten durch Baugeräte auf Anordnung des AG ausführen.
Der Verrechnungssatz für das jeweilige Gerät umfasst sämtliche Aufwendungen für den Einsatz, insbesondere Gerätevorhalte- und Betriebsstoffkosten sowie sämtliche Zuschläge einschließlich der Kosten für das Bedienungspersonal.
Der Verrechnungssatz gilt für das zum Zeitpunkt des Abrufes einsatzbereit auf der Baustelle befindliche Baugerät. Vergütet werden die tatsächlich geleisteten
Arbeitsstunden.

**1.3.40 Verrechnungssatz für Baugerät Bagger bis 0,4 m3**
*** Bedarfsposition mit GB
Katalog-Nr. TLK-MutterLV_WP_HN/1/ 1. 3. 40.
Menge: 1,000 h

**1.3.50 Verrechnungssatz für Baugerät Bagger 0,4 bis 1,0 m3**
*** Bedarfsposition mit GB
Katalog-Nr. TLK-MutterLV_WP_HN/1/ 1. 3. 50.
Menge: 1,000 h

**1.3.60 Verrechnungssatz für Baugerät, Frontlader >75,0 kW**
*** Bedarfsposition mit GB
Katalog-Nr. TLK-MutterLV_WP_HN/1/ 1. 3. 60.
Menge: 1,000 h

**1.3.70 Verrechnungssatz für Baugerät, Motorstraßenhobel**
*** Bedarfsposition mit GB
Katalog-Nr. TLK-MutterLV_WP_HN/1/ 1. 3. 70.
Menge: 1,000 h

**1.3.80 Verrechnungssatz für Baugerät, Vibrationswalze über 5 t**
*** Bedarfsposition mit GB
Katalog-Nr. TLK-MutterLV_WP_HN/1/ 1. 3. 75.
Menge: 1,000 h

**1.3.90 Verrechnungssatz für Baugerät, Explosionsstampfer**
*** Bedarfsposition mit GB
Katalog-Nr. TLK-MutterLV_WP_HN/1/ 1. 3. 80.
Menge: 1,000 h

**1.3.100 Verrechnungssatz für Baugerät, Flächenrüttler**
*** Bedarfsposition mit GB
Katalog-Nr. TLK-MutterLV_WP_HN/1/ 1. 3. 100.
Menge: 1,000 h

**1.3.110 Verrechnungssatz für Baugerät Kompressor**
*** Bedarfsposition mit GB
Katalog-Nr. TLK-MutterLV_WP_HN/1/ 1. 3. 110.
Kompressor bis 5m³/min.
Menge: 1,000 h

**1.3.120 Verrechnungssatz für Baugerät Bohr- o. Abbauhammer**
*** Bedarfsposition mit GB
Katalog-Nr. TLK-MutterLV_WP_HN/1/ 1. 3. 120.
Bohr- Abbauhammer über 20 kg.
Menge: 1,000 h

**1.3.130 Verrechnungssatz für Baugerät Schneidgerät**
*** Bedarfsposition mit GB
Katalog-Nr. TLK-MutterLV_WP_HN/1/ 1. 3. 130.
Benzin - Trennschleifer.
Menge: 1,000 h

*Hinweis: Lastkraftwagen*
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
Stundenlohnarbeiten durch Lastkraftwagen auf Anordnung des AG ausführen.
Der Verrechnungssatz für den jeweiligen LKW umfasst sämtliche Aufwendungen für den Einsatz des LKW, insbesondere Gerätevorhalte- und Betriebsstoffkosten sowie sämtliche Zuschläge einschliesslich der Kosten für den Fahrer. Der Verrechnungssatz gilt für das zum Zeitpunkt des Abrufes einsatzbereit auf der Baustelle befindliche Fahrzeug. Vergütet werden die tatsächlich geleisteten
Arbeitsstunden nach der tatsächlichen Nutzlast des jeweiligen LKW
(ohne Erhöhung der Nutzlaststufe für Sonderfahrzeuge).

**1.3.140 Verrechnungssatz für LKW Allrad-Kipp. 8 t**
*** Bedarfsposition mit GB
Katalog-Nr. TLK-MutterLV_WP_HN/1/ 1. 3. 140.
LKW- Kipper mit Allradantrieb, ca. 8t Nutztlast.
Menge: 1,000 h

**1.3.150 Verrechnungssatz für LKW Allrad-Kipp. 12 t**
*** Bedarfsposition mit GB
Katalog-Nr. TLK-MutterLV_WP_HN/1/ 1. 3. 150.
LKW- Kipper mit Allradantrieb, ca. 12t Nutztlast.
Menge: 1,000 h

*Hinweis: Wasserversorgung*

**1.3.160 Obermonteur /Fachvorarbeiter**
*** Bedarfsposition mit GB
Fachvorarbeiter
Taglohnarbeiten nur auf Anordnung der Bauleitung
Menge: 10,000 h

**1.3.170 Rohrleger / Facharbeiter**
*** Bedarfsposition mit GB
Facharbeiter
Taglohnarbeiten nur auf Anordnung der Bauleitung
Menge: 10,000 h

**1.3.180 Helfer**
*** Bedarfsposition mit GB
Helfer
Taglohnarbeiten nur auf Anordnung der Bauleitung
Menge: 10,000 h

#### Abschnitt 1.4 Materiallieferung

*Hinweis: Materiallieferung frei Baustelle und Einbauort für Stundenlohnarbeiten.*

**1.4.10 Sand 0/2 mm ohne Recycling Material**
*** Bedarfsposition ohne GB
Sand 0/2 mm
Menge: 1,000 t

**1.4.20 Splitt 8/11mm ohne Recycling Material**
*** Bedarfsposition ohne GB
Splitt 8/11mm
Menge: 1,000 t

**1.4.30 Schotter 0/45 mm ohne Recycling Material**
*** Bedarfsposition ohne GB
Katalog-Nr. TLK-MutterLV_WP_HN/1/ 1. 5. 110.
Schotter 0/45 mm
Menge: 1,000 t

**1.4.40 Recycling Schotter 0/45 mm**
*** Bedarfsposition ohne GB
Katalog-Nr. TLK-MutterLV_WP_HN/1/ 1. 5. 110.
Schotter 0/45 mm
Menge: 1,000 t

#### Abschnitt 1.5 Hilfsleistungen

**1.5.10 Kontrollpruefung, Plattendruckversuch nach DIN 18134 durchführen**
*** Bedarfsposition mit GB
Plattendruckversuch nach DIN 18 134 als Kontrollprüfung
auf Anordnung des Auftraggebers durchführen.
Ausführung auf Erdplanum bzw. ungebundenen Tragschichten
Belastungsfahrzeug als Gegengewicht (z.B. ausreichend beladener LKW) bereitstellen

Ergebnisdokumentation Ergebnisse zeitnah bzw. nach Aufforderung  der örtlichen Bauüberwachung /dem  Auftraggeber übergeben.
Menge: 20,000 St

**1.5.20 Probegefäße zur Aufnahme von Baustoffproben**
Katalog-Nr. TLK-MutterLV_WP_HN/1/ 1. 4. 20.
Probegefäße zur Aufnahme von Baustoffproben, für
Kontrollprüfungen und für Rückstellproben des AG
liefern.
Probegefäße = saubere 10-l-Blecheimer mit dicht
schließenden Deckeln.
Probenahme nach DIN 1996 durchführen.
Probegefäße beschriften:
  Baustelle
  Entnahmeort (Station)
  Entnahmedatum
  Materialart
  Lieferscheinnummer
Menge: 15,000 St

**1.5.30 Hausmülltransport**
*** Pauschalposition
Hausmülltransport

Sammeln von Hausmüllbehälter im Plangebiet. Transport nach Wahl des AN zu der Sammelstelle und der Rücktransport zu den jeweiligen Häusern bis max. 250m, ca. 30 Ein- und Mehrfamilienhäuser, pro Monat insgesamt ca. 6 Leerungen (Restmüll, Biomüll, Papier, Gelber Sack, etc.),

Müllentsorgung mit Entsorgungsunternhemen und Anliegern über die gesamte Bauzeit abstimmen.
Der Einheitspreis für den Hausmülltransport umfasst sämtliche Aufwendungen für Arbeitskräfte einschl. Geräte über die gesamte Bauzeit.
Menge: 1,000 psch

**1.5.40 Anliegerinformation erstellen, verteilen**
*** Pauschalposition
Anliegerinformation erstellen, verteilen

Anliegerinformation erstellen, an vorhandene ca. 30 Anliegergrundstücke verteilen.
Famielen- und Wohngebäude.
Bekanntgabe / Information über Zu- und Abfahrtsmöglichkeiten bzw. zeitlicher Sperrungen während der Bauarbeiten vor Einrichten / Umsetzen einer Bauphase durch Einwerfen von Infoschreiben bei den betroffenen Anliegern / Gewerbetreibende. Schreiben erstellen für die jeweilige Bauphase und Wechsel entsprechend Bauzeitenplan AN. Informationsschreiben mind. 3 Werktage vor Einrichtungs- / Umsetzungstermin bei den Anliegern in Briefkästen einwerfen.
Abrechnung als Pauschale gesamtheitlich für die gesamte Dauer der Baumaßnahme.
Menge: 1,000 psch

#### Abschnitt 1.6 Beweissicherungsverfahren

*Hinweis: Hinweis: Beweissicherung*
Beweissicherungsverfahren unmittelbar nach Erteilung des Auftrags durchführen und vor Beginn der Bauarbeiten abschließen.

Das Beweissicherungsverfahren ist im Einvernehmen mit dem Auftraggeber, den Grund- und Hauseigentümern sowie den Mietern der angrenzenden Grundstücke und Gebäude hinsichtlich Schäden aller Art innen und außen durchzuführen. Gebäudeakten beim Baurechtsamt besorgen oder örtliche Erhebungen durchführen. Dazu die Eigentümer und Besitzer feststellen, benachrichtigen und dafür Sorge tragen, dass sämtliche Liegenschaften und Vermietungen bei der Besichtigung zugänglich sind.

Über die Besichtigungen Protokolle aufstellen, Schäden in Planunterlagen eintragen und mit Fotografien (9 x 13 Glanz oder digital) je Gebäude und Geschoss ergänzen. Vom Hausbesitzer, Auftraggeber und Auftragnehmer gegenzeichnen lassen.

Mindestens zwei Fertigungen an Auftraggeber senden. Getrennt gebaute Garagen, Vortreppen, Gartenmauern usw. sind mit aufzunehmen. Einfahrten, öffentliche Straßen, Gehwege und Stützmauern aufnehmen und dokumentieren. Sofern nach Bauende eine vergleichende Beweissicherung erforderlich wird ist diese durch den Auftragnehmer zu erstellen und dem Bauherren zu übergeben.

Es wird darauf hingewiesen, dass der Auftragnehmer die ihm aufgetragenen Arbeiten mit geeigneten Maßnahmen und Geräten ausführen muss, so dass Beschädigungen an Gebäuden, öffentlichen Straßen und Gehwegen ausgeschlossen werden können.

**1.6.10 Beweissicherung für Flurstücke durchführen**
*** Pauschalposition
Beweissicherung für Flurstücke, wie im Hinweis beschrieben, durchführen und dem Bauherren übergeben.

Zu beweissichernde Straßenzüge (nur Teistücke gemäß 2. BA):
- Hauptstraße
- Paradiesgartenweg
- Seckacher Str.

Sämtliche im Baufeld befindlichen und unmittelbar angrenzenden Flurstücke sind zu berücksichtigen.
Menge: 1,000 psch

**1.6.20 Dokumentation der Beweissicherung im Schadensfall**
Dokumentation der Beweissicherung im Schadensfall.

Dokumentation wie im Hinweis beschrieben durchführen und dem Bauherren übergeben. Jedes Flurstück wird als 1 Stück verrechnet.
Menge: 40,000 St

#### Abschnitt 1.7 Zwischenlager

*Hinweis: Wiederherstellen Zwischenlager*
Nach Fertigstellung Wiederherstellen der Zwischanlagerfläche gemäß Angaben des AG.

**1.7.10 Herstellen Zwischenlagerplatz**
Naturgestein 0/45 und 0/32 liefern, einbringen und verdichten. Der Schotter wird auf tragfähigem Grund ca. 20 cm stark aufgebracht.

Es ist eine Lieferschein-Nachweis zu führen
Menge: 40,000 m3

**1.7.20 Rückbauen Zwischanlagerplatz**
Das eingebaute und verdichtete Schottermaterial der Baustraße ist auszubauen und zu entsorgen. Das Material geht in Eigentum des Auftragnehmers über und muss fachgerecht entsorgt werden. Anfallende Entsorgungsgebühren müssen mit eingerechnet werden.
Menge: 30,000 m3

#### Abschnitt 1.8 Bodenverbesserung

*Hinweis: Hinweis*
Hinweis

Baustelleneinrichtung/ Räumung gilt für alle Leistungen der Bodenverbesserung.
Sie wird jeweils nur ein Mal vergütet.

**1.8.10 Baustelle einrichten**
*** Pauschalposition
Katalog-Nr. TLK-MutterLV_WP_HN/2/ 2.15. 10.
Baustelle für beschriebene Leistung einrichten.
Geraete, Werkzeuge und sonstige Betriebsmittel, die zur vertragsgemäßen Durchführung der Leistung erforderlich sind, auf die Baustelle bringen, bereitstellen und - soweit der Geräteeinsatz nicht gesondert berechnet wird - betriebsfertig aufstellen einschl. der dafuer notwendigen Arbeiten. Die erforderlichen festen Anlagen herstellen.
Kosten für Vorhalten, Unterhalten und Betrieb der Geräte, Anlagen und dgl. werden nicht mit dieser Pauschale, sondern mit den Einheitspreisen der betreffenden Teilleistungen vergütet.
Sie wird nur bei Erfordernis dieser Positionen vergütet.
Menge: 1,000 psch

**1.8.20 Baustelle räumen**
*** Pauschalposition
Katalog-Nr. TLK-MutterLV_WP_HN/2/ 2.15. 20.
Baustelle von allen Geräten, Anlagen, Einrichtungen und dgl., die für die Durchführung der Leistung erforderlich waren, räumen.
Sie wird nur bei Erfordernis dieser Position vergütet.
Menge: 1,000 psch

### Bereich 2 Straßenbauarbeiten

*Hinweis: Hinweis Erschwernisse- Mehraufwand Kabel usw*
Hinweise zu Leistungen für Straßenaufbruch/ Erdarbeiten
Straßenoberbauarbeiten/ Trag-, Binderschichten und Decken:

Folgende Erschwernisse die zu Behinderungen führen können wie Mehraufwendungen für erschwertes Lösen (Handschachtung) beim Herstellen des Planums, beim Boden verdichten sowie beim Herstellen der ungebundenen und gebundenen Tragschichten und Deckschichten durch:

- Einbauteile wie Kanalschächte,Wasserschächte,  Abdeckungen,  und dgl. im  Gehweg- und Straßenkörper
  'Neubau und Bestand'
- längs und querlaufende Kabel / Kabelbündel unmittelbar unter  Straßenoberbau
  Einzelkabel ca.
  '240 m'

  Kabelbündel Breite ca. 1,00 m ca.
  '240 m'
- werden nicht gesonder vergütet.
- Die Erschwernisse sind in die entsprechenden Positionen einzurechnen.

*Hinweis: Hinweis Erschwernisse -Mauern Einfriedungen*
Erschwernisse im Bereich von Einfassungen z. B. best. Bordsteinen, Gebäuden, Einfriedungen, Mauern, Hecken, Bäumen o.ä. (Gesamtlänge ca.
'500 m'
  werden nicht gesondert vergütet, die Erschwernisse sind in die nachfolgenden Positionen einzurechnen. Die Erschwerniss sind im Gesamten Baufeld anzutreffen

#### Abschnitt 2.1 Vorarbeiten / Roden

*Hinweis: Baufeldfreimachung*
Baufeldfreimachung, Bewuchs abholzen, roden. Einweisung erfolgt im Zuge der Bauumsetzung durch die
örtliche Bauüberwachung

**2.1.10 Hecke / verwilderte Fläche abholzen mit Roden Wst., DU bis 0,1; m2**
Böschungsfläche / Hecke mit Gestrüpp bis 0,15 m Durchmesser,  über dem Erdboden, abholzen. Wurzelstöcke roden.
Wurzelstöcke der Verwertung nach Wahl des AN zuführen.
Schlagabraum der Verwertung nach Wahl des AN zuführen.
Menge: 100,000 m2

**2.1.20 Bäume fällen, DU bis 0,1 m**
Katalog-Nr. TLK-MutterLV_WP_HN/2/ 2. 1. 220.
Bäume fällen, höchstens 0,25 m über dem Erdboden
absägen. Wurzelstöcke roden.
Gemessen wird der Durchmesser 1 m über dem Erdboden.
Stammdurchmesser bis
'0,1'
m.
Wurzellöcher unterhalb des Planums mit geeignetem Bo-
den verfüllen. Boden verdichten. Boden des AG gewinnen
und innerhalb der Baustelle fördern.
Gesamtes Holz in Eigentum des AN übernehmen und von
der Baustelle entfernen.
Wurzelstöcke in Eigentum des AN übernehmen und von
der Baustelle entfernen.
Schlagabraum in Eigentum des AN übernehmen und von der
Baustelle entfernen
Menge: 2,000 St

**2.1.30 Bäume fällen, DU 0,1 - 0,3 m**
Katalog-Nr. TLK-MutterLV_WP_HN/2/ 2. 1. 230.
Bäume fällen, höchstens 0,25 m über dem Erdboden
absägen. Wurzelstöcke roden.
Gemessen wird der Durchmesser 1 m über dem Erdboden.
Stammdurchmesser über
'0,1' bis 0,30 m.
Wurzellöcher unterhalb des Planums mit geeignetem Bo-
den verfüllen. Boden verdichten. Boden des AG gewinnen
und innerhalb der Baustelle fördern.
Gesamtes Holz in Eigentum des AN übernehmen und von
der Baustelle entfernen.
Wurzelstöcke in Eigentum des AN übernehmen und von
der Baustelle entfernen.
Schlagabraum in Eigentum des AN übernehmen und von der
Baustelle entfernen
Menge: 2,000 St

*Hinweis: Rückbau / Abbrechen vorhandener Anlagen*

**2.1.40 Zaun aufnehmen**
Zaun einschl. vorhandenem Streifenfundament aufnehmen.
Art = Maschendrahtzaun, Jägerzaun, Stabmattenzaun
mit Fundamenten aus Beton oder Mauerwerk.
Zaunhoehe, gesamt,
'ueber 0,60 bis 1,90 m'

Pfostenabstand
'2,00 bis 2,50 m.'

Stoffe gehen in Eigentum des AN ueber und werden beseitigt.
Menge: 50,000 m

**2.1.50 Beton / Mauerwerk abbrechen, ohne Bewehrung**
Beton / Mauerwerk abbrechen.
Beton ohne Bewehrung
Betonfestigkeitsklasse C 12/15 bis C 20/25
Bauteil =
'Sockel, Podeste, Einfidungen/ Mauern'

und sonstige kleinere Flächen unterschiedlicher Stärke
in Nebenflächen.
Aufbruchgut in Eigentum des Auftragnehmers übernehmen
und von der Baustelle entfernen.
Menge: 20,000 m3

**2.1.60 Zulage für Betonabbruch bewehrt**
Katalog-Nr. TLK-MutterLV_WP_HN/2/ 2. 1. 40.
jedoch bewehrter Beton
Menge: 10,000 m³

**2.1.70 Zulage für Handabbruch**
Katalog-Nr. TLK-MutterLV_WP_HN/2/ 2. 1. 50.
Einzurechnen sind alle Kosten die beim Abbruch von Hand entstehen.
(z.B. Abbruchhammer, Kompressor, etc.)
Menge: 10,000 m³

**2.1.80 Sicherung von Mauern, Unterfangen**
Katalog-Nr. TLK-MutterLV_WP_HN/2/ 2. 1. 60.
Sicherung von Mauern, Unterfangen von
Gebäuden und Unterfangung von Leitungen.
Beton C 20/25 liefern und einbauen.
Beton in Schalung einbringen.
Schalung wird nicht gesondert berechnet.
Abrechnung erfolgt nach Lieferscheinnachweis.
Die Einbaustelle ist auf dem Lieferschein zu vermerken.
Menge: 50,000 m3

**2.1.90 Zulage für Abschnittsweise Unterfangung**
Zulage für Abschnittsweise Unterfangung gmäß DIN 4123.
Menge: 15,000 m3

#### Abschnitt 2.2 Erdarbeiten

*Hinweis: Hinweis zum vorhandenen ungeb. Straßenoberbau/ Boden*
Gemäß §6, KrWG ist die Verwertung der Beseitigung bzw.
Entsorgung vorzuziehen. Änderungen am Verwertungs-und
Entsorgungskonzept bedürfen der expliziten Zustimmung
durch den AG .Eigenmächtige Änderungen durch den AN
gehen zu Lasten des AN.

**2.2.10 Oberboden abtragen und lagern**
Oberboden ggf. einschließlich Vegetationsdecke abtragen
und lagern
Oberboden für den späteren Einbau in Planzbeete, Verkehrsgrünflächen und Böschungsandeckungen

Dicke 'bis 30 cm cm'

Oberboden 'innerhalb der Baustelle fördern und lagern'

Oberboden auf  Mieten locker aufsetzen.
Abgerechnet wird nach Abtragsprofilen.
Menge: 100,000 m3

*Hinweis: Einbau Oberboden nach Freigabe des AG*
Einbau Oberboden nach Freigabe des AG
Der Einbau des Bodens entspr. nachfolgender Position darf erst nach Freigabe durch den AG erfolgen.

**2.2.20 Oberboden des AG, gelagert andecken- Böschungen, Angleichungsfläche**
Katalog-Nr. TLK-MutterLV_WP_HN/2/ 1. 1. 370.
Gelagerten Oberboden des AG profilgerecht andecken.
Andeckung 'in Böschungen, Angleichungsfläche und Randstreifen nach Angabe AG'

Dicke der Andeckung 'ca. 20 cm'
Oberboden des AG aufnehmen, innerhalb der Baustelle fördern und andecken.
Abgerechnet wird nach Auftragsprofilen.
Menge: 100,000 m3

**2.2.30 Oberboden liefern andecken- Böschungen, Angleichungsfläche**
Oberboden liefern profilgerecht andecken.
Andeckung 'in Böschungen, Angleichungsfläche und Randstreifen nach Angabe AG'

Dicke der Andeckung 'ca. 20 cm'

Abgerechnet wird nach Auftragsprofilen.
Menge: 50,000 m3

**2.2.40 Bodenverbindung zum Untergrund herstellen.**
Katalog-Nr. TLK-MutterLV_WP_HN/2/ 1. 1. 440.
Bodenverbindung zum Untergrund herstellen.
Im Bereich von
'Böschungsflächen / Pflanzflächen'
.
Bodenfläche aufreißen und auflockern.
Aufreißtiefe bis 0.25 m
Ausführung nach Angaben des AG.
Menge: 400,000 m2

**2.2.50 Rasenansaat herstellen Lockern, Planum**
Rasenansaat herstellen. Saatgut ohne Entmischung ausbringen und einarbeiten.
Ggf. Unrat ablesen. Ggf. vorwuechsige Kraeuter ausmaehen.
Unrat und Maehgut in Eigentum des AN uebernehmen und
von der Baustelle entfernen.
Boden lockern ggf. fräsen und Planum +- 5 cm herstellen.
Ansaat auf
'Boeschungen, Randstreifen, Baufeld'

Saatgutmenge 25 g/m2.
Saatgut ist vom AN liefern:

Saatgutmischung Landschaftsrasen in Säcken liefern.
Mischungsanteil in Gew.-v.H.

10 Agrostis tenuis (gemeines Straussgras)
35 Festuca ovina (Schafschwingel)
20 Festuca rubra commutata (Horstrotschwingel)
20 Festuca rubra rubra (Rotschwingel mit kurzen
  Ausläufern)
5 Lolium perenne (deutsches Weidelgras)
10 Poa pratensis (Wiesenrispe)

Sorten nach 'Beschreibende Sortenliste für Rasengräser' mit der jeweils besten Eignung für Landschaftsrasen an Strassen.
Menge: 400,000 m2

*Hinweis: Einbau des Ausbauschotters im Leitungssgraben*

**2.2.60 Boden lösen zwischenlagern und einbauen**
*** EP-Aufgliederung gefordert
Boden aus Abtragsbereichen profilgerecht lösen und auf Zwischenlager des AN zwischenlagern. Boden in Zwischenlager aufnehmen, zur Baustelle fördern und im Leistungssgraben  einbauen und verdichten.
Boden einbauen im Bereich
'Leitungssgraben.'
Homogenbereich 'A  /B / Schicht aus Baustoffgemisch für Frostschutzschichten
oder frostunempfindlichem Boden oder frostunempfindlichem Baustoffgemisch'

Abgerechnet wird nach Ab-, Auftragsprofilen.
Menge: 1200,000 m3

**2.2.70 Boden lösen und Eigentum des AN, -Abtrag**
*** EP-Aufgliederung gefordert
Nicht überwachungsbedürftiger Boden aus Abtragsbereichen profilgerecht lösen, laden und zwischenlagern.
Boden lösen im Bereich
'Abtrag'

Homogenbereich 'A / B /Schicht aus Baustoffgemisch für Frostschutzschichten
oder frostunempfindlichem Boden oder frostunempfindlichem Baustoffgemisch'
.
Das Herstellen des Planums wird gesondert vergütet.
Abgerechnet wird nach Abtragsprofilen.
Menge: 1500,000 m3

*Hinweis: Hinweis Füllboden*
Hinweis Füllboden/Angleichungen
Einbau nach Fertigstellung der Baumaßnahme
Angleichungen zu den Grundstücken nach Ausführungsplanung /Profilieren der Bankette an Erschließungsstraßen.
Oberfläche mit Querneigung gem. Planunterlagen herstellen.

**2.2.80 Boden aus Baustelle einbauen**
Boden aus der Baustelle aufnehmen, laden, profilgerecht einbauen und verdichten.
Material 'geeigneter Füllboden'

Einbaustelle = Füllbereiche Angleichungsflächen, Bankette.
Das Herstellen des Planums wird nicht gesondert vergütet.
Abgerechnet wird nach Auftragsprofilen.
Menge: 70,000 m3

**2.2.90 Boden verdichten / Planum herstellen**
StL-Nr. 161120181101, Katalog-Nr. TLK-MutterLV_WP_HN/2/ 2. 2. 80.
Unterlage für Schicht ohne Bindemittel auf Sollhöhe
nach Unterlagen des AG profilieren und verdichten. Liefern von Baustoff bzw. Entfernen von überschüssigem
Baustoff wird gesondert vergütet. Erschwernisse durch
Einbauten werden gesondert vergütet.
Unterlage = Planum, Unterbau/Untergrund nach Unterlagen
des AG.
Verformungsmodul der profilierten Unterlage mindestens
45 MN/m2.
Unebenheit innerhalb einer 4,00 m langen Messstrecke
höchstens 2 cm in Längs- und Querrichtung.
Menge: 6000,000 m2

#### Abschnitt 2.3 Straßenentwässerung- Leitungsgräben

*Hinweis: Hinweis zum vorhandenen ungeb. Straßenoberbau/ Boden*
Gemäß §6, KrWG ist die Verwertung der Beseitigung bzw.
Entsorgung vorzuziehen. Änderungen am Verwertungs-und
Entsorgungskonzept bedürfen der expliziten Zustimmung
durch den AG .Eigenmächtige Änderungen durch den AN
gehen zu Lasten des AN.

*Hinweis: Rohrgrabenverfüllung - Aushub bzw. Bodenaustausch*
Rohrgrabenverfüllung - Aushub bzw. Bodenaustausch, Rohrverlegung, Rohrlager und Rohrumhüllung
a) Abgerechnet wird nach Länge des Leitungsgrabens, gemessen in der Achse der
  Leitung vom Straßenablauf bis Achse Abwasserkanal.

Abrechnung bei Leitungsanschlüssen an neu verlegte Abwasserkanäle

Arbeitsraum Aushub Straßenablauf auf der Rohrseite wird übermessen, der Aushub Straßenablauf ist in Pos. Straßenablauf herstellen enthalten.
Ggf. erforderliche Arbeitsräume im Anschlussbereich der Hauptleitung werden nicht zusätzlich vergütet und sind einzurechnen.

b) Aushub in der Regel senkrecht zur Abwasserleitung (s. Ausführungsplanung).
  Abgerechnet bei Regelausbildung wird der kürzeste Abstand vom Straßenablauf
  zur Hauptleitung, Abweichende Bauausführungen und dadurch bedingte
  Massenmehrungen werden nicht vergütet.

c) Unabhängig vom Bauablauf wird der Rohrgrabenaushub, der Verbau und das
  Wiederverfüllen ab bzw. bis Oberkante des Erdplanums Straßenbau
  abgerechnet.

*Hinweis: Boden zwischenlagern, Boden über Leitungszone einbauen*

**2.3.10 Leitungsgraben herstellen T= über 1,75 bis 3,50 m**
Leitungsgraben herstellen.
Straßenaufbruch wird gesondert vergütet. Schachtdurchmesser und -abstände nach Unterlagen des AG.
Beschreibung der Homogenbereiche nach Unterlagen AG
Homogenbereich 'A / B'

Grabentiefe über 1,75 bis 3,50 m.
Breite der Grabensohle 'Rohr DN bis 150'

Notwendigen Verbau entsprechend statischen und konstruktiven Erfordernissen nach Wahl des AN herstellen, vorhalten und entfernen. Wasserhaltung wird gesondert vergütet.
Zum Verfüllen nicht verwendeten Aushub innerhalb der Baustelle fördern und abladen.
Abgerechnet wird mit senkrechten Wänden.
Menge: 500,000 m3

*Hinweis: Bauwerken, Bestandsleitungen*
Katalog-Nr. TLK-MutterLV_WP_HN/2/ 2. 3.
Die Position kommt zur Ausführung bei Rohrleitungsanschlüssen an bestehenden Leitungen und bestehenden Bauwerken.
Im Bereich Bauwerke wird die Handschachtung 50 cm vor dem entsprechendem Bauwerk über die gesamte Leitungsgrabentiefe vergütet.
Im Bereich von Bestandsleitungen wird die Hanndschachtung 50 cm vor und 50 cm entland der Bestandsleitung über die Tiefe des  Rohrauflagers/ Rohrumhüllung vergütet.
Eventuell erforderlich werdende Handschachtungsarbeiten in Zusammenhang mit Straßenentwässerungsarbeiten außerhalb dieser Bereiche sind in die Positionen
"Leitungsgraben herstellen" einzurechnen.

**2.3.20 Zulage für Leitungsgraben herstellen - Handaushub**
Katalog-Nr. TLK-MutterLV_WP_HN/2/ 2. 3. 60.
in allen Tiefen und Grabenbreiten.
Beschreibung der Homogenbereiche nach Unterlagen AG
Homogenbereich 'A / B'
Menge: 50,000 m3

*Hinweis: Leitungsquerung Lichtbilder*
Leitungsquerung Lichtbilder
Die Position wird nur bei querenden Leitungen (Kabeltrassen) die einer Sicherung bedürfen vergütet und abgerechnet.
Die Position wird nicht vergütet bei querenden Kanälen, Leerrohren und dgl.
Die Sicherungsmassnahme ist durch Foto zu dokumentieren, das Foto ist der Abrechnung beizulegen. Die Kosten sind einzurechnen.

*Hinweis: Abrechnung Leitungsquerungen*
Abrechnung Leitungsquerungen
Achse Kanal/ Achse querende Leitungen Kreuzungswinkel größer 50 gon, Abrechnung nach Stück.

Jede Leitungsquerung ist Haltungsweise zu stationieren/ einzumessen und auf einem separaten Abrechnungsplan zu erfassen. Die Kosten hierzu sind in nachfolgende Position einzurechnen.

**2.3.30 Zulage für Leitungsquerung**
Katalog-Nr. TLK-MutterLV_WP_HN/2/ 2. 3. 130.
Leitungsquerungen bis zu einem DN
'200' in der Baugrube
der darunter neu verlegten Kanalleitung
für Erschwernisse beim Erdaushub, Rohrverlegung,  Grabenverbau und Grabenverfüllung, erforderliche Handschachtungsarbeiten sind einzurechnen.
Unmittelbar zusammenhängende Kabel, Kabelbündel
bzw. Kanäle werden als eine Kreuzung abgerechnet.
Menge: 45,000 St

*Hinweis: Abrechnung der Position Leitungsquerungen*
Abrechnung der Position Leitungsquerungen
Achse Kanal/ Achse querende Leitungen Kreuzungswinkel kleiner 50 gon, Abrechnung nach m.
Abrechnung nach Lfdm bei im Leitungsgraben der neu zu verlegenden Kanalleitung längs-/ parallellaufenden Kabel.

Jede Leitung ist Haltungsweise zu stationieren/ einzumessen und auf einem separaten Abrechnungsplan zu erfassen. Die Kosten hierzu sind in nachfolgende Position einzurechnen.

**2.3.40 Zulage für längslaufende Leitungen**
Katalog-Nr. TLK-MutterLV_WP_HN/2/ 2. 3. 160.
Erschwernis im Zusammenhang mit längslaufenden Leitungen bis zu einem DN
'200' in der Baugrube der darunter neu verlegten Entwässerungsrohrleitung.
Erschwernisse beim Erdaushub, Rohrverlegung, Grabenverbau und Grabenverfüllung, erforderliche Handschachtungsarbeiten sind einzurechnen.
Unmittelbar zusammenhängende Kabel, Kabelbündel bzw. Kanäle werden nur einfach abgerechnet.

Das ggf. erforderliche Sichern von Leitungen und Kabeln im Zusammenhang mit dem Leitungsgrabenaushub, Grabenverbau und Grabenverfüllung ist in die nachfolgende Position einzurechnen.
Menge: 40,000 m

*Hinweis: Lieferscheinnachweis*
Lieferscheinnachweis
Ein Lieferscheinnachweis ist zu führen und dem AG zur Anerkennung vorzulegen.
Die entsprechenden Umrechnungsfaktoren der jeweiligen Lieferwerke sind vorzulegen und dem Soll-Ist-Vergleich zu Grunde zulegen.

*Hinweis: Grabenverfüllung mit Fremdmaterial*

**2.3.50 Liefern und Einbau von Naturgestein 0/45**
Material liefern, in Leitungsgraben einschließlich
Schachtbaugruben einbauen und verdichten.
Material 'Naturgestein 0/45'

Material nach Verlegen der Leitung in Graben oberhalb
der Leitungszone einbauen und verdichten.
Verdichten 'entsprechend den Vorgaben der ZTV-E.
Material muß nach der Verdichtung einen geringen Porenraum aufweisen, um zu verhindern, dass weiche feinkörnige Böden eindringen können.'
Menge: 360,000 m3

*Hinweis: Allgemeines:*
Allgemeines:

- Ausführung und Abrechnung der Positionen Rohrauflager,
  Rohrumhüllung, Rohrgrabenverfüllung siehe Baubeschreibung.
- Ausführung Rohrauflager: 10 cm + Wandstärke.
- Ausführung Rohrüberdeckung: 20 cm.
- Die Einbaumenge im Rohrlager und in der Rohrverfüllung ist nachzuweisen.
- Umrechnung von m3 nach t ist nachzuweisen! (Schotterwerk)
- Abgerechnet wird nach Abtragsprofilen des Leitungsgrabens
  im Aushub abzüglich der durch Baukörper mit mehr als 0,10 m2
  Querschnitt, sowie durch Teilverfüllungen verdrängter Massen.

**2.3.60 Liefern und Einbau von Sand-Splitt-Gemisch 0/11**
StL-Nr. 12108236903000, Katalog-Nr. TLK-MutterLV_WP_HN/2/ 2. 3. 170.
Material liefern, in Leitungsgraben einschließlich
Schachtbaugruben einbauen und verdichten.
Material 'Sand-Splitt-Gemisch 0/11'

Material nach Verlegen der Leitung in Graben in der
Leitungszone einbauen und verdichten.
Menge: 140,000 m3

#### Abschnitt 2.4 Straßenentwässerung- Rohrverlegung/Sonstige

**2.4.10 SA einschl. Abdeckung ausbauen, Abdeckung entfernen**
StL-Nr. 06110504112004, Katalog-Nr. TLK-MutterLV_WP_HN/2/ 1. 4. 20.
Straßenablauf einschließlich Aufsatz vollständig ausbauen. Anschlussleitungen, die bestehen bleiben, soweit
erforderlich abdichten. Das Ausbauen von Rohrleitungen
wird gesondert vergütet.
Straßenablauf aus Betonfertigteilen.
Ausbautiefe ab OK Aufsatz bis 1,25 m.
Straßenablauf liegt in befestigter Fläche. Aufbruch-
und Erdarbeiten ausführen.
Sämtliche Stoffe und Aushub der Verwertung nach Wahl
des AN zuführen.
Menge: 35,000 St

*Hinweis: Nachfolgende Position wird für das Verfüllen Straßenablaufes*
Katalog-Nr. TLK-MutterLV_WP_HN/2/ 1. 4.
Nachfolgende Position wird für das Verfüllen der
durch den Ausbau des Straßenablaufes entstandenen
Baugrube erforderlich.

**2.4.20 Baugrube von ausgebautem Straßenablauf verfuellen**
Katalog-Nr. TLK-MutterLV_WP_HN/2/ 1. 4. 40.
Baugrube von ausgebautem Straßenablauf verfüllen.
Material verdichten. Tiefe bis 1,25 m,
Material = gebrochenes Naturgestein.
Menge: 35,000 St

**2.4.30 Entwässerungsrohrleitung ausbauen. DN bis 300 Aushub entfernen**
Katalog-Nr. TLK-MutterLV_WP_HN/4/ 1. 2. 10.
Entwässerungsrohrleitung ausbauen.
Erdarbeiten zum Freilegen der Rohrleitung in Boden
der
Homogenbereiche 'A, B' ausführen.
Das Ausbauen von Schächten wird gesondert vergütet.
Rohr-DN über
'150' bis
'150'
.
Rohr aus Beton/Stz./
'PP oder PVC'

Mittlere Ausbautiefe bis UK Rohr bzw. UK Auflager
bis
'2,00 m'

Wiederverwendbarer Aushub seitlich lagern und nach dem
Ausbauen der Rohrleitung Graben wiederverfüllen, verdichten.
Fehlenden Verfüllboden liefern.
Nicht wiederverwendbare Stoffe und Aushub in Eigentum
des AN uebernehmen und von der Baustelle entfernen.
Menge: 190,000 m

**2.4.40 Trennschnitte an der Bestandsleitung**
Katalog-Nr. TLK-MutterLV_WP_HN/2/ 2. 3. 80.
Entwässerungsrohrleitung (Bestandsleitung) aus PVC, Beton,
Stahlbeton, Steinzeug trennen.
Geraden Trennschnitt herstellen.
Fachgerechtes Nacharbeiten der Trennstellen.
Rohrdurchmesser bis DN 200
Abgänige Teile in Eigentum des AN übernehmen und beseitigen.
Menge: 35,000 St

**2.4.50 Kastenrinne mit Gitter ausbauen, Tiefe bis 1,00 m**
Kastenrinne einschließlich Gitterrost vollständig ausbauen. Anschlussleitungen, die bestehen bleiben, soweit erforderlich abdichten. Das Ausbauen von Rohrleitungen wird gesondert vergütet.
Kastenrinne aus Betonfertigteilen.
Ausbautiefe ab OK Aufsatz bis 1,00 m.
Kastenrinne liegt in befestigter Fläche. Aufbruch- und Erdarbeiten ausführen.
Sämtliche Stoffe und Aushub der Verwertung nach Wahl des AN zuführen.
Menge: 20,000 m

*Hinweis: Sickerstrang DN 100*

**2.4.60 Sickerstrang herstellen DN 100, b= bis 0,4 m**
Sickerrohrleitung herstellen, Erdarbeiten in Boden der
Homogenbereiche 'A ,B' ausführen. Die Grabensohle als Sickerraumsohle ausbilden. Bei Teilsickerung den Graben beiderseits des Rohres bis zur OK des dichten Rohrteiles
mit bindigem Boden auffüllen und verdichten. Bindigen
Boden liefern. Restlichen Grabenraum mit Filtermaterial
verfüllen und verdichten. Schächte und Anschlüsse an
Schächte werden gesondert vergütet.
Rohr DN 100.
Teilsickerrohr.
Sickerleitung aus Entwässerungsrohr tunnelförmig (innen
gewellt, Sohle glatt) aus PVC-U Typ C 1 nach DIN 4262-
Teil 1.
Bettung entsprechend DIN EN 1610, Typ 1.
Grabentiefe bis 0,50 m.
Wasserhaltung bis zu einer Pumpenleistung von 10 m3
Fördermenge mal 5 m Förderhöhe je Stunde und Haltung
ausführen.
Filtermaterial = Kies-Sand-Gemisch 0/32.
Aushub der Verwertung nach Wahl des AN zuführen.
Menge: 700,000 m

**2.4.70 Sickerrohrleitung DN 100 an Straßenablauf anschließen**
Sickerrohrleitung an Straßenablauf anschließen,
Anschluss dichten.
Vergütet wird der Mehraufwand für das Herstellen des
Anschlusses (einschließlich eventueller Formstücke)
gegenüber der bis zur Innenfläche des Straßenablaufes durchgemessenen Rohrleitung.
Sickerrohrleitung  DN 100, aus Kunststoff.
Anschluss an Straßenablauf:
Öffnung für Rohranschluss ist nicht vorhanden, Öffnung durch Kernbohrung herstellen. Sickerstrang 3m vor Straßenablauf mit Straßengefälle nach oben ziehen, Anschluss oberhalb des Bodenteiles herstellen.
Menge: 20,000 St

**2.4.80 Sickerrohrleitung DN 100 an Straßenablauf schließen**
Sickerrohrleitung an Straßenablauf angeschlossen,
nach Fertigstellung der Baumaßnahme schließen.
Sickerrohrleitung kraftschlüssig schließen zur Vermeidung eines Rückstaus in den Straßenkoffer.
Sickerrohrleitung  DN 100, aus Kunststoff.
Menge: 20,000 St

*Hinweis: In nachfolgende Positionen ist das Trennen und*
In nachfolgende Positionen ist das Trennen und
fachgerechte Nacharbeiten der Trennstellen der PVC-U
Rohrleitung zum Einbau der Formstücke miteinzurechnen.
Evtl. erforderliche Überschiebmuffen/ Reperaturkupplungen u. ä. sind einzurechnen.
Der Mehraufwand für das Herstellen des Rohrauflagers, Seitenverfüllung, Abdeckung wird nicht separat vergütet und ist in nachfolgende Position einzurechnen.

**2.4.90 Anschlussleitung PVC-U DN 150, blau**
Katalog-Nr. TLK-MutterLV_WP_HN/2/ 1. 4. 390.
Anschlussleitung zum Schacht bzw. zur Sammelrohrleitung
nach statischen Erfordernissen herstellen.
Anschluss an Schacht bzw. Sammelrohrleitung sowie Formstücke werden gesondert berechnet.
Anschlussleitung DIN EN 1610 aus PVC-U-Rohren DIN 19534
für Regenwasserkanal, HS- Rohr, System Funke o. glw. (www.funkegruppe.de).
Nach DIN EN 1401-1, SDR 34 jedoch Ringsteifigkeit ISO 9969 mind. 12 kN/m2, glattwandig, Baulänge max. 2,0 m.
Hochlast - Kanalrohr, wandverstärkt, vollwandig
nicht kerngeschäumt,
inkl. der für die fachgerechte Verlegung erforderlichen Doppelmuffen mit innen liegendem Steg und zwei fest eingelegten, ölbeständigen FE-Dichtungen.
DN 150.
Kennzeichnung: REGENWASSER
Farbe: blau (RAL 5015)
Auflager aus nichtbindigem Boden, Auflagerwinkel 120
Grad,
in vorhandenem Graben mit Verbau und Aussteifungen.
Grabentiefe in m:
'bis 3,5 m'
.
Produktbezeichnung/Hersteller: '....................................................'

(Angaben im Bieterangabenverzeichnis)
Menge: 225,000 m

**2.4.100 Passstück DN 150, blau**
Katalog-Nr. TLK-MutterLV_WP_HN/2/ 1. 4. 450.
Passstück als Zulage,
aus PVC-U Rohren nach DIN 19534,
für Regenwasserkanal, System Funke o. glw. (www.funkegruppe.de).
Nach DIN EN 1401-1, SDR 34 jedoch Ringsteifigkeit ISO 9969 mind. 12 kN/m2, glattwandig
DN 150
Farbe: blau (RAL 5015)
Menge: 45,000 St

**2.4.110 Einfachabzweig 45°, DN 150/150, blau**
Katalog-Nr. TLK-MutterLV_WP_HN/2/ 1. 4. 400.
Abzweig 45° als Zulage,
aus PVC-U Rohren nach DIN 19534,
für Regenwasserkanal, HS- R- Abzweig, System Funke o. glw. (www.funkegruppe.de).
Nach DIN EN 1401-1, SDR 34,
Hochlast - Kanalrohr wandverstärkt, vollwandig,
inkl. der für die fachgerechte Verlegung erforderlichen Doppelmuffen mit innen liegendem Steg und zwei fest eingelegten, ölbeständigen FE-Dichtungen.
Durchmesser des durchgehenden Rohres DN 150
Durchmesser des Abzweiges DN 150
Farbe: blau (RAL 5015)
Menge: 5,000 St

**2.4.120 Bogen DN 150; PVC, blau**
Katalog-Nr. TLK-MutterLV_WP_HN/2/ 1. 4. 420.
Bogen als Zulage,
aus PVC-U Rohren nach DIN 19534,
für Regenwasserkanal, HS- R- Bogen, System Funke o. glw. (www.funkegruppe.de).
Nach DIN EN 1401-1, SDR 34,
Hochlast - Kanalrohr wandverstärkt, vollwandig,
inkl. der für die fachgerechte Verlegung erforderlichen Doppelmuffen mit innen liegendem Steg und zwei fest eingelegten, ölbeständigen FE-Dichtungen.
DN 150
Farbe: blau (RAL 5015)
Menge: 180,000 St

**2.4.130 Anschlussleitung aus Kunststoff an Straßenablauf. anschl. DN 150 aus PVC-U**
Katalog-Nr. TLK-MutterLV_WP_HN/2/ 1. 4.1200.
Anschlussleitung aus Kunststoff an Straßenablauf
anschließen.
Anschluss dichten.
Vergütet wird der Mehraufwand für das Herstellen des
Anschlusses gegenüber der bis zur Innenfläche der
Ablaufes durchgemessenen Rohrleitung.
Rohrleitung DN
'150'
aus Kunststoff.
Passstücke evtl. erforderlicher Schnitte sowie ggf.
erforderliche Manschettendichtungen sind einzurechen.
Menge: 45,000 St

**2.4.140 Zulage für Muffenstopfen DN 150**
Katalog-Nr. TLK-MutterLV_WP_HN/4.0/ 3. 2. 2. 90.
aus PVC-U liefern und einbauen.
Menge: 45,000 St

**2.4.150 Rohranschluss DN 300 / DN 150**
Rohranschluss an Sammelrohrleitung aus Stahlbeton Wandverstärkt, Beton Steinzeug oder PP DN 300 bis DN 1000 durch anbohren herstellen.
Der fachgerechte Anschluss mittels Anbohren des Hauptrohrs ist einzurechnen.
Anschlussleitung aus PVC DN 150
Bohrdurchmesser: 200 mm (+/- 1 mm)
Anschluss mit integrierem Kugelgelenk, 0°-13° abwinkelbar für dickwandige Rohre.
Die Einbau- und Verarbeitungsvorschriften des Herstellers sind zu beachten.
Die Dichtheit der Verbindung ist zu gewährleisten.

System Fabekun der Fa. Funke oder gleichwertig.

Hersteller/ Lieferwerk.:

'....................................................'

(Angaben im Bieterangabenverzeichnis)
Menge: 45,000 St

*Hinweis: Straßenablauf*

**2.4.160 Straßenablauf für Aufsatz 300/500, hohe Form**
Straßenablauf aus Betonfertigteilen nach DIN 4052 einbauen. Fugen mit Mörtel MG III nach DIN 1053 dichten
und glattstreichen. Aufsatz wird gesondert vergütet.
Erdarbeiten in Boden der
Homogenbereiche 'A / B' ausführen.
Boden Form 1a mit Abfluss im Boden und eingebautem
Steckmuffendichtelement.
Schaft, Form 5d (570 mm hoch.
Auflagering Form 10a (für quadratische Aufsätze.
Auflager aus Beton C 8/10, 10 cm dick, herstellen.
Aushubtiefe ab OK Straßenablauf bis 1,25 m.
Aushub der Verwertung nach Wahl des AN zuführen. Füllmaterial = Beton C 8/10.
Menge: 43,000 St

**2.4.170 Straßenablauf für Aufsatz 300/500, niedere Form**
Straßenablauf aus Betonfertigteilen nach DIN 4052 einbauen. Fugen mit Mörtel MG III nach DIN 1053 dichten
und glattstreichen. Aufsatz wird gesondert vergütet.
Erdarbeiten in Boden der
Homogenbereiche 'A / B' ausführen.
Boden Form 1a mit Abfluss im Boden und eingebautem
Steckmuffendichtelement.
Schaft, Form 5c (195 mm hoch.
Auflagering Form 10a (für quadratische Aufsätze.
Auflager aus Beton C 8/10, 10 cm dick, herstellen.
Aushubtiefe ab OK Straßenablauf bis 1,25 m.
Aushub der Verwertung nach Wahl des AN zuführen. Füllmaterial = Beton C 8/10.
Menge: 2,000 St

**2.4.180 Aufsatz, 300x500, D 400, 25mm, Pultform**
Aufsatz für Straßenablauf entsprechend DIN EN 124/E DIN 1229 aufsetzen,
Rahmenaußenmaße 300 x 524
Mit multifunktionalem Doppelscharnier
Mit PEWEPREN®-Einlage mit Vorformung für Bauzeitentwässerung.
hochziehbar
Mit schraubloser verkehrssicherer Arretierung
Bauhöhe 100 mm
Rahmen aus Gusseisen mit Eimerauflage mit PEWEPREN®-Einlage
Rost aus Gusseisen
Zweiseitig ca. 110 Grad aufklappbar sowie komplett herausnehmbar
Schlitzweite 25 mm,
Zzgl. Passendem Schmutzeimer aus verzinktem Stahlblech gemäß DIN 4052.

Aufsatz zunächst provisorisch auflegen und entsprechend Bauablauf Zug um Zug bis auf planmäßige Höhe setzen.
Fuge zwischen Fertigteilen mit Mörtel MG III nach DIN 1053 unter Verwendung von Distanzstücken entsprechender Festigkeit füllen. Füllung glattstreichen.

Aufsatz Typ 'Multitop Design' der Fa. ACO o.glw.

'....................................................'

(Angaben im Bieterangabenverzeichnis)
Menge: 45,000 St

**2.4.190 Zulage zu Pos Aufsatz Eimer, Form C3, Niedrige Form**
Zulage zur Position: "Aufsatz für
Straßenablauf nach DIN 1229 aufsetzen"

Liefern und Einbauen verzinkter Eimer nach DIN 4052
Form C 3, für Ablauf mit Aufsatz 300*500 mm und
Betonunterteilen "Niedere Form"
Menge: 2,000 St

**2.4.200 Zulage zu Pos Aufsatz Eimer, Form D1, Hohe Form**
Katalog-Nr. TLK-MutterLV_WP_HN/2/ 2. 5. 170.
Zulage zur Position: "Aufsatz für
Straßenablauf nach DIN 1229 aufsetzen"

Liefern und Einbauen verzinkter Eimer nach DIN 4052
Form D1, für Ablauf mit Aufsatz 300*500 mm und
Betonunterteilen "hohe Form"
Menge: 43,000 St

*Hinweis: Kastenrinne*

**2.4.210 Liefern und einbauen Kastenrinne, NW 200**
*** Bezugsbeschreibung
Kastenrinne nach DIN 19 580 mit Abdeckung einbauen.
Formstücke und Anschlussleitungen werden gesondert vergütet.
Klasse D 400.
Nenngröße 150.
Material der Rinne = Betonfertigteile nach DIN 4281.
Auflager, 10 cm dick, und beidseitige Rückenstütze, 15
cm dick, aus Beton C 8/10 herstellen.
Abdeckung = Rahmen und Rost aus Gusseisen,
verschließbar.
Schlitzweite über 18 bis 25 mm.

Die Überfahrbarkeit der Rinne mit dem Asphaltfertiger zum Einbau der Deckschicht muss gewährleistet sein.
Menge: 20,000 m

**2.4.220 Zulage für liefern und einbauen von Endstück für Kastenrinne mit Ablauf**
*** wie Position 2.4.210
StL-Nr. 0611054511, Katalog-Nr. TLK-MutterLV_WP_HN/2.1/ 1. 3. 3. 8. 200.
Formstück für Kastenrinne nach DIN 19 580 mit Abdeckung
einbauen. Vergütet wird der Mehraufwand gegenüber der
durchgehenden Rinne.
Formstück = Endstück.
Abflussrohr DN 150.
Menge: 2,000 St

**2.4.230 Zulage für liefern und einbauen von Endstück für Kastenrinne ohne Ablauf**
*** wie Position 2.4.210
Katalog-Nr. TLK-MutterLV_WP_HN/2.1/ 1. 3. 3. 8. 210.
Formstück für Kastenrinne nach DIN 19 580 mit Abdeckung
einbauen. Vergütet wird der Mehraufwand gegenüber der
durchgehenden Rinne.
Formstück = Endstück.
Menge: 2,000 St

**2.4.240 Anschlussleitung aus PVC-U an Kastenrinne. anschl.**
Anschlussleitung aus PVC-U an Kastenrinne
anschließen.
Anschluss dichten.
Vergütet wird der Mehraufwand für das Herstellen des
Anschlusses gegenüber der bis zur Innenfläche der
Kastenrinne durchgemessenen Rohrleitung.
Rohrleitung DN
'150'
aus PVC-U. inklusive Übergang DN 150 / 100 PVC-U
Kastenrinne aus Betonfertigteilen mit bzw. ohne Einlaufkasten.
Passstücke evtl. erforderlicher Schnitte sowie ggf.
erforderliche Manschettendichtungen sind einzurechen.
Menge: 2,000 St

#### Abschnitt 2.5 Tragschichten

*Hinweis: Planumsschutzschicht*

**2.5.10 Planumsschutzschicht herstellen,**
Palnumsschutzschicht zum Schutz des Unterbaus (Erdplanums) herstellen und wärend der Bauphase unterhalten.
Baustoffgemisch 0/45.
Einbaudicke = 15 cm.
Baustoffgemisch aus natürlichen Gesteinskörnungen
Rückbau nach Ferigstellung der Tiefbauarbeiten. Material geht in Eigentum des  AN über und ist zu beseitigen.
Menge: 5500,000 m2

**2.5.20 Frostschutzschicht herstellen, Bk1,0 bis BK 100**
*** EP-Aufgliederung gefordert
StL-Nr. 1611210813039101
Frostschutzschicht herstellen.
In Verkehrsflächen der Belastungsklassen Bk1,0 bis
Bk100.
Baustoffgemisch 0/45.
Verformungsmodul EV2 auf der Oberfläche mindestens 120
MN/m2.
Einbaudicke '23-34'

Baustoffgemisch aus natürlichen Gesteinskörnungen.
Abgerechnet wird nach Auftragsprofilen.
Menge: 1900,000 m3

**2.5.30 Schottertragschicht herstellen, Bk1,0 bis BK 100**
StL-Nr. 16112219129110, Katalog-Nr. TLK-MutterLV_WP_HN/2/ 3. 6. 20.
Schottertragschicht herstellen.
In Verkehrsflächen der Belastungsklassen Bk1,0 bis
Bk100.
Baustoffgemisch 0/45.
Verdichtungsgrad/Verformungsmodul 'EV2 = 150 MPa'

Einbaudicke = 15 cm.
Baustoffgemisch aus natürlichen Gesteinskörnungen
Menge: 5500,000 m2

**2.5.40 Grobschotter 80/140 liefern und einbauen**
Liefern und einbauen von Grobschotter 80/140 zur Bodenverbesserung unter Auflagern.

Umfang/ Ausführung gemäß  Angabe des AG/ der örtlichen Bauüberwachung.
Menge: 400,000 m3

**2.5.50 Liefern und Verlegen von Geotextil**
Geotextil ensprechend "Merkblatt für die Anwendung von Geotextilien im Erbau" liefern und verlegen.
Das Geotextil wird eingesetzt als Untergrundverstärkung im Straßenbereich.
Material: Vliesstoff der Klasse 4
Einbau mit min. 0,50 m Überlappung.
Abgerechnet wird die abgedeckte Fläche nach örtlichem Aufmass.
Menge: 1500,000 m²

*Hinweis: Einbau Asphalttragschichten -ohne Mittelnaht*
Einbau Asphalttragschichten
Die Asphalttragschicht ist ohne Längsnaht vollflächig auf gesamter Fahrbahnbreite einzubauen. Der Transport vom Werk auf die Baustelle hat mit thermoisolierten Transportbehätern zu erfolgen.
Der Einbau hat mit einem Beschicker zu erfolgen.
Ein eventueller Mehraufwand wird nicht separat vergütet und ist in die Positionen einzurechnen.

**2.5.60 Asphalttragschicht AC 32 T N herstellen ca. 12cm, Bk0,3 bis Bk1,8**
*** EP-Aufgliederung gefordert
Asphalttragschicht aus Asphalttragschichtmischgut
AC 22 T S herstellen.
In Verkehrsflächen der Belastungsklassen Bk 0,3 bis
Bk 1,8.
Einbaumenge = 280 kg/m2.
Bindemittel = 70/100.
Menge: 4400,000 m2

**2.5.70 Asphalttragschicht AC 32 T N als Profilausgleich herstellen**
Asphalttragschicht aus Asphalttragschichtmischgut
AC 32 T S herstellen.
In Verkehrsflächen der Belastungsklassen Bk0,3 bis
Bk1,8.
Einbau zum Profilausgleich.
Bindemittel =70/100.
Menge: 30,000 t

*Hinweis: Gehweg / Angleichungsfläche / Kleinfläche / Hoffläche*

**2.5.80 Asphalttragschicht AC 32 T N herstellen ca. 12cm, Bk0,3 bis Bk1,8**
Asphalttragschicht aus Asphalttragschichtmischgut
AC 32 T N herstellen.
In Verkehrsflächen der Belastungsklassen Bk 0,3 bis
Bk 1,8.
Einbaumenge = 280 kg/m2.
Bindemittel =70/100.
Menge: 50,000 m2

*Hinweis: Haftkleber*

**2.5.90 Unterlage reinigen**
StL-Nr. 101130579110, Katalog-Nr. TLK-MutterLV_WP_HN/2/ 1. 6. 10.
Unterlage reinigen. Anfallendes Kehrgut der Verwertung
nach Wahl des AN zuführen.
Unterlage 'Aspahltbefestigung und gefräßte Asphaltschicht'

Lose Bestandteile von Schadstellen aufnehmen.
Zusammenhängende Teilflächen.
Menge: 5500,000 m2

**2.5.100 Bitumenemulsion Bk 1,0,bis 10 vor Deckschicht, Spritzgerät**
Bitumenemulsion zur Herstellung des Schichtenverbundes
aufsprühen.
In Verkehrsflächen der Belastungsklassen Bk 1,0 - Bk 3,2
Unterlage = Asphaltbefestigung, frisch.
Mit Rampenspritzgerät.
Bindemittel = PmOB ArtC U60K.
Bindemittelmenge = 300 g/m2.
Vor Einbau Asphaltdeckschicht, es ist genügent Zeit zur Trocknung einzurechnen.
Erschwirnisse für den Einbau an Borde / Einbauteile sind in die Position einzurechnen.
Die abgetrocknete Emulsion ist durch die örtliche Bauüberwachung abzunehmen.
Menge: 4500,000 m2

#### Abschnitt 2.6 Asphaltdeckschichten

*Hinweis: Einbau Asphaltdeckschichten -ohne Mittelnaht*
Einbau Asphaltdeckschichten
Die Asphalttragschicht ist ohne Längsnaht vollflächig auf gesamter Fahrbahnbreite einzubauen. Der Transport vom Werk auf die Baustelle hat mit thermoisolierten Transportbehätern zu erfolgen.
Der Einbau hat mit einem Beschicker zu erfolgen.
Ein eventueller Mehraufwand wird nicht separat vergütet und ist in die Positionen einzurechnen.

**2.6.10 Asphaltbef. trennen, Dicke 10 - 20 cm**
Asphaltbefestigung geradlinig trennen.
Trennen durch Schneiden.
Dicke der Asphaltbefestigung über 10 bis 20 cm.
Menge: 1000,000 m

**2.6.20 Asphaltbef. trennen, Dicke 10- 20 cm, Nachschnitt**
Katalog-Nr. TLK-MutterLV_WP_HN/2/ 1. 6. 140.
Nachschnitt entsprechend ZTVA- Stb 97.
Asphaltbefestigung trennen.
Zulage zu Pos.:"Asphaltbefestigung aufnehmen", für erschwertes Aufbrechen der Asphaltbefestigung im Nachschnitt-/ Abtreppungsbereich ist einzurechnen.
Anfallendes Material in Eigentum des AN übernehmen und
von der Baustelle entfernen.
Deckschicht und bituminöse Unterlage geradlinig
schneiden.
Dicke der bituminösen Befestigung über 10 bis 20 cm.
Nachprofilierung mit Kombinierte-Frostschutz- Schottertragschicht herstellen.
Einbau- 'gewicht= 220 kg/m2 entspr. ca. 10-20 cm Dicke'

Einbau 'zur Profilregulierung im Nachschnitt-/ Abtreppungsbereich Breite bis ca. 20 cm,'

Verformungsmodul EV2 auf der Oberfläche min.
120 MN/m2.
Anstehender Untergrund verdichten.
Menge: 150,000 m

*Hinweis: Vorhinweis Asphaltbef. aufnehmen - Aufbruch oder Fräsen*
Vorhinweis Asphaltbef. aufnehmen - Aufbruch oder Fräsen
Nachfolgende Position "Asphaltbef. aufnehmen" wird im Bereich von
'Fahrbahnen und Gehwegen' erforderlich.
Erfolgt das Aufnehmen durch Fräsen wird unter gleicher
Position abgerechnet.
Die Pos.:"Asphaltbefestigung trennen" wird bei Aufnahme mit Fräse nicht vergütet.

*Hinweis: Verwertungsverfahren nach RuVA- StB 01*
Für die Verwertung des Ausbauasphalt ist dieser nach den Vorgaben des Deponiebetreibers zu untersuchen.
Die Kosten für die Beschaffung und Bereitstellung der erforderlichen Flächen hierfür, sowie die Kosten für die Untersuchungen hat der AN zu tragen.
Die Fläche zur Zwischenlagerung ist mit einer dichten Abdeckung zu versehen, das gelagerte Material ist ebenfalls wasserdicht abzudecken.
Ein Wasserabfluss in den Boden oder die Kanalisation ist zu verhindern.
Das Zwischenlager ist bis das Ergebnis der Beprobung und die Annahmeerklärung des Deponiebetreibers vorliegt ordnungsgemäß nach den gültigen Vorschriften zu betreiben. Die zur Durchführung erforderlichen Leistungen sind in die entsprechende Position einzurechnen.

**2.6.30 Asphaltbef. aufnehmen, D 8- 18 cm**
Asphaltbefestigung aufbrechen und aufnehmen.
Abrechnung erfolgt nach Abtragsprofilen.
Fläche 'Fahrbahn,Gehwege, Fahrbahnnebenflächen in unterschiedlichen Größen'

Einschließlich Tragschicht ohne Bindemittel.
Dicke der Asphaltbefestigung über 8 bis 18 cm.
Gesamtaufbruchtiefe über 5 bis 25 cm.
Material 'der Verwertung nach Wahl des AN zuführen.'
Menge: 700,000 m3

*Hinweis: Nachschnitt + elastische Verfüllung*

**2.6.40 Naht oder Anschluss zur Fuge aufweiten**
Naht oder Anschluss ohne Fugenspalt in Asphaltdeckschicht zur Fuge aufweiten und säubern. Anfallende Ausbaustoffe der Verwertung nach Wahl des AN zuführen.
Randanschluss vor Borden, Übergängen, Abläufen u.ä.
Fugenspalttiefe = 40 mm.
Fugenspaltbreite = 12 mm.
Aufweiten durch Schneiden.
Menge: 1400,000 m

**2.6.50 Fugenfüllung herstellen**
Fugenfüllung herstellen.
Randfuge vor Borden, Übergängen, Abläufen u.ä.
In der Asphaltdeckschicht.
Fugenspalttiefe = 40 mm.
Fugenspaltbreite = 12 mm.
Fugenraum verfüllen in 1 Lage mit Unterfüllstoff.
Mit heiß verarbeitbarer elastischer Fugenmasse Typ N 1,
einschließlich zugehörigem und zuvor aufgetragenem Voranstrichmittel.
Menge: 1400,000 m

**2.6.60 Anschluss mit Fugenband herstellen**
Anschluss an bestehende Asphaltschicht oder Bauteil in
der Dicke der Asphaltschicht mit Fugenband einschließlich zugehörigem und zuvor aufgetragenem Voranstrichmittel herstellen.
Anschluss an Asphaltdeckschicht.
Längs- und Querfuge.
Dicke der Asphaltschicht = 4 cm.
Breite des Fugenbandes = 10 mm.
Menge: 30,000 m

**2.6.70 Asphaltdeckschicht AC 11 D N ca. 4cm herstellen, Bk0,3 bis Bk1,8**
*** EP-Aufgliederung gefordert
Asphaltdeckschicht aus Asphaltbeton für Asphaltdeckschichten AC 11 D N herstellen.
In Verkehrsflächen der Belastungsklassen Bk0,3 bis
Bk1,8.
Einbaumenge 100 kg/m2.
Bindemittel = 50/70.
Grobe Gesteinskörnung 'mit Aufhellungsgestein, Edelsplitt, natürlicher Aufhellungssplitt 2/5 mm.
Edelbrechsand, Natursand, Kalksteinfüller.
Brech-/Natursand Verhältnis min. 1:1.
Mischgut ohne Asphaltgranulat und ohne andere Recyclingbaustoffe.'
Menge: 4400,000 m2

*Hinweis: Gehweg / Angleichungsfläche / Kleinflächen*

**2.6.80 Asphaltdeckschicht AC 8 D N ca. 4cm herstellen, Bk0,3 bis Bk1,8**
Asphaltdeckschicht aus Asphaltbeton für Asphaltdeckschichten AC 8 D N herstellen.
In Verkehrsflächen der Belastungsklassen Bk0,3 bis
Bk1,8.
Einbaumenge 100 kg/m2.
Bindemittel = 50/70.
Grobe Gesteinskörnung 'mit Aufhellungsgestein, Edelsplitt, natürlicher Aufhellungssplitt 2/5 mm.
Edelbrechsand, Natursand, Kalksteinfüller.
Brech-/Natursand Verhältnis min. 1:1.
Mischgut ohne Asphaltgranulat und ohne andere Recyclingbaustoffe.'
Menge: 100,000 m2

*Hinweis: Anfangsgriffigkeit Fahrbahnen*

**2.6.90 Abstumpfungsmaßn. LFK 2/5, Fahrbahn**
Katalog-Nr. TLK-MutterLV_WP_HN/2/ 1. 6. 630.
Abstumpfungsmaßnahme zur Erhöhung der Anfangsgriffigkeit durch gleichmäßiges Aufbringen und Einwalzen von
Abstreumaterial durchführen. Nicht gebundenes Material
aufnehmen und der Verwertung nach Wahl des AN zuführen.
Abstreumaterial = gebrochene Gesteinskörnung der Lieferkörnung 2/5 wie grobe Gesteinskörnung in
Asphaltdeckschicht
Abstreumenge =  bis 2 kg/m2.
Maschinell aufstreuen.
Menge: 4400,000 m2

#### Abschnitt 2.7 Pflaster, Borde, Rinnen

*Hinweis: Pflaster*

*Hinweis: Hinweis für Pflasterarbeiten:*
Katalog-Nr. TLK-MutterLV_WP_HN/2/ 1. 7.
Hinweis für Pflasterarbeiten:

- die Mehrkosten für das erforderliche Nachsanden der
  Pflasterflächen während der
  Gewährleistungsverpflichtung einschl. Einkehren und
  Beseitigen von überschüssigem Sand sind in die
  Einheitspreise der nachfolgenden Positionen
  einzurechnen.
- Betonpflaster schneiden (Nassschnitt) bzw.
  Betonpflastersteine trennen durch Abpressen für das
  Verlegen und Versetzen an Kanten, Einfassungen,
  Einbauten und Aussparungen wird unter sep. Position
  vergütet. Die Art der Ausführung ist abhängig
  vom einzubauenden Pflasterbelag. Der AN hat die Art
  der Ausführung vor Beginn der Pflasterverlegearbeiten
  mit der Bauleitung abzustimmen.

*Hinweis: Angleichungsflächen Anlieger*

**2.7.10 Betonpflasterdecke aufnehmen, lagern**
Pflasterdecke aufnehmen mit Tragschicht / Unterbau aufnehmen.
Art = Pflastersteine aus Beton, ca. 8 cm dick.
Mit Fugenfüllung aus Baustoffgemisch ohne Bindemittel.
Bettung aus Baustoffgemisch ohne Bindemittel.
Steine innerhalb der Baustelle fördern und lagern.
Übriges Aufbruchgut der Verwertung nach Wahl des
AN zuführen.
Menge: 120,000 m2

**2.7.20 Betonpflasterdecke mit Steinen des AG wiederversetzen**
Pflasterdecke aus Verbundpflastersteinen des AG herstellen.  Trassierung der Pflasterdecke und Verlegung
der Pflastersteine in Kurvenbereichen nach Unterlagen
des AG.
In Verkehrsflächen für Rad- und Gehwege.
Einzelflächen nach Unterlagen des AG.
Pflastersteine gelagert im Baustellenbereich aufnehmen
und fördern.
Format SF, Dicke = 8 cm.
Bettung aus Baustoffgemisch 0/5.
Bettungsmaterial Kategorie SZ 22 aus Sand-Splittgemisch (Edelsplitt)
Fugenmaterial = Baustoffgemisch 0/4.
Steine im Verband nach Unterlagen des AG verlegen.
Menge: 120,000 m2

**2.7.30 Betonpflasterdecke / Rasengittersteine aufnehmen, entfernen 8 cm**
Pflasterdecke / Rasengittersteine mit Tragschicht / Unterbau aufnehmen.
Art = Pflastersteine aus Beton, ca. 8 cm. Mit Fugenfüllung aus Baustoffgemisch ohne Bindemittel.
Bettung aus Baustoffgemisch ohne Bindemittel.
Steine und übriges Aufbruchgut der Verwertung nach Wahl
des AN zuführen.
Menge: 20,000 m2

*Hinweis: Gehwege / Angleichungsflächen*

**2.7.40 Betonpflaster herstellen. 10/20/ 8 cm**
Pflaster aus Betonpflastersteinen herstellen
in
'Gehwegflächen'

Betonpflastersteine DIN 18501.
Typ:  Betonpflaster 10/20 cm und 10/10 cm einschl. Paßsteinen.
  Stärke: 8 cm
  Farbe: grau
  Reihenverband im Halbversatz.

Die Steine sind auf einer Bettung aus Sand-Splittgemisch (Edelsplitt) der Körnung 0-5 mm in 3-5 cm Stärke zu verlegen, mit Pflastersand der Körnung 0-4 mm einzusanden und abzurütteln.
Einzurechnen ist das Verlegen einer Läuferreihe an den hinteren Pflasterränderen (Kantenstein).
Abschnitt 3.3 der DIN 18318, das Merkblatt für Flächenbefestigung mit Pflaster- und Plattenbelägen (M FP 1), die ZTV P-Stb 2000 und die Einbauempfelungen des Herstellers sind zu beachten.
Menge: 1000,000 m2

**2.7.50 Zulage für Farbe**
Zulage zu Pos. zuvor für Farbzuschlag des Pflasters.
Menge: 100,000 m²

**2.7.60 Pflastersteine schneiden, Dicke 8 cm**
Katalog-Nr. TLK-MutterLV_WP_HN/2/ 1. 7. 930.
Pflastersteine auf Paßmaß trennen und zugearbeitete
Steine an Kanten und Einfassungen bzw. an Aussparungen und Einbauten über 0,5 m2 Einzelgröße
verlegen.
Das Zuarbeiten oder Schneiden der Pflastersteine
an Aussparungen und Einbauten bis zu 0,5 m2 Einzelgröße
wird gesondert vergütet.
Steine schneiden.
Art = Betonpflastersteine,
Dicke 8 cm.
Menge: 800,000 m

**2.7.70 Granitpflaster als Einzeiler**
Granitpflasterin Beton
Rückenstütze aus Beton C 20/25, 15 cm breit, herstellen.
Unterbeton C 20/25, 20 cm dick, herstellen
ausfugen mit Mörtel
Menge: 240,000 m

*Hinweis: Gehwege / Angleichungsflächen*

*Hinweis: Bordsteine*

*Hinweis: Hinweis für Bordsteine aus Beton*
Hinweis für Betonbordsteine:

Betonbordsteine aus Beton mit garantierter Frost- und Tausalzbeständigkeit
Ansonsten Güteeigenschaften nach DIN EN 1340.
Beim Schneiden der Bordsteine muß die minimale zulässige Länge eines Paßstückes min. 25 cm betragen. Im Bedarfsfall ist ein Paßstück mit einem 1/2 Stein zu kombinieren.

*Hinweis: Nachfolgende Positionen-Ausbau Einzelbordsteine*
Nachfolgende Positionen werden zum  Ausbau von  Bordsteinen aus Beton erforderlich. Ausbau einzelner und mehrerer Steine (beschädigte Steine) aus vorh. Bordsteinverband.

**2.7.80 Bordsteine aufnehmen, entfernen, Hoch- und Rundbord / Tiefbord**
Bordsteine aufnehmen.
Hoch- und Rundbordsteine aus Beton, Breite bis 18 cm,
Höhe bis 30 cm.
Fundament aus Beton, über 10 bis 20 cm dick, und
Rückenstütze aus Beton aufbrechen.
Sämtliche Steine und übriges Aufbruchgut der Verwertung
nach Wahl des AN zuführen.
Menge: 1800,000 m

**2.7.90 Plattenbelag / Rinnenplatten aufnehmen, entfernen, Bet. Mörtel**
Plattenbelag aufbrechen und aufnehmen.
Plattenbelag 32/15/8 als Pflasterkandel einzeilig in Beton verlegt, aufnehmen.
Aufbruch der Tragschicht wird gesondert vergütet.
Arbeiten entlang von bestehenden Bordstein im Teilausbereich ausführen.
Einzelflächen in verschiedenen Größen.
Sämtliche Steine und übriges Aufbruchgut
in Eigentum des AN übernehmen, von der Baustelle entfernen und einer Wiederverwertung zuführen.
Menge: 1500,000 m

*Hinweis: Tiefbord*

**2.7.100 Tiefbord 8 x 20 (Beton)**
Bordsteine aus Beton setzen.
DIN EN 1340 Qualität DTI - DIN 483 T 8 x 20 (80/200 mm).
Steine mit ca. 5 mm breiten Stoßfugen, welche nicht verfugt werden, versetzen.
Rückenstütze aus Beton C 20/25 bis 10 cm unter OF Bordstein, 15 cm breit, herstellen.
Unterbeton C 20/25, 20 cm dick, herstellen.
Ansonsten ist Abschnitt 3.7 der DIN 18318 zu beachten.
Erforderliche Erdarbeiten ausführen.
Menge: 570,000 m

**2.7.110 Zulage für Kurvensteine 8 x 20**
für Aussen- und Innenbogen.
Halbmesser bis 12 m.
Menge: 60,000 m

*Hinweis: Hochbord herstellen*

**2.7.120 Hochbord**
Bordsteine aus Beton setzen.
DIN EN 1340 Qualität DTI - DIN 483 HB 12-15/30
Steine mit ca. 5 mm breiten Stoßfugen, welche nicht verfugt werden, versetzen.
Rückenstütze aus Beton C 20/25 bis 10 cm unter OF Bordstein, 15 cm breit, herstellen.
Unterbeton C 20/25, 20 cm dick, herstellen.
Ansonsten ist Abschnitt 3.7 der DIN 18318 zu beachten.
Erforderliche Erdarbeiten ausführen.

Farbe:  betongrau
Menge: 50,000 m

**2.7.130 Zulage für Kurvensteine**
*** wie Position 2.7.140
für Außen- und Innenbogen.
Halbmesser  bis 12 m.
Menge: 20,000 m

*Hinweis: Rundbord*

**2.7.140 Rundbord 15 x 22 (Beton)**
*** Bezugsbeschreibung
Katalog-Nr. TLK-MutterLV_WP_HN/2.1/ 1. 6. 1. 2. 40.
Bordsteine aus Beton setzen.
DIN EN 1340 Qualität DTI - DIN 483 R 15 x 22 (150/220 mm).
Steine mit ca. 5 mm breiten Stoßfugen, welche nicht verfugt werden, versetzen.
Rückenstütze aus Beton C 20/25 bis 10 cm unter OF Bordstein, 15 cm breit, herstellen.
Unterbeton C 20/25, 20 cm dick, herstellen.
Ansonsten ist Abschnitt 3.7 der DIN 18318 zu beachten.
Erforderliche Erdarbeiten ausführen.
Menge: 850,000 m

**2.7.150 Zulage für Kurvensteine 15 x 22**
*** wie Position 2.7.140
Katalog-Nr. TLK-MutterLV_WP_HN/2.1/ 1. 6. 1. 2. 50.
für Außen- und Innenbogen.
Halbmesser  bis 12 m.
Menge: 100,000 m

**2.7.160 Zulage für Absenken des Rundbordes**
Absenken des  Rundbord R 15/22 auf 2 cm
Menge: 30,000 m

*Hinweis: Entwässerungsrinne 2 Zeiler Pendelrinne*

**2.7.170 Rinnenplatte 2-zeilig, grau**
*** EP-Aufgliederung gefordert
Liefern und einbauen von Pflasterrinnen- Elementen mit garantierter Frost- und Tausalzbeständigkeit ansonsten Güteeigenschaften nach DIN EN 1338.

Max. Differenz in der Diagonalen, Klasse: K
Witterungswiderstand Klasse: D, jedoch Masseverlust ≤ 0,15 kg/m2
Abriebwiderstand Klasse: I, jedoch Abriebwiderstand ≤ 15 cm3/50 cm2 bei Hartgesteinsoberflächen
Gleit / Rutschwiderstand: SRT ≥ 55.

Fundament aus Beton C20/25 herstellen.
Dicke Fundament mind. 20 cm.
Elemente vor dem Versetzen zur Verbesserung der Haftzugfestigkeit an der Unterseite mit Haftvermittler versehen.
Die Elemente sind in ein Mörtelbett (MGIII) zu verlegen.
Fugen mit geeignetem, frost- und tausalzbeständigem Fugenmörtel ausschlämmen.
Dehnfugen werden gesondert vergütet.
Mehraufwand für Ausführung als Pendelrinne ist einzurechnen.
Abmessungen: 16/16/14 [cm]
Stärke: 14 cm
Oberfläche: Grau
Hersteller/ Fabrikat:

'....................................................'

(Angaben im Bieterangabenverzeichnis)
Menge: 850,000 m

**2.7.180 Dehnfugen Rinnen-/ Pflasterstreifen, Borde herstellen**
Rinnen-/ Pflasterstreifen, Borde Breite= 50 cm.
Liefern und herstellen von durchgehenden Fugen Betonfundament, Rinnen-/ Pflasterstreifen zur Aufnahme von temperaturbedingten Ausdehnungen durch profilierte Gummi-Dehnscheibe (Dicke 1 cm), aus Naturkautschuk einbauen.
Die Position beinhaltet die Lieferung aller hierfür erforderlichen Materialien, den Einbau sowie das Bearbeiten erforderlicher Passstücke (Rückschnitt Abstandshalter).
Die Größe der Passstücke, die an die Dehnfuge anschließen muss mindestens 50 % der Größe eines Normalsteines entsprechen.
Die Dehnfugen sind im Abstand von max. 6 m, im Kurvenbereich von max. 5 m, anzuordnen.

Gummi- Dehnscheibe, Uniflex Füllstreifen der Fa. Marbos  o. glw.

'....................................................'

(Angaben im Bieterangabenverzeichnis)
Menge: 150,000 St

**2.7.190 Verfugen der Dehnfugen Rinnen-/ Pflasterstreifen, Borde**
Rinnen-/ Pflasterstreifen Breite= 0,50m.
Entfernen der profilierte Gummi-Dehnscheibe bis zu einer Tiefe von ca. 5 cm unter Rinnen-/ Pflasterstreifen, säubern und vorstreichen der Hohlfugen, liefern und einbauen von  Hinterfüllungssträngen 0=20 mm für Betonfugen.
Liefern und einbauen von Dauerelastischer Verfugung
Typ Sikaflex PRO-3 SL für Bodenfugen.
Freigabe des Fugenmaterials durch die örtliche Bauüberwachung.
Menge: 150,000 St

**2.7.200 Glattstrich 3 bis 5 cm**
Glattstrich 3 bis 5 cm

Glattstrich 3 bis 5 cm aus Beton einbauen,
unregelmässige Kleinflächen. Zum Ausgleich von
unterschiedlichen Höhenniveaus. Untergrund säubern bzw.
aufrauen und mit
Haftgrund streichen.
Menge: 30,000 m²

*Hinweis: Barrierefreier Ausbau*

**2.7.210 Absenker von Rundbord auf Rollstuhlüberfahrt liefern und versetzen**
Menge: 4,000 St

**2.7.220 Rollstuhlüberfahrtsteine 15/8 liefern und versetzen als Zulage**
Menge: 8,000 m

**2.7.230 Blindenleitplatte als Leit-/Sperrfelder**
aus Beton. Blindenleitplatten als taktile Bodenindikatoren gemäß den Anforderungen der DIN 32 984 liefern und nach Angaben des AG einbauen.
Taktile Bodenindikatoren bergbündig mit der Umgebung.
Leitplatte: 30/ 30/ 10 cm.
Trapez-Profil (Ri.-p 40 mm), Rippen 10 mm breit, gerändelt.
Farbe: Weiß, Nr. 470
Leitplatte der Fa. Kronimus, Iffezheim oder glw.

Hersteller/ Fabrikat: '....................................................'

Bettungsmaterial = Zementmörtel, Dicke in verdichtetem
Zustand 4 cm.
Fugen mit Zementmörtel vergießen und säubern.
Menge: 8,000 m2

**2.7.240 Blindennoppenplatte als Aufmerksamskeitfeld**
aus Beton. Blindennoppenplatten als taktile Bodenindikatoren gemäß den Anforderungen der DIN 32 984 liefern und nach Angaben des AG einbauen.
Taktile Bodenindikatoren bergbündig mit der Umgebung.
Noppenplatte: 30/ 30/ 10 cm.
Kekelstumpf-Platte, 50 Noppen diagonal angeordnet.
Farbe: Weiß, Nr. 470
Noppenplatte der Fa. Kronimus, Iffezheim oder glw.

Hersteller/ Fabrikat: '....................................................'

Bettungsmaterial = Zementmörtel, Dicke in verdichtetem
Zustand 4 cm.
Fugen mit Zementmörtel vergießen und säubern.
Menge: 8,000 m2

*Hinweis: Bordsteine trennen*

*Hinweis: Steine sind mittels einem Naß- Steinsägetisch zu trennen/ schneiden.*
Steine sind mittels einem Naß- Steinsägetisch zu trennen/ schneiden.
Naß- Steinsägetisch auf die Baustelle liefern, vorhalten und entfernen.
Sämtliche Aufwendungen für den Einsatz, insbesondere Gerätevorhalte- und Betriebsstoffkosten sowie sämtliche Zuschläge sind einzurechnen.

**2.7.250 Bordsteine quer schneiden, 10/30 bis 8/20**
Bordsteine auf Passmaß trennen.
Bordstein aus Beton, ca. 10/30 bis 8/20 cm.
Bordstein trennen durch Nassschneiden.
Bordstein quer trennen.
Menge: 80,000 St

**2.7.260 Bordsteine quer schneiden, 18/30 bis 15/22**
StL-Nr. 161153251201, Katalog-Nr. TLK-MutterLV_WP_HN/2/ 2. 9. 310.
Bordsteine auf Passmaß trennen.
Bordstein aus Beton, ca. 18/30 bis 15/22 cm.
Bordstein trennen durch Nassschneiden.
Bordstein quer trennen.
Menge: 40,000 St

#### Abschnitt 2.8 Sonstiges

*Hinweis: In nachfolgende Position ist die Dokumentation*
In nachfolgende Position ist die Dokumentation
der ursprünglichen Lage und der Art des Schildes
entspr. Verkehrszeichenkatalog einzurechnen.

**2.8.10 Verkehrsschild bis 1 m2 abbauen, lagern**
StL-Nr. 8013001011510400, Katalog-Nr. TLK-MutterLV_WP_HN/2/ 1. 8. 10.
Verkehrsschild abbauen.
Schildgroesse bis 1 m2.
Schild ohne Beleuchtung.
Schild mit Mast abbauen.
Abgebaute Teile saeubern und zur Wiederverwendung im
Baustellenbereich lagern.
Betonfundament entfernen. Abbruchgut geht in Eigentum
des AN ueber und wird beseitigt.
Menge: 12,000 St

**2.8.20 Verkehrsschild gelagert, wiederversetzen**
Katalog-Nr. TLK-MutterLV_WP_HN/2/ 1. 8. 110.
Verkehrsschild mit Rohrpfosten im Baustellenbereich
zwischengelagert aufnehmen, wiederversetzen.
Verkehrsschild nach Angabe des AG aufstellen einschl.
der anfallenden Erdarbeiten.
Umgebende Flaeche anpassen.
Pfostenlaenge ueber 2000 mm bis 3000 mm,
Pfosten ohne Erdanker
in Boden der Klasse 3 bis 5 aufstellen.
Fundament aus Ortbeton C 12/15,
Breite 50/50 cm, Tiefe 80 cm, herstellen.
Ueberschuessiger Aushub geht in Eigentum des AN ueber
und wird beseitigt.
Menge: 12,000 St

**2.8.30 Bodenhülse für Verkehrszeichen liefern und einbauen**
Bodenhülse nach Angabe des AG versetzen einschl. der anfallenden Erdarbeiten.
Umgebende Oberfläche anpassen.,
Beschreibung der Homogenbereiche nach Unterlagen AG
Homogenbereich 'A / B'
bzw. ungebundenem Oberbau versetzen.
Fundament aus Ortbeton C 12/15,
Breite 50/50 cm, Tiefe 60 cm, herstellen.
Zum Verfüllen nicht verwendeten Aushub der Verwertung nach Wahl des AN zuführen.

Hinweis:
Sämtliche Schilder und Rohrpfosten werden vom AG bauseits geliefert, aufgestellt und angebracht.
(Straßenbezeichnungen, Vorfahrtsregelungen usw. )
Menge: 12,000 St

#### Abschnitt 2.9 Bodenverbesserung

*Hinweis: Bindemittel -STR. Auftrag, Verbesserung Erdplanum*
Straßenbau
Verbesserung Erdplanum
Verbessserung Boden in Auftragsbereichen

**2.9.10 Bindemittel ausstreuen, Weißfeinkalk/Tragschichtbinder**
Katalog-Nr. TLK-MutterLV_WP_HN/2/ 2.15. 30.
Bindemittel liefern und verteilen.
Bindemittel auf Bodenflächen zur Vorbereitung der Bodenverbesserung nach Angabe des AG ausstreuen.

Bindmittel zur Aufbereitung des Leitungsgrabenaushubes nach Wahl des Auftragnehmers aussteuen/aufbringen

Hinweis: Das Bindemittel ist staubfrei aufzubringen.

Bindemittel =
'50'
% Weißfeinkalk DIN 1060.

'50'
% Tragschichtbinder DIN 18506

Bindemittelmenge nach Eignungsprüfung.
Menge: 120,000 t

*Hinweis: Bodenverbesserung - Fahrbahnplanum*
Katalog-Nr. TLK-MutterLV_WP_HN/2/ 2.15.

**2.9.20 Bodenverbesserung - Straßenbau**
Verbessern Boden in Auftragsbereichen Boden im Zuge des Einbaues bzw.nach Wahl des AN verbessern
Aushub weitgehend steinfrei.Boden nach Verteilen des Bindemittels mit Bodenmischgerät gleichmäßig und in voller Schütthöhe durchmischen.
Liefern und Verteilen des Bindemittels werden gesondert berechnet.
Bindemittel nach Eignungsprüfung (vorläufiger Mengenansatz ca.

'2 -6 Gew.%'
)

Eignungsprüfung durchführen.
Menge: 1200,000 m3

### Bereich 3 Straßenbeleuchtung / Leerrohr / Mikrorohrverbände

*Hinweis: Leitungsgrabenanteile -Leistung und Abrechnung*
Leitungsgrabenanteile -Leistung und Abrechnung
Leitungsgrabenanteile werden abgerechnet bei gemeinsamen Kabelgräben mit anderen Versorgungsunternehmen.

Bestandteil der Ausschreibung ist nur dir Straßenbeleuchtung, Leerrohre, Mikrorohre

Tiefbauarbeiten, Verlegung  Kabel, Leerrohre und Mikrorohre.

Nicht Bestandteil der Ausschreibung:
Die Leistungen der anderen Versorgungsunternehmen.

#### Abschnitt 3.1 Tiefbauarbeiten

*Hinweis: Hinweis zum vorhandenen ungeb. Straßenoberbau/ Boden*
Gemäß §6, KrWG ist die Verwertung der Beseitigung bzw.
Entsorgung vorzuziehen. Änderungen am Verwertungs-und
Entsorgungskonzept bedürfen der expliziten Zustimmung
durch den AG .Eigenmächtige Änderungen durch den AN
gehen zu Lasten des AN.

*Hinweis: Abrechnung bei Leitungsgrabenanteilen:*

*Hinweis: Boden zwischenlagern, Boden über Leitungszone einbauen*

**3.1.10 Boden für Kabelgraben / Leitungsgraben ausheben, Planum Tiefe 0,4 m; (Leitungsgrabenanteile gem. Graben)**
Boden für Kabel- o.ä. Leitungsgraben ausheben.
Die Grabentiefe wird gerechnet ab OK Planum
Homogenbereich
'A / B' Grabentiefe ca. 0,40 m
Grabenbreite (Leitungsgrabenanteile)

Aushub zur Verwertung nach Wahl des AN zuführen.Abgerechnet wird mit senkrechten Wänden.
Menge: 65,000 m3

**3.1.20 Handschachtung, Zulage Pos.: Kabelgraben herst.**
Katalog-Nr. TLK-MutterLV_WP_HN/3/ 1. 5. 30.
Zulage zu Position: "Boden für Kabelgraben ausheben"

Handschachtung in allen Tiefen und Grabenbreiten

Handschachtungsarbeiten (Mehraufwand) für das Freilegen der
Kabel in Bereichen Einbindung an den Bestand bzw. Anbindung an vorh. Straßenbeleuchtungsmasten.
Menge: 8,000 m3

**3.1.30 Zulage für Demontage Kabel**
Kabel imZuge der Leitungsauswechslung ausbauen.
Sämtliche Stoffe in Eigentum des AN übernehmen und von der Baustelle entfernen.
Menge: 450,000 m

*Hinweis: Abrechnung der Position Leitungsquerungen*
Abrechnung der Position Leitungsquerungen
Achse Kanal/ Achse querende Leitungen Kreuzungswinkel größer 50 gon, Abrechnung nach Stück.

Jede Leitungsquerung ist Haltungsweise zu stationieren/ einzumessen und auf einem separaten Abrechnungsplan zu erfassen. Die Kosten hierzu sind in nachfolgende Position einzurechnen.

*Hinweis: Lichtbilder*
Lichtbilder
Nachfolgende Position wird nur vergütet, wenn die Sicherungsmaßnahmen durch Lichtbilder dokumentiert sind.
Das Foto ist der Abrechnung beizulegen.
Kosten hierzu sind in nachfolgende Position einzurechnen.

**3.1.40 Zulage für Leitungsquerung**
Zulage für Leitungsquerung
Leitungsquerungen bis zu einem DN
'200' in der Baugrube der darunter neu verlegten Kanalleitung für Erschwernisse beim Erdaushub, Rohrverlegung,  Grabenverbau und Grabenverfüllung, erforderliche Handschachtungsarbeiten sind einzurechnen.
Unmittelbar zusammenhängende Kabel, Kabelbündel bzw. Kanäle werden als eine Kreuzung abgerechnet.
Menge: 60,000 St

**3.1.50 Zulage für längslaufende Leitungen**
Katalog-Nr. TLK-MutterLV_WP_HN/2/ 2. 3. 160.
Erschwernis im Zusammenhang mit längslaufenden Leitungen bis zu einem DN
'200' in der Baugrube der darunter neu verlegten Entwässerungsrohrleitung.
Erschwernisse beim Erdaushub, Rohrverlegung, Grabenverbau und Grabenverfüllung, erforderliche Handschachtungsarbeiten sind einzurechnen.
Unmittelbar zusammenhängende Kabel, Kabelbündel bzw. Kanäle werden nur einfach abgerechnet.

Das ggf. erforderliche Sichern von Leitungen und Kabeln im Zusammenhang mit dem Leitungsgrabenaushub, Grabenverbau und Grabenverfüllung ist in die nachfolgende Position einzurechnen.
Menge: 400,000 m

*Hinweis: Lieferscheinnachweis*
Lieferscheinnachweis
Ein Lieferscheinnachweis ist zu führen und dem AG zur Anerkennung vorzulegen.
Die entsprechenden Umrechnungsfaktoren der jeweiligen Lieferwerke sind vorzulegen und dem Soll-Ist-Vergleich zu Grunde zulegen.

**3.1.60 Kabelauflager und -umhüllung herstellen. Natursand, Breite 0,10 m(Leitungsgrabenanteile)**
Kabelauflager und -umhüllung herstellen.
Material: Natursand
Kabelauflager 10 cm dick,
Kabelüberdeckung 10 cm dick,
Grabenbreite 0,10m
(Leitungsgrabenanteile ) .
Menge: 30,000 m3

*Hinweis: Grabenverfüllung mit Fremdmaterial*

**3.1.70 Liefern und Einbau von Naturgestein 0/45**
Material liefern, in Leitungsgraben einschließlich
Schachtbaugruben einbauen und verdichten.
Material 'Naturgestein 0/45'

Material nach Verlegen der Leitung in Graben oberhalb
der Leitungszone einbauen und verdichten.
Verdichten 'entsprechend den Vorgaben der ZTV-E.
Material muß nach der Verdichtung einen geringen Porenraum aufweisen, um zu verhindern, dass weiche feinkörnige Böden eindringen können.'
Menge: 35,000 m3

#### Abschnitt 3.2 Kabelverlegearbeiten

**3.2.10 Kabel liefern und verlegen**
Katalog-Nr. TLK-MutterLV_WP_HN/3/ 2. 1. 5.
Kabel liefern und verlegen.

Schwachstromkabel, NYY -  J5X10RE
Kabel in Kabelgraben verlegen.
Das Einschleifen in Mastfundamente/Beleuchtungsmast wird als Zulage vergütet.
Auf-, Ab- und Umsetzen der Kabeltrommel und
Erschwernisse durch vorhandene Leitungen werden nicht
gesondert vergütet.
Ggf. erforderliches Ablängen des Kabels ist in diese Pos. mit einzurechnen.
Menge: 450,000 m

**3.2.20 Einschleifen in Mastfundament, Zulage zu Pos.: Kabel liefern und verlegen**
Katalog-Nr. TLK-MutterLV_WP_HN/3/ 2. 1. 30.
Zulage zu Position Kabel liefern und verlegen

Einschleifen des Kabels in Mastfundamente/
Beleuchtungsmast.
Kabellänge  pro Mastfundament / Beleuchtungsmast
Kabel  ca. 3 m.
Abgerechnet wird pro in Mast "eingeführtes Kabel".
Erforderliches Ablängen des Kabels ist in den EP einzurechnen.
Menge: 12,000 St

*Hinweis: Anschlusspunkte*

**3.2.30 Kabelverbindung (Muffe) herstellen**
Kabelverbindung (Muffe) herstellen
Kabelmuffe liefern, einbauen einschl. fachgerechte erforderliche Vorbereitungen an den Bestandskabeln/ neu verlegte Kabel.
Menge: 4,000 St

**3.2.40 Kabelwarnbänder (Trassenband) auslegen**
Katalog-Nr. TLK-MutterLV_WP_HN/3/ 2. 1. 50.
Kabelwarnbänder (Trassenband) liefern und auslegen
Lage Trassenband ca. 20 cm oberhalb Kabelumhüllung.
Beschriftung: "Beleuchtungskabel".
Menge: 450,000 m

*Hinweis: Bei Fahrbahnquerungen unterschiedlicher Einzellängen*

**3.2.50 Liefern und Verlegen Kabelschutzrohr DA 110, PVC**
Katalog-Nr. TLK-MutterLV_WP_HN/3/10. 2. 40.
einschl. fester Rohrverbindung einbauen.
Rohröffnungen dicht verschließen.
Erschwernisse durch vorhandene Leitungen werden nicht
gesondert vergütet.
Abgerechnet wird nach Länge in der Achse der Rohrleitung.
Material =PVC ,mittelschwere Reihe,
Wandstärke 5,3 mm mit Steckmuffe und Dichtring.
Verlegeart = einrohrig mit Sandumhüllung, 15 cm dick.
Verzinkten runden Stahldraht, Durchmesser min. 3 mm,
mit je 2 m Überstand einziehen.
Sämtliche Erdarbeiten sowie Materiallieferungen sind einzurechnen.
Menge: 100,000 m

**3.2.60 In Schutzrohr einziehen, Zulage zu Pos.: Kabel liefern und verlegen**
Katalog-Nr. TLK-MutterLV_WP_HN/3/ 2. 1. 40.
Zulage zu Pos. Kabel des Auftraggebers verlegen.

Schwachstromkabel, NYY -  J5X10RE,
Kabeldurchmesser bis 30 mm.
Kabel in vorhandenes Schutzrohr oder vorhandenen
Kabelkanal einziehen. Abgerechnet wird nach der
Länge des im Schutzrohr oder Kabelkanal liegenden
Kabels.
Menge: 100,000 m

#### Abschnitt 3.3 Mastfundamente / Beleuchtungsmasten / Leuchtkörper

**3.3.10 Mast einschl. Mastfundament ausbauen, Abklemmarbeiten**
Katalog-Nr. TLK-MutterLV_WP_HN/3/ 4. 1. 50.
Mast einschl. Mastfundament ausbauen.
Leuchtkörper
'Koffer, Pilz' einschl. Leuchtmittel  abmontieren.
Leuchtkörper  in Eigentum des AG übergeben
Mastenhöhe bis
'8' m.
Mast aus Stahl.
Mast in Eigentum AN übernehmen und beseitigen.
Kabel aus Mast ausklemmen.
Betonfundament ausbauen und entfernen.
Erdarbeiten ausführen einschl. Verfüllen der entstandene Öffnung mit anstehendem Boden.
Leuchten stehen in Gehweg- bzw. in unbefestigten Straßennebenflächen.
Menge: 12,000 St

**3.3.20 Kunststoffrohr PE-HD DN 300 als Fundamentrohr herstellen**
Kunststoffrohr aus PE-HD DN 300, ca. 1,25 m lang liefern und
als Fundamentrohr für Straßenbeleuchtung.
Mit Aussparung zur Einführung eines Kabelzuges.
Auf 10 cm Betonsohle C20/25 senkrecht als Masthülse
versetzen und auf halbe Höhe mit Beton C 20/25 von außen einbetonieren.
Arbeitsraum mit gebrochenem Naturgestein 0/45
verfüllen.
Fundamenttiefe ca. 1,40 m.
Erforderliche Erdarbeiten ausführen.
Nicht wiederverwendbares Aushubmaterial in Eigentum des
AN übernehmen und von der Baustelle entfernen.
Menge: 12,000 St

**3.3.30 Beleuchtungsmast des AG aufstellen**
Bauseits gestellter Beleuchtungsmast aus Stahl (ohne Aufsatz) in Fundamentrohr einbauen. Beim Einbauen Kabel einführen.
Höhe bis 7,00 m
Ringraum mit Sand verfüllen, oberer Kranz mit Beton herstellen.
Einzurechnen ist der Transport des Mastes, Entfernung ca. 4 km.
Menge: 12,000 St

#### Abschnitt 3.4 Medienrohr / Leerrohr DN 100

**3.4.10 Liefern und Verlegen Kabelschutzrohr DA 110, PVC**
einschl. fester Rohrverbindung einbauen.
Rohröffnungen dicht verschließen.
Erschwernisse durch vorhandene Leitungen werden nicht
gesondert vergütet.
Abgerechnet wird nach Länge in der Achse der Rohrleitung.
Material =PVC ,mittelschwere Reihe,
Wandstärke 5,3 mm mit Steckmuffe und Dichtring.
Verlegeart = einrohrig mit Sandumhüllung, 15 cm dick.
Verzinkten runden Stahldraht, Durchmesser min. 3 mm,
mit je 2 m Überstand einziehen.
Sämtliche Erdarbeiten sowie Materiallieferungen sind einzurechnen. Eraushub geht in Eigentum des AN über.
Menge: 550,000 m

**3.4.20 Endkappe DA 100, PVC**
Endkappe Wasserdicht inklusive Dichtring DA110,
aus PVC-U Rohren
für Kabelschutzrohr DA 110 PVC liefern und einbauen.
Menge: 5,000 St

**3.4.30 Liefern und Verlegen von Trassenwarnband**
Katalog-Nr. TLK-MutterLV_WP_HN/2/ 2.11. 190.
Lage Trassenwarnband ca. 20-30 cm oberhalb Kabelumhüllung.
Trassenwarnband Farbe Gelb mit der Aufschrift "Achtung Kabel".
Menge: 550,000 m

#### Abschnitt 3.5 Mikrorohrverbände

**3.5.10 Liefern und verlegen/ einziehen von Mikrorohrverbänden 24x10/6, Mantelfarbe grün / orange**
*** EP-Aufgliederung gefordert
Liefern und verlegen/ einziehen von Mikrorohrverbänden 24x10/6, Mantelfarbe grün / orange.
In den Einheitspreis der Position ist die Lieferung des Leerrohrverbandes gemäß „Technische Spezifikation Lieferung Rohrverbände“ sowie die Verlegung des Leerrohrverbandes (gemäß Vorbemerkungen) im Graben des Kapitels Erdarbeiten einzukalkulieren. Inkl. Lieferung und Einbauen von Endkappen und Steckverbindern inkl. aller notwendigen Schnitte und Nebenarbeiten.
Das Einsanden der Leitungen ist im Leitungsgraben einzukalkulieren Vergütung je Laufmeter Leerrohrtrasse und Leerrohrverband. In den Einheitspreis ist einzukalkulieren, dass teilweise mehrere Mikrorohrverbände mit verschiedenen Mantelfarben parallel im Graben zu verlegen sind.

Hersteller:  Rehau, gabocom, wavin oder gleichwertig

Die Mantelfarben der Mikrorohrverbände sind nach Angaben der örtlichen Bauüberwachung herzustellen.

Angebotenes Fabrikat:

_______________________
Menge: 750,000 m

*Hinweis: Hausanschlüsse auf öffentlichem Grund*
Abrechnungshinweise für Hausanschlüsse:

Für die Hausanschlüsse sind für jedes Grundstück getrennte Aufmaße vorzulegen. Getrennt nach Arbeiten im öffentlichen Bereich und auf Privatgrund.
Die Straßenbauarbeiten werden über die Positionen des entsprechenden Titels im LV abgerechnet.
Leitungsgräben, Leitungsverlegung und dgl. sind über die Positionen dieses Titels abzurechnen.

Die Abstimmungen zum Bau der einzelnen Hausanschlüsse muss vor Realisierung mit dem ZV fibernet erfolgen und ist in die EP einzukalkulieren.

**3.5.20 Abzweig und Vorstreckung für Hausanschluss herstellen**
Abzweig für Hausanschluss herstellen und mindestens
0,50 m hinter die Grundstücksgrenze in den Privatgrund hinein vorstrecken.
Abzweig aus Leerrohrverband für Hausanschlüsse herstellen. In den Einheitspreis ist das Öffnen des Leerrohrverbandes (24x10/6), das Trennen des Hausanschlussröhrchens sowie ein Leerrohrsteckverbinder und eine zugfeste Endkappe für ein Hausanschlussröhrchen 10/6 mm einzukalkulieren. Zum Schneiden und Auftrennen sind die vom Hersteller angegebenen Werkzeuge zu verwenden. Die vom Hersteller geforderten Biegeradien sind dabei einzuhalten. Es ist eine Bilddokumentation pro Abzweig, inkl. Zuordnung zum Hausanschluss zu erstellen.
Menge: 50,000 St

*Hinweis: Hinweis Verlegung Trassenwarnband*
Katalog-Nr. TLK-MutterLV_WP_HN/5/ 2. 2.
Das Trassenwarnband ist oberhalb der Mikrorohrverbände sowie oberhalb der Grundstücksanschlüsse außerhalb der Hauptleitungstrasse (d.h. im Bereich eigenständiger Leitungsgräben Anschlussleitung) zu verlegen. Die Verlegung hat beim einbringen der Bodenverfüllung / des Flüßigbodens zu geschehen.

**3.5.30 Liefern und Verlegen von Trassenband - Mikrorohrverband**
Katalog-Nr. TLK-MutterLV_WP_HN/5/ 2. 2. 340.
Das Trassenwarnband ist etwa 0,30 m über dem Mikrorohrverband zu verlegen. In den EP ist die durch das Verlegen der Bänder bedingte Verzögerung und Erschwernis beim Einfüllen des Rohrgrabens einzurechnen.
Trassenband aus PEw mit Ortungsdraht mit Aufschrift "Achtung Glasfaserkabel - ZV fibernet.rn"

Fabrikat:
'FP Franken Plastik GmbH, Fürth oder gleichwertig.'

'....................................................'

(Angaben im Bieterangabenverzeichnis)
Menge: 750,000 m

### Bereich 4 Kanalisationsarbeiten

#### Abschnitt 4.1 KA-Wasserhaltung / Sickerleitung Kanalgraben

**4.1.10 Wasserhaltungsarbeiten pro lfdm Rohr, bis 20 m3/h**
Wasserhaltungsarbeiten pro lfdm Rohrverlegung.
Erforderliche Pumpe betriebsbereit aufstellen,
vorhalten, betreiben und mit Einsatz entfernen.
Kalkulationsgrundlage ist der Wasseranfall pro
Haltungslänge.(Haltungslängen bis
'60'
m)
Erforderliche Pumpensümpfe Zu-und Ableitungen sowie
mehrfaches Umstellen pro Haltungslänge wird nicht gesondert vergütet.
Schachtbauwerke sind eingeschlossen und werden als
lfdm. Rohr jeweils bis zur Achse übermessen und abgerechnet.
Geodätische Förderhöhe ab Leitungsgrabensohle
max. 6,0 m. Die Wasserhaltungsarbeiten pro lfdm. sind
zu kalkulieren für den Einsatz einer Abwasserpumpe mit
einer Förderleistung bis 20 m3/h.
Die Ableitung von Oberflächenwasser ist Sache des Auftragnehmers und wird nicht über genannte Position vergütet.
Im Preis enthalten ist das Herstellen einer Vorflut
nach Wahl des AN einschl. Aufbauen, Vorhalten, Umbauen
und restloses Wiederbeseitigen aller Einrichtungen.
Länge zum Vorfluter bis max.
'60' m, prov.
Vorflutl, vorh. Abwasserkanal, neuer
Abwasserkanal.
Menge: 500,000 m

*Hinweis: Sickerstrang DN 100*
Sickerstrang DN 100
- Einbau im Leitungsgraben
- Anschluss an den Kanal / Schachtbauwerk

**4.1.20 Sickerstrang herstellen DN 100, b= bis 0,4 m**
Sickerrohrleitung herstellen, Erdarbeiten in Boden der
Homogenbereiche 'A / B' ausführen, Verbau nach Wahl des AN herstellen.
Die Grabensohle als Sickerraumsohle ausbilden. Bei Teilsickerung den Graben beiderseits des Rohres bis zur OK des dichten Rohrteiles
mit bindigem Boden auffüllen und verdichten. Bindigen
Boden liefern. Restlichen Grabenraum mit Filtermaterial
verfüllen und verdichten. Schächte und Anschlüsse an
Schächte/ Abzweigen werden gesondert vergütet.
Rohr DN 100.
Teilsickerrohr.
Sickerleitung aus Entwässerungsrohr tunnelförmig (innen
gewellt, Sohle glatt) aus PVC-U Typ C 1 nach DIN 4262-
Teil 1.
Bettung entsprechend DIN EN 1610, Typ 1.
Grabentiefe bis 0,50 m.
Wasserhaltung bis zu einer Pumpenleistung von 10 m3
Fördermenge mal 5 m Förderhöhe je Stunde und Haltung
ausführen.
Filtermaterial = Filterkies 8/16
Drainagesystem (Entwässerungsrohr und Filterkies) mit Geotextil der Geotextilrobustheitsklasse 5 liefern und kraftschlüssig

Aushub der Verwertung nach Wahl des AN zuführen.
Menge: 100,000 m
- 50,000, Kostenträger: 1 KA

**4.1.30 Sickerrohrleitung DN 100 an Schacht / Abzweig anschließen**
Sickerrohrleitung an Schacht / Abzweig anschließen,
Anschluss dichten.
Vergütet wird der Mehraufwand für das Herstellen des
Anschlusses (einschließlich eventueller Formstücke wie Übergang Tunnelprofil/ Rundrohr)
gegenüber der bis zur Innenfläche des Straßenablaufes / Abzweiges durchgemessenen Rohrleitung.
Sickerrohrleitung  DN 100, aus Kunststoff.
Anschluss an : Schacht / Abzweig
Öffnung für Rohranschluss ist nicht vorhanden, Öffnung durch Kernbohrung herstellen. Sickerstrang 4m vor Anschlusspunkt  mit Straßengefälle nach oben ziehen, Anschluss herstellen.
Menge: 5,000 St
- 2,500, Kostenträger: 1 KA

*Hinweis: Lehmriegel bei jedem Schacht/jeder Haltung im Grundwasser*
Lehmriegel bei jedem Schacht/jeder Haltung im Grundwasser
Es ist bei jedem Schacht/ jeder Haltung im Grundwasserbereich bzw. bei Schichtwasserzutritt im Leitungsgraben/ in der Schachtbaugrube ein Lehmriegel herzustellen.
Umfang/ Ausführung gemäß Zeichnung bzw. nach Angabe des AG/ der örtlichen Bauüberwachung.

**4.1.40 Lehmriegel herstellen.**
Katalog-Nr. TLK-MutterLV_WP_HN/4/ 1. 1. 90.
Lehmriegel herstellen.
Liefern und einbauen von Lehm als Quersporn im
Bereich von Leitungsgräben/ Schachtbaugruben.
Menge: 30,000 m3

**4.1.50 Ankommende Abwässer im Zuge des Kanalanschlusses ableiten**
Abwasser während der Anschlussarbeiten von der  vorhandene Haltung abpumpen und in die bestehende Leitung/Schacht bzw. best. Kanal/Schacht ableiten.
Während der Arbeitszeiten erfolgt die Ableitung des Abwassers durch Überpumpen. In den Stillstandszeiten (außerhalb der täglichen Arbeitszeit sowie an Wochenenden) ist die Ableitung durch die Herstellung einer Verbindung Kanal alt/nach Kanal neu herzustellen (Halbschale oder
Verbindungsrohr).
Die Rohrverbindung darf max. eine Nennweite kleiner sein als die ankommende Rohrleitung.
Ankommende Abwasserleitung DN
'250' bis DN
'800'

Ablaufende  Abwasserleitung DN
'300' bis DN
'1400'
.
Einzurechnen sind sämtl. Leistungen, die eine einwandfreie Ableitung des ankommenden Abwassers gewährleisten einschl. Aufbau, Unterhaltung, Umbau und Abbau der Einrichtungen sowie der Herstellung von Pumpensümpfen.
Die Abrechnung der erforderlichen Aufwendungen erfolgt entsprechend den auszuwechselnden Kanalstrecken bzw. der abzuleitenden, verbleibenden Kanalstrecken.
Schachtbauwerke werden übermessen.
Menge: 700,000 m

*Hinweis: Abwasserableitung Hausanschlüsse bei Leitungsneuanbindungen*
Abwasserableitung Hausanschlüsse bei Leitungsneuanbindungen
Die Position wird für die Ableitung in Betrieb befindender Abwasserhausanschlussleitungen abgerechnet.
Unterbrochene Leitungen von Straßenabläufen und Dachentwässerungen sind in der Regel nicht abzuleiten.
Ausnahmen sind bei Erfordernis im Einzelnen mit der Bauüberwachung vor deren Ausführung eines Anschlusses abzustimmen.

**4.1.60 Abwasser aus abgeklemmten Hausanschlüssen ableiten**
Katalog-Nr. TLK-MutterLV_WP_HN/4/ 2. 1. 80.
Abwasser aus abgeklemmten Hausanschlussleitungen bis zum Wiederanschluss an neu verlegte Leitung ableiten.
Ableitung in Leitung mit Anschluss an bereits neu versetzten Schacht oder bereits an neu verlegte Leitung mit Anschluss über bereits eingebaute Anschlussstutzen.
Leitungen nach Wahl des AN bis zum Wiederanschluss vorhalten und anschließend beseitigen.
Die erforderlich werdende Transportleitung, Ausführung nach Wahl des Auftragnehmers, ist mit einzurechnen.
Die Vergütung erfolgt pro angschlossener Anschlussleitung jedoch nur bei ordnungsgemäßer Ableitung in den Kanal.
Menge: 50,000 St

#### Abschnitt 4.2 Baugruben, Leitungsgräben

*Hinweis: Hinweis zum vorhandenen ungeb. Straßenoberbau/ Boden*
Gemäß §6, KrWG ist die Verwertung der Beseitigung bzw.
Entsorgung vorzuziehen. Änderungen am Verwertungs-und
Entsorgungskonzept bedürfen der expliziten Zustimmung
durch den AG .Eigenmächtige Änderungen durch den AN
gehen zu Lasten des AN.

*Hinweis: Boden zwischenlagern, Boden über Leitungszone einbauen*

*Hinweis: Leitungsgräben einschließlich Schachtbaugrube DN 300 bis DN1000*

**4.2.10 Leitungsgraben herstellen T= über 1,75 bis 3,50 m**
*** EP-Aufgliederung gefordert
Leitungsgraben einschließlich Schachtbaugrube herstellen.
Straßenaufbruch wird gesondert vergütet. Schachtdurchmesser und -abstände nach Unterlagen des AG.
Beschreibung der Homogenbereiche nach Unterlagen AG
Homogenbereiche 'A / B'

Grabentiefe über 1,75 bis 3,50 m.
Breite der Grabensohle '1,10m-2,10m'

Notwendigen Verbau entsprechend statischen und konstruktiven Erfordernissen nach Wahl des AN herstellen, vorhalten und entfernen. Wasserhaltung wird gesondert vergütet.
Zum Verfüllen nicht verwendeten Aushub innerhalb der Baustelle fördern und abladen.
Abgerechnet wird mit senkrechten Wänden.
Menge: 3000,000 m3

**4.2.20 Zulage Leitungsgraben herstellen Schwer lösbarer Fels ehem. Bodenklasse 7**
*** EP-Aufgliederung gefordert
Zulage für Leitungsgraben herstellen
in allen Tiefen und Grabenbreiten.
Erdarbeiten in Schwer lösbarem Fels, Beschreibung der Bodenklassen gemäß ehemalliger DIN 18300 - Bodenklasse 7
Die Ausführung der Position ist der örtlichen Bauüberwachung anzuzeigen. Der Homogenbereich ehem. Bodenklasse 7 wird mittels Laborbersuch nacheweisen, die Kosten hierfür sind in den EP einzurechnen.
Menge: 200,000 m3

**4.2.30 Zulage für Handaushub**
Katalog-Nr. TLK-MutterLV_WP_HN/4/ 2. 2. 540.
in allen Tiefen und Grabenbreiten.
Erdarbeiten in allen Homogenbereichen
Menge: 150,000 m3

*Hinweis: Rückbau*

**4.2.40 Schacht ausbauen, Fertigteil / Ortbeton DU bis 1,5 m, T= 1,5-3,5 m**
Schacht freilegen und einschließlich Abdeckung vollständig ausbauen.
Beschreibung der Homogenbereiche nach Unterlagen AG
Homogenbereich 'A / B'

Erdarbeiten ausführen
Aufbruch von Straßenbefestigungen wird gesondert vergütet.
Das Ausbauen von Rohrleitungen wird gesondert vergütet.
Runder Schacht, lichter DU bis 1,50 m,
Schacht aus Beton bewehrt,
Ausbautiefe ab OF Abdeckung über 1,5 bis 3,5 m.
Sämtliche Stoffe und Aushub in Eigentum des AN übernehmen und von der Baustelle entfernen.
Menge: 13,000 St

*Hinweis: Ausbauen von Leitungen im Rohrgraben*

**4.2.50 Zulage für Demontage Kanalrohr bis DN 200**
Katalog-Nr. TLK-MutterLV_WP_HN/4/ 2. 2. 550.
Entwässerungsleitung aus
'Steinzeug/ Beton/ Stahlbeton/ PVC'

DN 100 bis DN 200 im Zuge der Leitungsauswechslung ausbauen.
Sämtliche Stoffe in Eigentum des AN übernehmen und von der Baustelle entfernen.
Menge: 150,000 m
- 30,000, Kostenträger: 1 KA

**4.2.60 Zulage für Demontage Kanalrohr DN 250 bis DN 900**
Entwässerungsleitung aus
'Steinzeug/ Beton/ Stahlbeton/ PVC'

DN 250  bis DN 900 im Zuge der Leitungsauswechslung ausbauen.
Sämtliche Stoffe in Eigentum des AN übernehmen und von der Baustelle entfernen.
Menge: 550,000 m

**4.2.70 Zulage für das Herstellen von Schneide- und Verbindegruben**
jeweils am Anschlusspunkt des Schachtbauwerkes (neu / bestand).
Einzurechnen sind Handaushub, Mehraushub, erschwerter Aushub unter der Leitung usw ..
Bei anstehendem Fels erfolgt eine seperate Vergütung.
Die Mehraushubtiefe ermittelt sich auf Grund des gewählten Rohrleitungsmaterials.

l x t x b:  1,5m x 1,0 m x 1,0 m plus Rohrdurchmesser
Menge: 10,000 St

*Hinweis: Suchgräben*

**4.2.80 Boden für Suchgraben ausheben T= über 1,75 bis 3,50 m**
Boden für Suchgraben nach Angabe des AG ausheben.
Das Aufnehmen von ungebundenen Tragschichten des Fahrbahnoberbaues ist einzurechnen.
Beschreibung der Homogenbereiche nach Unterlagen AG
Homogenbereiche 'A / B'
.
Aushubtiefe über 1,75 bis 3,50 m
Suchschlitze l x b x t nach Angaben der örtlichen Bauüberwachung.
Verbau entsprechend statischen und konstruktiven Erfordernissen herstellen, vorhalten und von der Baustelle entfernen.
Aushub, soweit zum Verfüllen geeignet, zur Wiederverwendung seitlich lagern und nach Ortung der Kabel, Leitungen oder dgl. wiedereinbauen und verdichten.
Fehlender Verfüllboden einbauen wird gesondert berechnet.
Zum Verfüllen nicht wiederverwendeter Aushub geht in Eigentum des Auftragnehmers über und wird beseitigt.
Menge: 100,000 m3

*Hinweis: Lichtbilder*
Lichtbilder
Nachfolgende Position wird nur vergütet, wenn die Sicherungsmaßnahmen durch Lichtbilder dokumentiert sind.
Das Foto ist der Abrechnung beizulegen.
Kosten hierzu sind in nachfolgende Position einzurechnen.

*Hinweis: Abrechnung der Position Leitungsquerungen*
Abrechnung der Position Leitungsquerungen
Achse Kanal/ Achse querende Leitungen Kreuzungswinkel größer 50 gon, Abrechnung nach Stück.

Jede Leitungsquerung ist Haltungsweise zu stationieren/ einzumessen und auf einem separaten Abrechnungsplan zu erfassen. Die Kosten hierzu sind in nachfolgende Position einzurechnen.

**4.2.90 Zulage für Leitungsquerung**
Katalog-Nr. TLK-MutterLV_WP_HN/4/ 2. 2. 650.
Leitungsquerungen bis zu einem DN
'200' in der Baugrube der darunter neu verlegten Kanalleitung für Erschwernisse beim Erdaushub, Rohrverlegung,  Grabenverbau und Grabenverfüllung, erforderliche Handschachtungsarbeiten sind einzurechnen.
Unmittelbar zusammenhängende Kabel, Kabelbündel bzw. Kanäle werden als eine Kreuzung abgerechnet.
Menge: 50,000 St

**4.2.100 Kreuzungssicherung herstellen**
Katalog-Nr. TLK-MutterLV_WP_HN/4/ 2. 2. 670.
Kreuzungssicherung für Kabel oder o. ä. bei Erfordernis herstellen.
Leitungen bis zu einem DN 200 in der Baugrube des darunter neu verlegten Kanals.
Kabel ordnungsgemäß aufhängen und unterhalten damit die Leitungen während der Bauarbeiten ununterbrochen in Betrieb bleiben können.
Unmittelbar zusammenhängende Kabel, Kabelbündel bzw. Kanäle werden als eine Kreuzung abgerechnet.
Menge: 100,000 St

**4.2.110 Zulage für längslaufende Leitungen**
Katalog-Nr. TLK-MutterLV_WP_HN/4/ 2. 2. 680.
Erschwernis im Zusammenhang mit längslaufenden Leitungen bis zu einem DN
'200' in der Baugrube der darunter neu verlegten Entwässerungsrohrleitung.
Erschwernisse beim Erdaushub, Rohrverlegung, Grabenverbau und Grabenverfüllung, erforderliche Handschachtungsarbeiten sind einzurechnen.
Unmittelbar zusammenhängende Kabel, Kabelbündel bzw. Kanäle werden nur einfach abgerechnet.

Das ggf. erforderliche Sichern von Leitungen und Kabeln im Zusammenhang mit dem Leitungsgrabenaushub, Grabenverbau und Grabenverfüllung ist einzurechnen.
Menge: 2000,000 m

*Hinweis: Lieferscheinnachweis*
Lieferscheinnachweis
Ein Lieferscheinnachweis ist zu führen und dem AG zur Anerkennung vorzulegen.
Die entsprechenden Umrechnungsfaktoren der jeweiligen Lieferwerke sind vorzulegen und dem Soll-Ist-Vergleich zu Grunde zulegen.

*Hinweis: Grabenverfüllung mit Fremdmaterial*

**4.2.120 Liefern und Einbau von Mineralgemisch 0/45**
Material liefern, in Leitungsgraben einschließlich
Schachtbaugruben einbauen und verdichten.
Material 'Mineralgemisch 0/45'

Material nach Verlegen der Leitung in Graben oberhalb
der Leitungszone einbauen und verdichten.
Verdichten 'entsprechend den Vorgaben der ZTV-E.
Material muß nach der Verdichtung einen geringen Porenraum aufweisen, um zu verhindern, dass weiche feinkörnige Böden eindringen können.'

Produktbezeichnung/Hersteller: '....................................................'

(Angaben im Bieterangabenverzeichnis)
Menge: 900,000 m3

**4.2.130 Grobschotter 80/140 liefern und einbauen**
Liefern und einbauen von Grobschotter 80/140 zur Bodenverbesserung unter Auflagern.

Umfang/ Ausführung gemäß  Angabe des AG/ der örtlichen Bauüberwachung.
Menge: 150,000 m³

**4.2.140 Liefern und Verlegen von Geotextil**
Geotextil ensprechend "Merkblatt für die Anwendung von Geotextilien im Erbau" liefern und verlegen.
Das Geotextil wird eingesetzt als Untergrundverstärkung im Straßenbereich.
Material: Vliesstoff der Klasse 4
Einbau mit min. 0,50 m Überlappung.
Abgerechnet wird die abgedeckte Fläche nach örtlichem Aufmass.
Menge: 100,000 m²

*Hinweis: Allgemeines Rohrauflager, Rohrumhüllung*
Allgemeines Rohrauflager, Rohrumhüllung
- Ausführung und Abrechnung der Positionen Rohrauflager,
  Rohrumhüllung, Rohrgrabenverfüllung siehe Baubeschreibung
- Die Einbaumenge im Rohrlager, Rohrumhüllung und in der
  Rohrgrabenverfüllung ist durch einen Lieferscheinnachweis
  dem AG nachzuweisen
- Ausführung Untere Rohrbettung:
  bis DN 500: 10 cm + 1/10 DN.
  ab DN 600: 10 cm + 1/5 DN.
- Ausführung Rohrüberdeckung:
  bei allen Rohrwerkstoffen und Nennweiten 30 cm gemessen über
  Rohrschaft, Flanschen, Muffen, An- und Einbauteilen
- Abgerechnet wird nach eingebauter Masse Rohrlager-/Umhüllung abzüglich der
  durch Baukörper mit mehr als 0,10 m2 Querschnitt verdrängter Massen.

*Hinweis: Lieferscheinnachweis*
Lieferscheinnachweis
Ein Lieferscheinnachweis ist zu führen und dem AG zur Anerkennung vorzulegen.
Die entsprechenden Umrechnungsfaktoren der jeweiligen Lieferwerke sind vorzulegen und dem Soll-Ist-Vergleich zu Grunde zulegen.

**4.2.150 Liefern und Einbau von Sand-Splitt-Gemisch 0/11**
StL-Nr. 12108236903000, Katalog-Nr. TLK-MutterLV_WP_HN/4/ 2. 2. 720.
Material liefern, in Leitungsgraben einschließlich
Schachtbaugruben einbauen und verdichten.
Material 'Sand-Splitt-Gemisch 0/11'

Material nach Verlegen der Leitung in Graben in der
Leitungszone einbauen und verdichten.
Menge: 700,000 m3

**4.2.160 Feinsplitt 8/16**
Katalog-Nr. TLK-MutterLV_WP_HN/4/ 2. 2. 730.
Liefern und Einbau als Auflager- und Sauberkeitsschicht in der Schachtbaugrube. Das Material ist höhengerecht mit einer Stärke von 15 cm einzubringen. Das Material ist über die gesamte Grundfläche der Baugrube einzubauen.
Menge: 20,000 m³

**4.2.170 Sicherung von Leitungen**
Sicherung von von Leitungen.
Beton C 20/25 liefern und einbauen.
Beton in Schalung einbringen.
Schalung wird nicht gesondert berechnet.
Abrechnung erfolgt nach Lieferscheinnachweis.
Die Einbaustelle ist auf dem Lieferschein zu vermerken.
Menge: 15,000 m3

#### Abschnitt 4.3 Baugruben, Leitungsgräben (Grundstück-, Hausanschlüsse)

*Hinweis: Hinweis zum vorhandenen ungeb. Straßenoberbau/ Boden*
Hinweis zum vorhandenen ungeb. Straßenoberbau/ Boden
Boden:

Der Boden unterhalb des derzeitigen Straßenniveaus
'in vorhandenen Leitungsgräben Straßenentwässerung / Kanalisation / Wasserversorgung'

wurde vom AG entsprechend der VWV Boden (Verwaltungsvorschrift des Umweltministeriums für die Verwertung von als Abfall eingestuftem Bodenmaterial vom 14.03.2007) beprobt.
Das Material wurde wie folgt klassifiziert:

Material:
'....................................................'
*
Deponieklasse:  DK
'....................................................'
**

*  nach Dihlmann-Erlass
**  nach Handlungshilfe organischer Stoffe auf Deponien

Bei Ablagerung auf einer Deponie sind die Aushubmaterialien / der Boden  zwischenzulagern und nach der Deponieverordnung (Probenahme nach LAGA PN98) bzw. nach den Vorgaben des Deponiebetreibers zu untersuchen.
Die Kosten für die Beschaffung und Bereitstellung der erforderlichen Flächen hierfür, sowie die Kosten für die Untersuchungen hat der AN zu tragen.
Die Fläche zur Zwischenlagerung ist mit einer dichten Abdeckung zu versehen, das gelagerte Material ist ebenfalls wasserdicht abzudecken.
Ein Wasserabfluss in den Boden oder die Kanalisation ist zu verhindern.
Das Zwischenlager ist bis das Ergebnis der Beprobung und die Annahmeerklärung des Deponiebetreibers vorliegt ordnungsgemäß nach den gültigen Vorschriften zu betreiben. Die zur Durchführung erforderlichen Leistungen sind in die entsprechende Position einzurechnen.

*Hinweis: Rohrgrabenverfüllung - Aushub bzw. Bodenaustausch*
Rohrgrabenverfüllung - Aushub bzw. Bodenaustausch, Rohrverlegung, Rohrlager und Rohrumhüllung
a) Abgerechnet wird nach Länge des Leitungsgrabens, gemessen in der Achse der
  Leitung vom Straßenablauf bis Achse Abwasserkanal.

Abrechnung bei Leitungsanschlüssen an vorhandene Abwasserkanäle
Ein erforderliches Kopfloch für den Anschluss am Kanalbestand wird als Zulage zum Leitngsgrabenaushub vergütet.

Abrechnung bei Leitungsanschlüssen an neu verlegte Abwasserkanäle

Arbeitsraum Aushub Straßenablauf auf der Rohrseite wird übermessen, der Aushub Straßenablauf ist in Pos. Straßenablauf herstellen enthalten.
Ggf. erforderliche Arbeitsräume im Anschlussbereich der Hauptleitung werden nicht zusätzlich vergütet und sind einzurechnen.

b) Aushub in der Regel senkrecht zur Abwasserleitung (s. Ausführungsplanung).
  Abgerechnet bei Regelausbildung wird der kürzeste Abstand vom Straßenablauf
  zur Hauptleitung, Abweichende Bauausführungen und dadurch bedingte
  Massenmehrungen werden nicht vergütet.

c) Unabhängig vom Bauablauf wird der Rohrgrabenaushub, der Verbau und das
  Wiederverfüllen ab bzw. bis Oberkante des Erdplanums Straßenbau
  abgerechnet.

*Hinweis: Boden zwischenlagern, Boden über Leitungszone einbauen*

**4.3.10 Leitungsgraben herstellen T= über 1,75 bis 3,00 m**
Leitungsgraben herstellen.
Straßenaufbruch wird gesondert vergütet. Schachtdurchmesser und -abstände nach Unterlagen des AG.
Beschreibung der Homogenbereiche nach Unterlagen AG
Homogenbereich 'A / B'

Grabentiefe über 1,75 bis 3,00 m.
Breite der Grabensohle 'Rohr DN bis 150'

Notwendigen Verbau entsprechend statischen und konstruktiven Erfordernissen nach Wahl des AN herstellen, vorhalten und entfernen. Wasserhaltung wird gesondert vergütet.
Zum Verfüllen nicht verwendeten Aushub innerhalb der Baustelle fördern und abladen.
Abgerechnet wird mit senkrechten Wänden.
Menge: 800,000 m3

**4.3.20 Zulage für Handaushub**
Katalog-Nr. TLK-MutterLV_WP_HN/4/ 2. 3. 120.
in allen Tiefen und Grabenbreiten.
Erdarbeiten in allen Homogenbereichen
Menge: 50,000 m3

*Hinweis: Abrechnung der Position Leitungsquerungen*
Abrechnung der Position Leitungsquerungen
Achse Kanal/ Achse querende Leitungen Kreuzungswinkel größer 50 gon, Abrechnung nach Stück.

Jede Leitungsquerung ist Haltungsweise zu stationieren/ einzumessen und auf einem separaten Abrechnungsplan zu erfassen. Die Kosten hierzu sind in nachfolgende Position einzurechnen.

*Hinweis: Lichtbilder*
Lichtbilder
Nachfolgende Position wird nur vergütet, wenn die Sicherungsmaßnahmen durch Lichtbilder dokumentiert sind.
Das Foto ist der Abrechnung beizulegen.
Kosten hierzu sind in nachfolgende Position einzurechnen.

**4.3.30 Zulage für Leitungsquerung**
Zulage für Leitungsquerung
Leitungsquerungen bis zu einem DN
'200' in der Baugrube der darunter neu verlegten Kanalleitung für Erschwernisse beim Erdaushub, Rohrverlegung,  Grabenverbau und Grabenverfüllung, erforderliche Handschachtungsarbeiten sind einzurechnen.
Unmittelbar zusammenhängende Kabel, Kabelbündel bzw. Kanäle werden als eine Kreuzung abgerechnet.
Menge: 60,000 St

**4.3.40 Zulage für längslaufende Leitungen**
Katalog-Nr. TLK-MutterLV_WP_HN/2/ 2. 3. 160.
Erschwernis im Zusammenhang mit längslaufenden Leitungen bis zu einem DN
'200' in der Baugrube der darunter neu verlegten Entwässerungsrohrleitung.
Erschwernisse beim Erdaushub, Rohrverlegung, Grabenverbau und Grabenverfüllung, erforderliche Handschachtungsarbeiten sind einzurechnen.
Unmittelbar zusammenhängende Kabel, Kabelbündel bzw. Kanäle werden nur einfach abgerechnet.

Das ggf. erforderliche Sichern von Leitungen und Kabeln im Zusammenhang mit dem Leitungsgrabenaushub, Grabenverbau und Grabenverfüllung ist in die nachfolgende Position einzurechnen.
Menge: 100,000 m

*Hinweis: Lieferscheinnachweis*
Lieferscheinnachweis
Ein Lieferscheinnachweis ist zu führen und dem AG zur Anerkennung vorzulegen.
Die entsprechenden Umrechnungsfaktoren der jeweiligen Lieferwerke sind vorzulegen und dem Soll-Ist-Vergleich zu Grunde zulegen.

*Hinweis: Grabenverfüllung mit Fremdmaterial*

**4.3.50 Liefern und Einbau von Naturgestein 0/45**
Material liefern, in Leitungsgraben einschließlich
Schachtbaugruben einbauen und verdichten.
Material 'Mineralgemisch 0/45'

Material nach Verlegen der Leitung in Graben oberhalb
der Leitungszone einbauen und verdichten.
Verdichten 'entsprechend den Vorgaben der ZTV-E.
Material muß nach der Verdichtung einen geringen Porenraum aufweisen, um zu verhindern, dass weiche feinkörnige Böden eindringen können.'
Menge: 300,000 m3

*Hinweis: Allgemeines Rohrauflager, Rohrumhüllung*
Allgemeines Rohrauflager, Rohrumhüllung
- Ausführung und Abrechnung der Positionen Rohrauflager,
  Rohrumhüllung, Rohrgrabenverfüllung siehe Baubeschreibung
- Die Einbaumenge im Rohrlager, Rohrumhüllung und in der
  Rohrgrabenverfüllung ist durch einen Lieferscheinnachweis
  dem AG nachzuweisen
- Ausführung Untere Rohrbettung:
  bis DN 500: 10 cm + 1/10 DN.
  ab DN 600: 10 cm + 1/5 DN.
- Ausführung Rohrüberdeckung:
  bei allen Rohrwerkstoffen und Nennweiten 30 cm gemessen über
  Rohrschaft, Flanschen, Muffen, An- und Einbauteilen
- Abgerechnet wird nach eingebauter Masse Rohrlager-/Umhüllung abzüglich der
  durch Baukörper mit mehr als 0,10 m2 Querschnitt verdrängter Massen.

**4.3.60 Liefern und Einbau von Sand-Splitt-Gemisch 0/11**
StL-Nr. 12108236903000, Katalog-Nr. TLK-MutterLV_WP_HN/4/ 2. 2. 720.
Material liefern, in Leitungsgraben einschließlich
Schachtbaugruben einbauen und verdichten.
Material 'Sand-Splitt-Gemisch 0/11'

Material nach Verlegen der Leitung in Graben in der
Leitungszone einbauen und verdichten.
Menge: 140,000 m3

#### Abschnitt 4.4 Rohrleitungen - Stahlbetonrohre

*Hinweis: Für die Rohrstatik gilt ATV A 127*
Für die Rohrstatik gilt ATV A 127
Die Rohrstatik ist in prüffähiger Form rechtzeitig vor der Ausführung vorzulegen.
Die Kosten für die Rohrstatik sind mit den Einheitspreisen abgegolten.

**4.4.10 Bestandsleitung trennen bis DN 300**
Katalog-Nr. TLK-MutterLV_WP_HN/4/ 2. 4. 20.
Entwässerungsrohrleitung (Bestandsleitungen) aus PVC, Beton,
Stahlbeton, Steinzeug trennen.
Geraden Trennschnitt herstellen. Fachgerechtes Nacharbeiten der Trennstellen.
Rohrdurchmesser über DN 200 bis DN 300
Abgänige Teile in Eigentum des AN übernehmen und
beseitigen.
Menge: 8,000 St

**4.4.20 Bestandsleitung trennen bis DN 400**
Entwässerungsrohrleitung (Bestandsleitungen) aus PVC, Beton,
Stahlbeton, Steinzeug trennen.Geraden Trennschnitt herstellen. Fachgerechtes Nacharbeiten der Trennstellen.
Rohrdurchmesser über DN 600 bis DN 700 Abgänige Teile in Eigentum des AN übernehmen und beseitigen.
Menge: 1,000 St
- 0,500, Kostenträger: 1 KA

**4.4.30 Bestandsleitung trennen bis DN 1000**
Entwässerungsrohrleitung (Bestandsleitungen) aus PVC, Beton,
Stahlbeton, Steinzeug trennen.
Geraden Trennschnitt herstellen. Fachgerechtes Nacharbeiten der Trennstellen.
Rohrdurchmesser bis DN 1000
Abgänige Teile in Eigentum des AN übernehmen und
beseitigen.
Menge: 1,000 St
- 0,500, Kostenträger: 1 KA

*Hinweis: DN 300 Mischwasser*

**4.4.40 Liefern und Einbauen Robust - Stahlbetonrohr DN 300, Typ 2,**
Abwasserkanal DIN EN 1610 für Misch- und Schmutzwasserleitungen
aus Stahlbetonrohren DIN EN 1916 + DIN V 1201, TYP 2
Expositionsklasse XA2 (Sulfat bis 3000 mg/l, HS- Zement).
Zylindrische Außenform mit Falzmuffe - ohne Glocke,
Wandstärke min. = 12 cm.
DN 300, FBS-Stahlbetonrohre oder glw.
Baulänge in m '2,50- 3,00 m',

Rohrverbindung 'Steckmuffendichtung mit FBS-Zulassung oder glw. werkseitig in Muffe eingebaut.',

Auflager aus nichtbindigem Boden,
Auflagerwinkel 120 Grad,
in vorhandenem Graben mit Verbau und Aussteifungen.
Grabentiefe in m 'bis 4,0 m'.

Hersteller/ Lieferwerk.:

'....................................................'

(Angaben im Bieterangabenverzeichnis)
Menge: 300,000 m

**4.4.50 Zulage für Anschlußstück DN 300**
*** EP-Aufgliederung gefordert
Katalog-Nr. TLK-MutterLV_WP_HN/4.0/ 3. 1. 1. 40.
aus Stahlbeton für gelenkigen Anschluss liefern und einbauen.
Baulänge in m 'max.1,00',
Menge: 12,000 St

**4.4.60 Zulage für Passstück DN 300**
Katalog-Nr. TLK-MutterLV_WP_HN/4.0/ 3. 1. 1. 50.
aus Stahlbeton liefern und herstellen
Menge: 6,000 St

**4.4.70 Schachtanschluß herstellen DN 300, Öffnung vorhanden**
Katalog-Nr. TLK-MutterLV_WP_HN/4.0/ 3. 1. 1. 100.
Rohrleitung an Schacht anschließen, Anschluss dichten.
Vergütet wird der Mehraufwand für das Herstellen des Anschlusses gegenüber der bis zur Innenfläche des Schachtes durchgemessenen Rohrleitung.
Rohrleitung DN 300, aus Stahlbeton.
Öffnung für Rohranschluss ist vorhanden.
Anschluss mit Schachtanschlussstück.
Das Schachtanschlussstück wird unter gesonderter Position als Zulage vergütet.
Menge: 14,000 St

**4.4.80 Zulage für Schachtanschluß herstellen**
Zulage für Schachtanschluss herstellen, Öffnung herstellen, Einbindering eindichten. Bestehendes Gerinne anpassen.
Menge: 3,000 St

*Hinweis: Anzeige Anschluss*
Anzeige Anschluss
Der Auftragnehmer hat die Fertigstellung jedes Anschlusses dem Auftraggeber anzuzeigen.
Die Anschlüsse werden nach Ermessen des Auftraggebers abgenommen.

**4.4.90 Rohranschluss DN 300 / DN 150**
Rohranschluss an Sammelrohrleitung aus Stahlbeton Wandverstärkt, Beton oder Steinzeug DN 300 durch anbohren herstellen.
Der fachgerechte Anschluss mittels Anbohren des Hauptrohrs ist einzurechnen.
Anschlussleitung aus PVC DN 150
Bohrdurchmesser: 200 mm (+/- 1 mm)
Anschluss mit integrierem Kugelgelenk, 0°-13° abwinkelbar für dickwandige Rohre.
Die Einbau- und Verarbeitungsvorschriften des Herstellers sind zu beachten.
Die Dichtheit der Verbindung ist zu gewährleisten.

System Fabekun der Fa. Funke oder gleichwertig.

Hersteller/ Lieferwerk.:

'....................................................'

(Angaben im Bieterangabenverzeichnis)
Menge: 35,000 St

*Hinweis: DN 400 Mischwasser*

**4.4.100 Liefern und Einbauen Stahlbetonrohr DN 400, Typ 2**
*** EP-Aufgliederung gefordert
*** Bezugsbeschreibung
Abwasserkanal DIN EN 1610 für Misch- und Schmutzwasserleitungen
aus Stahlbetonrohren DIN EN 1916 + DIN V 1201, TYP 2
Expositionsklasse XA2 (Sulfat bis 3000 mg/l, HS- Zement).
Form K-GM, Kreisquerschnitt mit Glockenmuffe,
DN 400, FBS-Stahlbetonrohre oder glw.
Baulänge in m '2,50- 3,00 m',

Rohrverbindung 'Steckmuffendichtung mit FBS-Zulassung oder glw. werkseitig in Muffe eingebaut.',

Auflager aus nichtbindigem Boden,
Auflagerwinkel 120 Grad,
in vorhandenem Graben mit Verbau und Aussteifungen.
Grabentiefe in m 'bis 4,0 m'.

Hersteller/ Lieferwerk.:

'....................................................'

(Angaben im Bieterangabenverzeichnis)
Menge: 25,000 m

**4.4.110 Zulage für Anschlußstück DN 400**
*** wie Position 4.4.100
aus Stahlbeton für gelenkigen Anschluss liefern und einbauen.
Baulänge in m 'max.1,00',
Menge: 2,000 St

**4.4.120 Zulage für Passstück DN 400**
*** wie Position 4.4.100
aus Stahlbeton liefern und herstellen
Menge: 2,000 St

**4.4.130 Schachtanschluß herstellen DN 400, Öffnung vorhanden**
Rohrleitung an Schacht anschließen, Anschluss dichten.
Vergütet wird der Mehraufwand für das Herstellen des Anschlusses gegenüber der bis zur Innenfläche des Schachtes durchgemessenen Rohrleitung.
Rohrleitung DN 400, aus Stahlbeton.
Öffnung für Rohranschluss ist vorhanden.
Anschluss mit Schachtanschlussstück.
Das Schachtanschlussstück wird unter gesonderter Position als Zulage vergütet.
Menge: 2,000 St

*Hinweis: Anzeige Anschluss*
Anzeige Anschluss
Der Auftragnehmer hat die Fertigstellung jedes Anschlusses dem Auftraggeber anzuzeigen.
Die Anschlüsse werden nach Ermessen des Auftraggebers abgenommen.

**4.4.140 Rohranschluss DN 400 / DN 150**
Rohranschluss an Sammelrohrleitung aus Stahlbeton Wandverstärkt, Beton oder Steinzeug DN 400 durch anbohren herstellen.
Der fachgerechte Anschluss mittels Anbohren des Hauptrohrs ist einzurechnen.
Anschlussleitung aus PVC DN 150
Bohrdurchmesser: 200 mm (+/- 1 mm)
Anschluss mit integrierem Kugelgelenk, 0°-13° abwinkelbar für dickwandige Rohre.
Die Einbau- und Verarbeitungsvorschriften des Herstellers sind zu beachten.
Die Dichtheit der Verbindung ist zu gewährleisten.

System Fabekun der Fa. Funke oder gleichwertig.

Hersteller/ Lieferwerk.:

'....................................................'

(Angaben im Bieterangabenverzeichnis)
Menge: 4,000 St

*Hinweis: DN 500 Mischwasser*

**4.4.150 Liefern und Einbauen Stahlbetonrohr DN 500, Typ 2**
*** EP-Aufgliederung gefordert
*** Bezugsbeschreibung
Abwasserkanal DIN EN 1610 für Misch- und Schmutzwasserleitungen
aus Stahlbetonrohren DIN EN 1916 + DIN V 1201, TYP 2
Expositionsklasse XA2 (Sulfat bis 3000 mg/l, HS- Zement).
Form K-FM, Kreisquerschnitt mit Falzmuffe,
DN 500, FBS-Stahlbetonrohre oder glw.
Baulänge in m '2,50- 3,00 m',

Rohrverbindung 'Keilgleitdichtung auf dem Spitzende, mit FBS-Zulassung oder glw. werkseitig in Muffe eingebaut.',
Einbau von 4 Kugelkopfanker in Rohrscheitel und Rohrkämpfer.
Es werden nur Rohre zugelassen, die mindestens 6 Stunden in der Schalung erhärten und somit absolut maßgenau sind; der Nachweis über die schalungserhärtete Fertigung ist vor Verlegung dem AG schriftlich vorzulegen.
Auflager aus nichtbindigem Boden,
Auflagerwinkel 120 Grad,
in vorhandenem Graben mit Verbau und Aussteifungen.
Grabentiefe in m 'bis 4,0 m'.

Hersteller/ Lieferwerk.:

'....................................................'

(Angaben im Bieterangabenverzeichnis)
Menge: 130,000 m

**4.4.160 Zulage für Anschlußstück DN 500**
*** EP-Aufgliederung gefordert
*** wie Position 4.4.150
aus Stahlbeton für gelenkigen Anschluss liefern und einbauen.
Baulänge in m 'max.1,00',
Menge: 1,000 St
- 0,333, Kostenträger: 1 KA

**4.4.170 Zulage für Passstück DN 500**
*** EP-Aufgliederung gefordert
*** wie Position 4.4.150
aus Stahlbeton liefern und herstellen
Menge: 3,000 St

**4.4.180 Schachtanschluß herstellen DN 500, Öffnung vorhanden**
Rohrleitung an Schacht anschließen, Anschluss dichten.
Vergütet wird der Mehraufwand für das Herstellen des Anschlusses gegenüber der bis zur Innenfläche des Schachtes durchgemessenen Rohrleitung.
Rohrleitung DN 1000, aus Stahlbeton.
Öffnung für Rohranschluss ist vorhanden.
Anschluss mit Schachtanschlussstück.
Das Schachtanschlussstück wird unter gesonderter Position als Zulage vergütet.
Menge: 6,000 St

*Hinweis: Anzeige Anschluss*
Anzeige Anschluss
Der Auftragnehmer hat die Fertigstellung jedes Anschlusses dem Auftraggeber anzuzeigen.
Die Anschlüsse werden nach Ermessen des Auftraggebers abgenommen.

**4.4.190 Rohranschluss DN 500 / DN 150**
Rohranschluss an Sammelrohrleitung aus Stahlbeton Wandverstärkt, Beton oder Steinzeug DN 1000 durch anbohren herstellen.
Der fachgerechte Anschluss mittels Anbohren des Hauptrohrs ist einzurechnen.
Anschlussleitung aus PVC DN 150
Bohrdurchmesser: 200 mm (+/- 1 mm)
Anschluss mit integrierem Kugelgelenk, 0°-13° abwinkelbar für dickwandige Rohre.
Die Einbau- und Verarbeitungsvorschriften des Herstellers sind zu beachten.
Die Dichtheit der Verbindung ist zu gewährleisten.

System Fabekun der Fa. Funke oder gleichwertig.

Hersteller/ Lieferwerk.:

'....................................................'

(Angaben im Bieterangabenverzeichnis)
Menge: 17,000 St

*Hinweis: DN 1000 Mischwasser*

**4.4.200 Liefern und Einbauen Stahlbetonrohr DN 1000, Typ 2**
*** EP-Aufgliederung gefordert
*** Bezugsbeschreibung
Abwasserkanal DIN EN 1610 für Misch- und Schmutzwasserleitungen schalungserhärtet
aus Stahlbetonrohren DIN EN 1916 + DIN V 1201, TYP 2
Expositionsklasse XA2 (Sulfat bis 3000 mg/l, HS- Zement).
Form K-FM, Kreisquerschnitt mit Falzmuffe und Trockenwettergerinne DN 300,
DN 1000, FBS-Stahlbetonrohre oder glw.
Baulänge in m '2,50- 3,00 m',

Rohrverbindung 'Keilgleitdichtung auf dem Spitzende, mit FBS-Zulassung oder glw. werkseitig in Muffe eingebaut.',
Einbau von 4 Kugelkopfanker in Rohrscheitel und Rohrkämpfer.
Es werden nur Rohre zugelassen, die mindestens 6 Stunden in der Schalung erhärten und somit absolut maßgenau sind; der Nachweis über die schalungserhärtete Fertigung ist vor Verlegung dem AG schriftlich vorzulegen.
Auflager aus nichtbindigem Boden,
Auflagerwinkel 120 Grad,
in vorhandenem Graben mit Verbau und Aussteifungen.
Grabentiefe in m 'bis 4,0 m'.

Hersteller/ Lieferwerk.:

'....................................................'

(Angaben im Bieterangabenverzeichnis)
Menge: 40,000 m

**4.4.210 Zulage für Anschlußstück DN 1000**
*** EP-Aufgliederung gefordert
*** wie Position 4.4.200
aus Stahlbeton für gelenkigen Anschluss liefern und einbauen.
Baulänge in m 'max.1,00',
Menge: 2,000 St

**4.4.220 Zulage für Passstück DN 1000**
*** EP-Aufgliederung gefordert
*** wie Position 4.4.200
aus Stahlbeton liefern und herstellen
Menge: 1,000 St

**4.4.230 Schachtanschluß herstellen DN 1000, Öffnung vorhanden**
Rohrleitung an Schacht anschließen, Anschluss dichten.
Vergütet wird der Mehraufwand für das Herstellen des Anschlusses gegenüber der bis zur Innenfläche des Schachtes durchgemessenen Rohrleitung.
Rohrleitung DN 1000, aus Stahlbeton.
Öffnung für Rohranschluss ist vorhanden.
Anschluss mit Schachtanschlussstück.
Das Schachtanschlussstück wird unter gesonderter Position als Zulage vergütet.
Menge: 2,000 St

*Hinweis: Anzeige Anschluss*
Anzeige Anschluss
Der Auftragnehmer hat die Fertigstellung jedes Anschlusses dem Auftraggeber anzuzeigen.
Die Anschlüsse werden nach Ermessen des Auftraggebers abgenommen.

**4.4.240 Rohranschluss DN 1000 / DN 150**
Rohranschluss an Sammelrohrleitung aus Stahlbeton Wandverstärkt, Beton oder Steinzeug DN 1000 durch anbohren herstellen.
Der fachgerechte Anschluss mittels Anbohren des Hauptrohrs ist einzurechnen.
Anschlussleitung aus PVC DN 150
Bohrdurchmesser: 200 mm (+/- 1 mm)
Anschluss mit integrierem Kugelgelenk, 0°-13° abwinkelbar für dickwandige Rohre.
Die Einbau- und Verarbeitungsvorschriften des Herstellers sind zu beachten.
Die Dichtheit der Verbindung ist zu gewährleisten.

System Fabekun der Fa. Funke oder gleichwertig.

Hersteller/ Lieferwerk.:

'....................................................'

(Angaben im Bieterangabenverzeichnis)
Menge: 4,000 St

#### Abschnitt 4.5 Rohrleitungen - PP

*Hinweis: Für die Rohrstatik gilt ATV A 127*
Für die Rohrstatik gilt ATV A 127
Die Rohrstatik ist in prüffähiger Form rechtzeitig vor der Ausführung vorzulegen.
Die Kosten für die Rohrstatik sind mit den Einheitspreisen abgegolten.

*Hinweis: Einrechnung Trennen, fachgerechtes Nacharbeiten*
Einrechnung Trennen, fachgerechtes Nacharbeiten
In nachfolgende Position ist das Auftrennen und fachgerechte Nacharbeiten der Trennstellen der PP- Rohrleitung zum Einbau der Formstücke miteinzurechnen.

Die Anschlussleitungen sind wie folgt zu unterscheieden:

Schmutz- und Mischwasser:  braun  (RAL 8011)
Regenwasser  blau  (RAL 5015)

Die entsprechende Rohrstatik ist in prüffähiger Form rechtzeitig vor der Ausführung der Leistung vorzulegen.
Die Kosten für die Rohrstatik sind mit den Einheitspreisen abgegolten.
Schachtanschluß mit Gelenkstück wird gesondert vergütet.
Verkehrs-Regellast = SLW 60
Grabenleitung nach DIN EN 1610.

Der Auftragnehmer hat die Fertigstellung dem Auftraggeber anzuzeigen.

Die Anschlüsse werden nach Ermessen des Auftraggebers abgenommen.

Die Rohrstatik ist in prüffähiger Form rechtzeitig vor der Ausführung vorzulegen.
Die Kosten für die Rohrstatik sind mit den Einheitspreisen abgegolten.‑

*Hinweis: DN 300 Fremdwasser*

**4.5.10 Liefern und Verlegen von Kanalrohren DN 300, PP**
*** EP-Aufgliederung gefordert
*** Bezugsbeschreibung
Entwässerungsleitung aus Kunststoffrohren nach statischen und konstruktiven Erfordernissen nach DIN EN 1610 herstellen.
Anschluss an Schacht sowie Formstücke werden gesondert vergütet.
Rohr DN '300'

Rohr 'nach DIN EN 1852-1, Ringsteifigkeit SN >12 kN/m2 glattwandig, Baulänge max. 3,0 m.
Hochlast - Kanalrohr, wandverstärkt, vollwandig nicht kerngeschäumt'

Rohr '-verbindung: mit Doppelmuffen mit innen liegendem Steg und zwei fest eingelegten, ölbeständigen FE-Dichtungen.'

Bettung 'nach DIN EN 1610, Typ 1, Auflager aus nichtbindigem Boden, Auflagerwinkel 180 Grad,'

Fließsohlentiefe 'bis 4,0 m'

Überdeckungshöhe 'bis 4,0 m

Hersteller/ Lieferwerk.: Funke HS-S oder gleichwertig

............................................................................'
(Angaben im Bieterangabenverzeichnis)
' '
Menge: 310,000 m

**4.5.20 Zulage für Schachtanschlussstück DN 300**
*** wie Position 4.5.10
aus PP für gelenkigen Anschluss liefern und einbauen.
Baulänge in m 'max.1,00',
Menge: 17,000 St

**4.5.30 Zulage für Einfachabzweig 45°, DN 300/150**
*** wie Position 4.5.10
aus PP liefern und einbauen
Durchmesser des durchgehenden Rohres DN 300
Durchmesser des Abzweiges DN 300
Menge: 2,000 St

**4.5.40 Zulage für Überschiebmuffe DN 300**
*** wie Position 4.5.10
aus PP liefern und einbauen.
Menge: 5,000 St

*Hinweis: DN 400 Fremdwasser*

**4.5.50 Liefern und Verlegen von Kanalrohren DN 400, PP**
*** EP-Aufgliederung gefordert
*** Bezugsbeschreibung
Entwässerungsleitung aus Kunststoffrohren nach statischen und konstruktiven Erfordernissen nach DIN EN 1610 herstellen.
Anschluss an Schacht sowie Formstücke werden gesondert vergütet.
Rohr DN '400'

Rohr 'nach DIN EN 1852-1, Ringsteifigkeit SN >12 kN/m2 glattwandig, Baulänge max. 3,0 m.
Hochlast - Kanalrohr, wandverstärkt, vollwandig nicht kerngeschäumt'

Rohr '-verbindung: mit Doppelmuffen mit innen liegendem Steg und zwei fest eingelegten, ölbeständigen FE-Dichtungen.'

Bettung 'nach DIN EN 1610, Typ 1, Auflager aus nichtbindigem Boden, Auflagerwinkel 180 Grad,'

Fließsohlentiefe 'bis 4,0 m'

Überdeckungshöhe 'bis 4,0 m

Hersteller/ Lieferwerk.: Funke HS-S oder gleichwertig

............................................................................'
(Angaben im Bieterangabenverzeichnis)
' '
Menge: 290,000 m

**4.5.60 Zulage für Schachtanschlussstück DN 400**
*** wie Position 4.5.50
aus PP für gelenkigen Anschluss liefern und einbauen.
Baulänge in m 'max.1,00',
Menge: 11,000 St

**4.5.70 Zulage für Einfachabzweig 45°, DN 400/150**
*** wie Position 4.5.50
aus PP liefern und einbauen
Durchmesser des durchgehenden Rohres DN 400
Durchmesser des Abzweiges DN 400
Menge: 1,000 St

**4.5.80 Zulage für Überschiebmuffe DN 400**
*** wie Position 4.5.50
aus PP liefern und einbauen.
Menge: 5,000 St

#### Abschnitt 4.6 Rohrleitungen - PVC-U

*Hinweis: Für die Rohrstatik gilt ATV A 127*
Für die Rohrstatik gilt ATV A 127
Die Rohrstatik ist in prüffähiger Form rechtzeitig vor der Ausführung vorzulegen.
Die Kosten für die Rohrstatik sind mit den Einheitspreisen abgegolten.

*Hinweis: Einrechnung Trennen, fachgerechtes Nacharbeiten*
Einrechnung Trennen, fachgerechtes Nacharbeiten
In nachfolgende Position ist das Auftrennen und fachgerechte Nacharbeiten der Trennstellen der PVC-U- Rohrleitung zum Einbau der Formstücke miteinzurechnen.

Die Anschlussleitungen sind wie folgt zu unterscheieden:

Schmutz- und Mischwasser:  braun  (RAL 8011)
Regenwasser  blau  (RAL 5015)

Die entsprechende Rohrstatik ist in prüffähiger Form rechtzeitig vor der Ausführung der Leistung vorzulegen.
Die Kosten für die Rohrstatik sind mit den Einheitspreisen abgegolten.
Schachtanschluß mit Gelenkstück wird gesondert vergütet.
Verkehrs-Regellast = SLW 60
Grabenleitung nach DIN EN 1610.

Der Auftragnehmer hat die Fertigstellung dem Auftraggeber anzuzeigen.

Die Anschlüsse werden nach Ermessen des Auftraggebers abgenommen.

Die Rohrstatik ist in prüffähiger Form rechtzeitig vor der Ausführung vorzulegen.
Die Kosten für die Rohrstatik sind mit den Einheitspreisen abgegolten.‑

*Hinweis: DN 150 Anschlussleitungen*

**4.6.10 Liefern und Verlegen von Kanalrohren DN 150, PVC-U**
*** EP-Aufgliederung gefordert
*** Bezugsbeschreibung
Katalog-Nr. TLK-MutterLV_WP_HN/4.0/ 3. 2. 2. 10.
Entwässerungsleitung aus Kunststoffrohren nach statischen und konstruktiven Erfordernissen nach DIN EN 1610 herstellen.
Anschluss an Schacht sowie Formstücke werden gesondert vergütet.
Rohr DN '150'

Rohr 'nach DIN EN 1401-1, SDR 34, Ringsteifigkeit SN >12 kN/m2 glattwandig, Baulänge max. 3,0 m.
Hochlast - Kanalrohr, wandverstärkt, vollwandig nicht kerngeschäumt'

Rohr '-verbindung: mit Doppelmuffen mit innen liegendem Steg und zwei fest eingelegten, ölbeständigen FE-Dichtungen.'

Bettung 'nach DIN EN 1610, Typ 1, Auflager aus nichtbindigem Boden, Auflagerwinkel 180 Grad,'

Fließsohlentiefe 'bis 4,0 m'

Überdeckungshöhe 'bis 4,0 m

Hersteller/ Lieferwerk.: Funke HS-S oder gleichwertig

............................................................................'
(Angaben im Bieterangabenverzeichnis)
' '
Menge: 300,000 m

**4.6.20 Zulage für Schachtanschlussstück DN 150**
*** wie Position 4.6.10
Katalog-Nr. TLK-MutterLV_WP_HN/4.0/ 3. 2. 2. 20.
aus PVC-U für gelenkigen Anschluss liefern und einbauen.
Baulänge in m 'max.1,00',
Menge: 10,000 St

**4.6.30 Zulage für Einfachabzweig 45°, DN 150/150**
*** wie Position 4.6.10
Katalog-Nr. TLK-MutterLV_WP_HN/4.0/ 3. 2. 2. 40.
aus PVC-U liefern und einbauen
Durchmesser des durchgehenden Rohres DN 150
Durchmesser des Abzweiges DN 150
Menge: 20,000 St

**4.6.40 Zulage für Bogen DN 150**
*** wie Position 4.6.10
Katalog-Nr. TLK-MutterLV_WP_HN/4.0/ 3. 2. 2. 50.
aus PVC-U liefern und einbauen.
Menge: 240,000 St

**4.6.50 Zulage für Passstück DN 150**
*** wie Position 4.6.10
Katalog-Nr. TLK-MutterLV_WP_HN/4.0/ 3. 2. 2. 70.
aus PVC-U liefern und einbauen.
Die Leistung wird wie folgt abgerechnet:
pro zusammenhängender Anschlussleitung z.B.
Grundstückanschluss - Hauptleitung
nur 1 mal vergütet.
Menge: 60,000 St

**4.6.60 Zulage für Muffenstopfen DN 150**
*** wie Position 4.6.10
Katalog-Nr. TLK-MutterLV_WP_HN/4.0/ 3. 2. 2. 90.
aus PVC-U liefern und einbauen.
Menge: 10,000 St

**4.6.70 Zulage für Überschiebmuffe DN 150**
*** wie Position 4.6.10
Katalog-Nr. TLK-MutterLV_WP_HN/4.0/ 3. 2. 2. 91.
aus PVC-U liefern und einbauen.
Menge: 20,000 St

**4.6.80 Liefern und Einbauen Rohrkupplung DN 150**
gleichen Nennweite aus unterschiedlichen bzw. gleichen Werkstoffen GGG/Stb/Stz usw.  .
Die Dichtheit der Verbindung ist zu gewährleisten.

System Funke oder gleichwertig.

'....................................................'

(Angaben im Bieterangabenverzeichnis)
Menge: 10,000 St

#### Abschnitt 4.7 Schachtbauwerke

*Hinweis: Für die Rohrstatik gilt ATV A 127*
Für die Rohrstatik gilt ATV A 127
Die Rohrstatik ist in prüffähiger Form rechtzeitig vor der Ausführung vorzulegen.
Die Kosten für die Rohrstatik sind mit den Einheitspreisen abgegolten.

*Hinweis: MW/SW, Betonfertigteilschächte DN 1000 - DN 2000*
MW/SW, Betonfertigteilschächte DN 1500 - DN 2000
Ausführung und Abrechnung von Fertigteilschächten DN 1500 bis DN 2000
(Misch-/ Schmutzwasser)

Durchlaufschacht mit Schachthals mit versetztem Einstieg SH 1000 x 625 mm bis SH 2000 X 625 mm.
Anschlüsse für gelenkige Anschlüsse der Rohre Betonfertigteile nach DIN EN 1917 + DIN V 4034-1, Typ 2
Expositionsklasse XA2 (Sulfat bis 3000 mg/l, HS- Zement) und den erhöhten Anforderungen der FBS Qualitätsrichtlinien in wasserdichter Ausführung.
Mit integrierter 3-fach verankerter Steckmuffendichtung mit anlaminiertem Presspolster zur gleichmässigen Lastverteilung System Top Seal Plus oder gleichwertig.
Schachtunterteil als Stahlbetonfertigteil.
Schachteinbindering mit Dichtung
'für STZ-, GGG- oder SB-Rohre oder
HS-Schachtmuffe für PVC-U Rohre, System Funke o. glw. .'

Durchlaufgerinne gerade oder mit Abwinklung, Bermenhöhe auf Rohrscheitel hochgezogen.
Schachtkörper, Gerinne und Berme monolitisch in einem Stück gegossen aus Beton C 40/50.
Schachtbodenteil mit abgewinkeltem Durchlauf  > 5° wird nicht gesondert vergütet und ist einzurechnen.
Schachtbodenteil mit Gefällewechsel  > 2% wird nicht gesondert vergütet und ist einzurechnen.
Steigeisengang = Antikor Typ II D-S/20 nach DIN 19555 oder gleichwertig bei der Herstellung der Schachtringe eingerüttelt.
Abstand des untersten Steigeisen vom Bankett nicht größer als 500 mm.
Schachtteile liefern und versetzen.
Ausgleich durch Ausgleichsringe, max.Ausgleichshöhe
einschl. Schachtabdeckung 0,28 m.
Liefern der erforderlichen Ausgleichsringe bzw. Duro-Neigungsring, Anpassen des Bauwerkes Zug um Zug an die fertige Höhe.

Herstellen des Auflagers / Sauberkeitsschicht aus Feinsplitt 8/16, D = 15 cm

Einstiegshilfen aus Edelstahl bestehend aus V4A-Stahlhülsen und Wandanschlussflanschen zum Andübeln.

Herstellen der Rohranschlüsse und evtl. notw. Fallschutzschiene sowie die Schachtabdeckung werden gesondert vergütet.

Lichte Schachttiefe wird gemessen einschl. Ausgleichsringe und Schachtabdeckung.

*Hinweis: Schächte DN 1000*

**4.7.10 Fertigteilschacht DN 1000, T= über 2,00 bis 4,00 m**
*** EP-Aufgliederung gefordert
Fertigteilschacht DU = 1000 mm,
Lichte Schachttiefe über 2,00 bis 4,00 m.

Hersteller/ Lieferwerk.:

'....................................................'

(Angaben im Bieterangabenverzeichnis)
Menge: 24,000 St

*Hinweis: Schacht Seitenzulauf*

**4.7.20 Zulage für weiteren Zu-/Ablauf**
Zulage zum Fertigteilschacht für die Herstellung eines weiteren Zu- bzw. Ablaufes im Schacht, in der Sohle.
Herstellung des Sohlgerinnes einschließlich Erschwernisse beim Erdaushub bzw. Verlegen oder Anschließen der Rohrleitung an den Schacht.
Pro Anschluss wird die Position einmal berechnet.
Menge: 1,000 St

*Hinweis: Schächte DN 1200*

**4.7.30 Fertigteilschacht DN 1200, T= über 2,00 bis 4,00 m**
*** EP-Aufgliederung gefordert
Fertigteilschacht DU = 2000 mm,
Lichte Schachttiefe über 2,00 bis 4,00 m.

Hersteller/ Lieferwerk.:

'....................................................'

(Angaben im Bieterangabenverzeichnis)
Menge: 4,000 St

*Hinweis: Schacht Seitenzulauf*

**4.7.40 Zulage für weiteren Zu-/Ablauf**
Wie Pos. zuvor, jedoch weiterer Zu-/Ablauf.
Menge: 4,000 St

*Hinweis: Schächte DN 1500*

**4.7.50 Fertigteilschacht DN 1500, T= über 2,00 bis 4,00 m**
*** EP-Aufgliederung gefordert
Fertigteilschacht DU = 1500 mm,
Lichte Schachttiefe über 2,00 bis 4,00 m.

Hersteller/ Lieferwerk.:

'....................................................'

(Angaben im Bieterangabenverzeichnis)
Menge: 1,000 St

*Hinweis: Schacht Seitenzulauf*

**4.7.60 Zulage für weiteren Zu-/Ablauf DN 400**
Zulage zum Fertigteilschacht für die Herstellung eines weiteren Zu- bzw. Ablaufes im Schacht, in der Sohle DN 150.
Herstellung des Sohlgerinnes einschließlich Erschwernisse beim Erdaushub bzw. Verlegen oder Anschließen der Rohrleitung an den Schacht.
Pro Anschluss wird die Position einmal berechnet.
Menge: 1,000 St

*Hinweis: Schachtabdeckungen*

**4.7.70 Viatop-Abd. Kl. D/ l. W. 610 mm; Niveau**
Schachtabdeckung mit Gelenk, Klasse D 400, lichte Weite 610 mm, zum Einwalzen in den Straßenoberbau,
liefern und einbauen. DIN EN 124, glattschaftiger Rahmen,
Rahmen und Deckel rund aus Kugelgraphitguss (GGG),
ISO 1083, mit frei lagerndem Gelenk,
von Hand austauschbarer dämpfender Spezialeinlage aus SBR im Rahmen,
Deckel mit Lüftungsöffnungen, Spezialöffnungstaschen und rutschsicherer Oberfläche, zzgl. passendem Schmutzfänger aus verzinktem Stahlblech DIN 1221 schwere Ausführung;
Rahmen und Deckel mit Beschichtung;
Rahmenhöhe 140 mm/ 200 mm zzgl. Beton-Adapterring,
h = 60 mm/ 100 mm Gewicht ca. 108/ 128 kg.
Schachtabdeckung zunächst prov. auflegen und
entsprechend dem Bauablauf Zug um Zug in die gebundenen Trag- und Deckschichten einwalzen.
Fuge zwischen den Fertigteilen mit Mörtel MG III,
DIN 1053, dicht füllen, Füllung glatt streichen.
Fabrikat: VIATOP NIVEAU der Fa. Saint-Gobain oder gleichwertig, inklusive Kennzeichnung SW bzw. RW

Hersteller/ Fabrikat: '....................................................'

(Angaben im Bieterangabenverzeichnis)
Menge: 29,000 St

**4.7.80 Viatop-Abd. Kl. D/ l. W. 610 mm**
Schachtabdeckung mit Gelenk, Klasse D 400, lichte Weite 610 mm,
liefern und einbauen. DIN EN 124, glattschaftiger Rahmen,
Rahmen und Deckel rund aus Kugelgraphitguss (GGG),
ISO 1083, mit frei lagerndem Gelenk,
von Hand austauschbarer dämpfender Spezialeinlage aus SBR im Rahmen,
Deckel mit Lüftungsöffnungen, Spezialöffnungstaschen und rutschsicherer Oberfläche, zzgl. passendem Schmutzfänger aus verzinktem Stahlblech DIN 1221 schwere Ausführung;
Rahmen und Deckel mit Beschichtung; Gewicht ca. 88 kg.
Schachtabdeckung zunächst prov. auflegen und
entsprechend dem Bauablauf Zug um Zug bis auf
planmässige Höhe versetzen
Fuge zwischen den Fertigteilen mit Mörtel MG III,
DIN 1053, dicht füllen, Füllung glatt streichen.
Fabrikat: VIATOP der Fa. Saint-Gobain oder gleichwertig,  inklusive Kennzeichnung SW bzw. RW.
Hersteller/ Fabrikat: '....................................................'

(Angaben im Bieterangabenverzeichnis)
Menge: 1,000 St

**4.7.90 Zulage zur Position Druckwasserdicht**
Ausführung als Abdeckung druckwasserdichte Schachtabdeckung, (rückstausicher und tagwasserdicht).
Menge: 2,000 St

*Hinweis: Schachtzubehör*

**4.7.100 Haltestange mit T-Griff für AG**
Haltestange mit T-Griff dem AG aushändigen.

Länge:  ca. 1,50 m +/- 0,15 m

Hergestellt aus V4A-Stahl, elektropoliert mit 2 Arretierungsmöglichkeiten für die Hülse der beschriebenen Einstiegshilfe.
Menge: 1,000 St

#### Abschnitt 4.8 Dichtigkeitsprüfung

*Hinweis: Dichtigkeitsprüfung nach Wahl des AN nach DIN EN 1610*
Dichtigkeitsprüfung nach Wahl des Auftragnehmers nach DIN EN 1610, DWA-A139 durchführen.
Die Prüfprotokolle einschl. Druckmessdiagramme, nach ATV-M 143 Teil 6 sind der Bauleitung des Auftraggebers innerhalb von 5 Werktagen zu übergeben.
Zusätzlich ist bei der Prüfung mit Luftüberdruck auf der Meßgrafik (Druckmessdiagramm) der Verlauf der Entleerzeit nach Beendigung der Prüfzeit über eine Dauer von einer Minute darzustellen.
Ein Durchschlag der Prüfprotokolle ist der Bauleitung des Auftraggebers unmittelbar nach durchgeführter Prüfung (auf der Baustelle) zu übergeben.
Die Dichtigkeitsprüfung ist zu der regelmäßigen werktäglichen Arbeitszeit: Montag bis Freitag in der Zeit zwischen 7:00 Uhr und 18:00 Uhr durchzuführen.

Bei Prüfung mit Wasser:
  -Prüfung der Kanalhaltungen
  Haltungen unterschiedl. Länge
  -Wasser zur Verwendungsstelle
  transportieren und nach
  Gebrauch schadlos beseitigen.

Bei Prüfung mit Luft:
  -Prüfung der Kanalhaltungen
  Haltungen unterschiedl. Länge
  -Prüfung mit Überdruck

Verfahren: ___________________________________________________
  (vom Bieter anzugeben)

  -Vorhalten aller erforderlicher
  Anlagen und Abdichtungen.
Ausserhalb der angegebenen Zeiten und unangemeldete Dichtheitsprüfungen und TV-Inspektionen werden nicht anerkannt und nicht vergütet.
Die Dichtheitsprüfung bzw. die TV-Inspektion sind auf Kosten des AN in Anwesenheit der örtlichen Bauüberwachung erneut durchzuführen.

Es wird grundsätzlich jede Kanalhaltung einschl. der Kanalanschlüsse (Abzweige/Sattelstücke) geprüft.
Eingebaute Abzweige/Sattelstücke die nicht von einem Schachtbauwerk verschlossen werden können sind im Abwasserkanal mittels Verschlussteller oder Blase zu verschließen und druckfest zu verkeilen.

Die Anschlussleitungen zu den Hauskontrollschächten/ Straßenabläufe/ Wasserversorgungsschächten werden zusammen mit der Hauptleitung geprüft.
Das Verschließen der Anschlussleitung mittels Verschlußteller oder Blase im Bereich Straßenablauf/ Hauskontrollschacht/ Wasserversorgungsschacht wird gesondert vergütet.

Das Verschließen der Kanalhauptleitungen mittels Verschlussteller oder Blase im Bereich der Kanalschächte wird nicht gesondert vergütet.

Die Prüfung ist der Bauleitung min. 1 Arbeitstag vor der jeweiligen Durchführung zur Abnahme anzuzeigen.

Nebenleistungen:
Ergänzend zur ATV DIN 18299 "Allgemeine Regelungen für Bauarbeiten jeder Art", Abschnitt 4.1 sind in folgende Nebenleistungen einzurechnen:
Maßnahmen und Leistungen der Kanalreinigung und Vorflutsicherung.
Entsorgung von anfallendem Räumgut und Abfallstoffen.

**4.8.10 Dichtigkeitsprüfung DN 150 Stb/ GGG/ Stz/ PVC**
Dichtigkeitsprüfung durchführen mit allen erforderlichen Nebenarbeiten.

Prüfung mit Überdruck

Verfahren::

'....................................................'

(Angaben im Bieterangabenverzeichnis)
Menge: 525,000 m

**4.8.20 Zulage Ausführung DN 150 als Muffendruckprüfung**
*** EP-Aufgliederung gefordert
Zulage Ausführung der Dichtigkeitsprüfung als Muffendruckprüung.
Menge: 525,000 m

**4.8.30 Dichtigkeitsprüfung DN 300 Stb/ GGG/ Stz/ PVC/ PP**
Dichtigkeitsprüfung durchführen mit allen erforderlichen Nebenarbeiten.

Prüfung mit Überdruck
Menge: 600,000 m

**4.8.40 Zulage Ausführung DN 300 als Muffendruckprüfung**
Zulage Ausführung der Dichtigkeitsprüfung als Muffendruckprüung.
Menge: 600,000 m

**4.8.50 Dichtigkeitsprüfung DN 400 Stb/ GGG/ Stz/ PVC/ PP**
Dichtigkeitsprüfung durchführen mit allen erforderlichen Nebenarbeiten.

Prüfung mit Überdruck
Menge: 360,000 m

**4.8.60 Zulage Ausführung DN 400 als Muffendruckprüfung**
Zulage Ausführung der Dichtigkeitsprüfung als Muffendruckprüung.
Menge: 360,000 m

**4.8.70 Dichtigkeitsprüfung DN 500 Stb/ GGG/ Stz/ PVC**
Dichtigkeitsprüfung durchführen mit allen erforderlichen Nebenarbeiten.

Prüfung mit Überdruck
Menge: 130,000 m

**4.8.80 Zulage Ausführung DN 500 als Muffendruckprüfung**
Zulage Ausführung der Dichtigkeitsprüfung als Muffendruckprüung.
Menge: 130,000 m

**4.8.90 Dichtigkeitsprüfung DN 1000 Stb/ GGG/ Stz/ PVC**
Dichtigkeitsprüfung durchführen mit allen erforderlichen Nebenarbeiten.

Prüfung mit Überdruck
Menge: 40,000 m

**4.8.100 Zulage Ausführung DN 1000 als Muffendruckprüfung**
Zulage Ausführung der Dichtigkeitsprüfung als Muffendruckprüung.
Menge: 40,000 m

*Hinweis: Nachfolgende Position wird für die Dichtigkeitsprüfung*
Nachfolgende Position wird für die Dichtigkeitsprüfung der Anschlusskanäle zu den Straßenabläufen und den Wasserversorgungsschächten erforderlich.
Das notwendige Verschließen der Rohrleitungsenden der Grundstücksanschlüsse wird unter seperater Position vergütet.

**4.8.110 Zulage für Anschlussrohr DN 100/150 absperren, SA/HK/WVS**
Katalog-Nr. TLK-MutterLV_WP_HN/4/ 2. 9. 220.
Anschlussrohr DN 100 bis 150 für Luftdruckprüfung vom Straßenablauf aus mittels Blase druckfest absperren.
Blase nach erfolgter Druckprüfung beseitigen.

Die Rohrleitungsenden der Grundstücksanschlüsse sind mittels Verschlussteller druckfest zu verschließen.
Die Verschlussteller verbleiben nach erfolgter Druckprüfung am Rohrende der Grundstücksanschlüsse.
Das Liefern und druckfeste Einbauen der Verschlussteller am Rohrende der Grundstücksanschlüsse wird über seperate Position vergütet.
Menge: 105,000 St

*Hinweis: Dichtheitsprüfung Schacht, Wasser*
Dichtheitsprüfung Schacht, Wasser
Dichtigkeitsprüfung nach DIN EN 1610, ATV-DVWK-A139 durchführen.
Die Prüfprotokolle einschl. Druckmessdiagramme, nach ATV-M 143 Teil 6 sind der Bauleitung des Auftraggebers innerhalb von 5 Werktagen zu übergeben.
Ein Durchschlag der Prüfprotokolle ist der Bauleitung des Auftraggebers unmittelbar nach durchgeführter Prüfung (auf der Baustelle) zu übergeben.
Die Dichtigkeitsprüfung ist zu der regelmäßigen werktäglichen Arbeitszeit: Montag bis Freitag in der Zeit zwischen 7:00 Uhr und 18:00 Uhr durchzuführen.

Ausserhalb der angegebenen Zeiten und unangemeldete Dichtheitsprüfungen und TV-Inspektionen werden nicht anerkannt und nicht vergütet.
Die Dichtheitsprüfung bzw. die TV-Inspektion sind auf Kosten des AN in Anwesenheit der örtlichen Bauüberwachung erneut durchzuführen.

Prüfung mit Wasser:
        - Wasser zur Verwendungsstelle transportieren und nach Gebrauch
  schadlos beseitigen

        - Vorhalten aller erforderlicher Anlagen und Abdichtungen.

Blasen einbauen/beseitigen zum schließen der Rohranschlüsse in den Schachten  werden nicht gesondert vergütet, eine eventuell erforderliche Wasserhaltung ist einzurechnen.

**4.8.120 Dichtheitsprüfung Schacht, Wasser DN 1000**
Abgerechnet wird nach Schachttiefe
OK Abdeckung bis Schachtsohle.

Schacht DN
'1000'
mm.
Anzahl zu prüfender Schächte
'24'
St.
Schachttiefe bis max.
'3,0'
m.
Menge: 70,000 m

**4.8.130 Dichtheitsprüfung Schacht, Wasser DN 1200**
Abgerechnet wird nach Schachttiefe
OK Abdeckung bis Schachtsohle.

Schacht DN
'1200'
mm.
Anzahl zu prüfender Schächte
'4'
St.
Schachttiefe bis max.
'3,0'
m.
Menge: 15,000 m

**4.8.140 Dichtheitsprüfung Schacht, Wasser DN 1500**
Abgerechnet wird nach Schachttiefe
OK Abdeckung bis Schachtsohle.

Schacht DN
'1500'
mm.
Anzahl zu prüfender Schächte
'1'
St.
Schachttiefe bis max.
'3,0'
m.
Menge: 3,000 m

**4.8.150 Dichtheitsprüfung Schacht, Wasser DN 2000**
Abgerechnet wird nach Schachttiefe
OK Abdeckung bis Schachtsohle.

Schacht DN
'2000'
mm.
Anzahl zu prüfender Schächte
'1'
St.
Schachttiefe bis max.
'3,0'
m.
Menge: 3,000 m

#### Abschnitt 4.9 TV Befahrung, Bestandsdokumentation

*Hinweis: Ausführungsbeschreibung TV-Inspektion*
Ausführungsbeschreibung TV-Inspektion
Haltungs- und Schachtbefahrung durch optische Inspektion

Die Haltungsabschnitte sowie die Schächte sind vor der optischen Inspektion mittels Hochdruckspülverfahren zu spülen bzw. zu reinigen.
Diese Reinigung wird nicht separat vergütet und ist in die Position einzurechnen.

Eingesetztes Kodiersystem:

DIN EN 13508-2Zustandserfassung von Entwässerungssystemen außerhalb vonGebäuden
  Teil 2: Kodiersystem für die optische Inspektion
in Verbindung mit:
DWA-M 149-2 Zustandserfassung von Entwässerungssystemen außerhalb von Gebäuden
  Teil 2: Kodiersystem für die optische Inspektion

Austauschformat der digitalen Daten:

DWA-M 150-1  Datenaustauschformat
Teil 1: Zustandserfassung von Entwässerungssystemen
bzw. ISYBAU 2006 XML - Format

Allgemeines:

Neben den allgemeinen Anforderungen an die TV-Inspektion ist folgendes zu beachten:

Die Inspektionsanlage muss folgende Mindestanforderungen erfüllen:
- Für Kanäle ab DN 100: Farbkamera (dreh- und schwenkbar, Schwenkwinkel min. 90°), horizontale Mindestauflösung von 420 Zeilen.
- Die Farbfernsehanlage muss der PAL-Norm entsprechen.
- Der Gerätegrundaufbau (mit Fahrwagen) muss für alle Nennweiten ab DN 200 ermöglichen, die Kameraoptik zentrisch im Profil positionieren zu können.
- Zur Sicherstellung einer ausreichenden Traktion muss für die Fahreinheiten eine variable Bereifung vor Ort vorgehalten werden.
- Die Ausrüstung muss in technisch einwandfreiem Zustand sein.
- Das Objektivglas darf weder beschädigt noch verschmutzt sein und ist vor jedem Einzeleinsatz auf klare Sicht (z.B. Kratzer, Fettschlieren, Beschlag) zu kontrollieren.
- Die Beleuchtungseinheit muss eine auf die jeweilige Profilgröße optimal abgestimmte und individuell regulierbare Leuchtkraft sicherstellen.
- Die Längenstationierung ist mit einer Nachkommastelle (Dezimeter) vorzunehmen. Stationierungsangaben in Zentimetern (zwei Nachkommastellen) sind nicht zugelassen.
- Aufrechtbildtechnik ist erwünscht. Sofern das System nicht über diese Möglichkeit verfügt, muss die Kameraposition (beim Schwenken und Drehen) nachvollziehbar und permanent im Monitorbild eingeblendet sein
- Das eingesetzte Kamerasystem (Hauptkanal ab DN 200) muss über ein Vermessungssystem zur Vermessung von Rissen, Spaltweiten und Anschlussnennweiten verfügen.

Aufzeichnungstechnik:
- Den Feststellungen sind eindeutige Videoreferenzen (Frame-Nummern) zuzuordnen.
- Das elektronische Dateneinblendgerät muss mindestens Untersuchungsdatum, Uhrzeit, Straßenname, Objektbezeichnung, Schachtbezeichnungen (oben und unten), Nennweite, Inspektionsrichtung, momentane Station und Framelaufzeit des Aufnahmegerätes permanent in das Monitorbild einblenden. Die variablen Einblendungen müssen mindestens 5 Sekunden sichtbar sein.
  Die Texteinblendung muss an die jeweilige Hintergrundhelligkeit variabel angepasst werden können.

Die Aufzeichnungsmedien müssen folgenden Mindestanforderungen genügen:
- Speichermedium: DVD.
- Digitale Videodateien sind im Format MPEG 2 oder MPEG 4, in der Qualität des europäischen PAL Standards mit 720*576 Pixel und einer Datenrate von >= 4 mbit/s zu liefern.
- Ein geeignetes Sichtprogramm (MPEG-Decoder beim AG vorhanden) ist ohne zusätzliche Kosten auf jedem Speichermedium zur Verfügung zu stellen. Dieses muss durch entsprechende Steuerungsdaten ein sekundengenaues Ansteuern der einzelnen Aufzeichnungsstationen ermöglichen. Das Sichtprogramm muss eine Suchmöglichkeit nach einzelnen Stationen und eine regulierbare Betrachtungsgeschwindigkeit bieten.

Ausführung:

Optische Inspektion Kanäle/Leitungen:

- Feststellungen an Rohranfängen und -enden werden im Zuge der Kanalinspektion i. d. R. nur dann kodiert, wenn diese auch im Rohr sichtbar sind. Sofern es sich um Feststellungen zu den Rohreinbindungen in den Schächten handelt, werden diese im Zuge der Schachtinspektion kodiert.
- Die Inspektion erfolgt in Hauptkanälen, wann immer möglich, in Fließrichtung.
- Die Längenmessung darf gegenüber der vermessenen Objektlänge eine max. Differenz von 30 cm am Inspektionsende aufweisen.
- Die Schachteinbindungen sind am jeweiligen Rohranfang/-ende komplett abzuschwenken. Sofern in Schächten, aus denen heraus die Inspektion beginnt, eine Kamerapositionierung am Rohranfang nicht möglich ist, muss die Aufnahme bereits vor dem Einführen der Kamera in den Kanal gestartet werden.
- Bei einer Abnahmeinspektion ist jede Muffe vollständig 360° abzuschwenken.
- Das Eingangstextbild ist bei sichtbarem Rohranfang mindestens 10 sec. einzublenden (ggf. beim Ablassen der Kamera in den Schacht). Das Eingangstextbild umfasst in Abstimmung mit dem Auftraggeber i. d. R. mindestens folgende Einblendungen:
- Objektbezeichnung (Haltungsnummer)
- Schachtbezeichnungen (oben und unten)
- Straße bzw. z.B. Flurstücksnummer bei Grundstücksentwässerungsanlagen
- Inspektionsrichtung (in/gegen Fließrichtung)
- Untersuchungsort
- Datum
- Zählerstand Anfang
- Während der Inspektion sind i. d. R. folgende Daten einzublenden:
- Objektbezeichnung
- Straße
- Stationierung
- Fließrichtung
- Zählerstand
- Fotonummer
- Kodierung Kurz- und Langtext
- Die Kameraachse ist grundsätzlich im Schnittpunkt des Kanalrohrprofils zu positionieren. Die Inspektion ist grundsätzlich axialsichtig vorzunehmen.
- Der Arbeitsfortschritt bei der Inspektion ist dem Objektzustand anzupassen. Die durchschnittliche Fahrgeschwindigkeit darf 1 bis 2 m/min, in Ausnahmen höchstens 6 m/min betragen. Eine einwandfreie Zustandserfassung muss in jedem Fall gewährleistet sein.
- Eine ausreichende Ausleuchtung des Kanals (ca. 3 m bis 4 m) ist grundsätzlich sicherzustellen.
- Während der Inspektion darf nur gefahren oder geschwenkt werden. Nur bei Aufzeichnung streckenförmiger Feststellungen muss nach der Positionierung ggf. gleichzeitig gefahren und geschwenkt werden.
- Sämtliche Zustände (Schäden, Anschlüsse usw.) sind komplett in Lage und Umfang aufzuzeichnen. Anschlüsse müssen zusätzlich möglichst axial ausgeleuchtet werden. Vorgesehene Inspektionen der Anschlussleitungen mit Satellitenkamera sind der Haltung stationsmäßig eindeutig zuzuordnen. Die Stationsangaben des Anschlusspunktes müssen im Inspektionsprotokoll in beide Stationierungsrichtungen ausgewiesen werden.
- Die Zustandsbetrachtung ist aus mehreren Perspektiven und Detailaufnahmen vorzunehmen.
- Leitungsinspektionen sind sowohl in der Vor- als auch Rückwärtsbewegung der Kamera aufzuzeichnen. Die Kodierung der Zustände erfolgt i. d. R. in der Vorwärtsbewegung.

Optische Inspektion Schächte:

- Eine lückenlose Inspektion der Schachtinnenflächen ist zu gewährleisten.
- Rohreinbindungen sind komplett abzuschwenken und - sofern technisch möglich - zusätzlich auszuleuchten.
- Die Kameraachse soll möglichst im Schnittpunkt des Schachtprofils geführt werden.
- Der Arbeitsfortschritt bei der Inspektion ist dem Objektzustand anzupassen.
- Eine ausreichende Ausleuchtung des Schachtes ist sicherzustellen.
- Die Zustandsbetrachtung ist aus mehreren Perspektiven und Detailaufnahmen vorzunehmen.
- Der Ablauf des Inspektionsvorgangs muss während der Aufzeichnung gleichbleiben. Der Inspektionsverlauf ist wie folgt sicherzustellen:
- Schwenkvorgänge erfolgen grundsätzlich im Uhrzeigerverlauf
- Aufzeichnung aller Kamerabewegungen ab Oberkante Schacht (Videoaufzeichnung)
- Aufzeichnung des Schachtrahmens und der unmittelbaren Schachtumgebung (Abwärtsblick)
- Blick vertikal (zur Schachtsohle) während des Ablassens der Kamera zum eigentlichen Inspektions-/ Kodieranfang (Schachtsohle)
- Positionierung und Bestimmung der 12-Uhr-Lage
- Bestimmung der Nennweiten der angeschlossenen Kanalanschlüsse im Inspektionsverlauf
- Schwenkvorgänge umfänglich auf gleichbleibender Höhe (keine Spiralbewegung)
- Schrittweise Anhebung der Kameraposition im entsprechenden Bildhöhenmaß (eine geringfügige Überlappung der einzelnen Schwenkvorgänge ist sicherzustellen) und nächster Schwenkvorgang (wiederkehrend bis Oberkante Schacht/Inspektionsöffnung)
- Bauteilverbindungen sind zudem möglichst mit direktem Blick in die Verbindungsfuge (falls vorhanden) abzuschwenken.
- Sichtbare Fehlstellen und Mangelzustände sind ggf. aus mehreren Perspektiven und ggf. unter Nutzung des Kamerazooms detailliert aufzuzeichnen.

Nebenleistungen:
Ergänzend zur ATV DIN 18299 "Allgemeine Regelungen für Bauarbeiten jeder Art", Abschnitt 4.1 sind in folgende Nebenleistungen einzurechnen:
- Maßnahmen und Leistungen der Kanalreinigung und Vorflutsicherung.
- Entsorgung von anfallendem Räumgut und Abfallstoffen.
- Inspektionsprotokolle der Haltungen u. Schächte, evtl. mehrfarbig, mit einer Übersicht  über die untersuchten Haltungen
- Graphische Darstellung der Daten in einem gängigem Maßstab, Objektweise für Haltungen und Schächte
- Fotos
- DVD der Videoaufzeichnung mit Laufzeitprotokoll bzw.  direkte Aufzeichnung auf DVD.
- Datenspeicherung auf CD bzw. DVD

Schachtnummerierung:

- Nach Plan, mit voller Ausschreibung der Nummer
- bei zusätzlichen/überdeckten Schächten:
  Neue Schachtnummer vergeben (Schachtnummernvergabe entsprechend der schriftlichen Vorgabe durch den Auftraggeber im Zuge der Einweisung).

DVD-Aufzeichnung / Protokolle:

- Es ist die komplette Inspektion der Haltungen / Schächte auf DVD aufzuzeichnen.
- Positionierung:
  a) Haltungen / Leitungen
        1. Haltungsanfang = Rohranfang= 0,00 m
        2. Haltungsende = Rohrende
  b) Bauwerke / Schächte
        1. Schachtanfang = Schachtdeckelmitte=  0,00 m
        2. Schachtende = Schachtsohle

Abwasserfreiheit:

Der Kanal ist grundsätzlich abwasserfrei zu befahren, d.h. er ist abzusperren. Ein Wasserdurchfluss von 10 % des Durchmessers (max. 5 cm Wasserspiegelhöhe) ist möglich, ausgenommen korrodierte Haltungen. Voraussetzung, dass keine nennenswerten Schäden oberhalb der Abwasseroberfläche festgestellt werden. Eine Unterwasserfahrt ohne Sicht ist nicht gestattet und wird nicht vergütet.

Abbruch der TV-Inspektion:
- Ein Abbruch der TV-Inspektion ist immer mit dem Grund des Abbruches zu dokumentieren.

Unzugänglichkeit:
- Bei Schächten bzw. Haltungen, die nicht zugänglich sind und deswegen nicht untersucht werden können, ist der Auftraggeber bzw. dessen Vertreter zu informieren.

Beschriftung der Datenträger CD/DVD:

- Aufnahmedatum _______
- DVD Nr. ___ (Videodateien)
  Hinweis: Die DVD Nr.  ist vor Beginn der Durchfahrung beim AG zu erfragen.
- Auftragnehmer (Firmenangabe)
- Auftraggeber
- Abnahmebefahrung (als Hinweis)

Vorderseite:
- DVD- Inhalt (siehe Musterblatt lt. Ausschreibungsplan).

*Hinweis*
Katalog-Nr. TLK-MutterLV_WP_HN/4/ 2.10.
Befahrung von im Zuge der Kanalerneuerung, freigelegten Kanalanschlussleitungen, deren weiterer Verlauf unklar ist.
Die Befahrung erfolgt nach Angabe des Auftraggebers bzw. der Bauüberwachung des Auftraggebers.

Ausserhalb der angegebenen Zeiten und unangemeldete Dichtheitsprüfungen und TV-Inspektionen werden nicht anerkannt und nicht vergütet.
Die Dichtheitsprüfung bzw. die TV-Inspektion sind auf Kosten des AN in Anwesenheit der örtlichen Bauüberwachung erneut durchzuführen.

**4.9.10 Optische Kanalinspektion DN 300**
Katalog-Nr. TLK-MutterLV_WP_HN/4/ 2.10. 50.
Menge: 600,000 m

**4.9.20 Optische Kanalinspektion DN 400**
Menge: 300,000 m

**4.9.30 Optische Kanalinspektion DN 500**
Menge: 130,000 m

**4.9.40 Optische Kanalinspektion DN 1000**
Katalog-Nr. TLK-MutterLV_WP_HN/4/ 2.10. 120.
Menge: 55,000 m

*Hinweis: TV-Inspektion - Hauptkanal/ Schachtbauwerk - Hausanschlüsse / Straßenabläufe*
TV-Inspektion - Hauptkanal/ Schacht - Hausanschlüsse / Straßenabläufe
Anschlussleitungen die am Kanal anschließen.
Anschlussleitungen die direkt am Schacht anschließen,
Höhe des Anschlusses kann variieren.

**4.9.50 Optische Anschlusskanalinspektion DN 150**
Katalog-Nr. TLK-MutterLV_WP_HN/4/ 2.10. 160.
Optische Inspektion von Anschlussleitungen  mit Satellitenkamera vom Hauptkanal aus durchführen.
Beginn der Untersuchungen vom Hauptkanal aus.
Menge: 525,000 m

#### Abschnitt 4.10 Verpressen

**4.10.10 Abwasserleitung für das Verpressen vorbereiten; DN 150**
Abwasserleitung für das Verpressen mit Schaumbeton vorbereiten
Bestehende Öffnungen dicht verschließen / Abmauerung.
Material nach Wahl des Auftraggebers
Abgerechnet wird pro Stück verschlossener Leitung
Abwasserrohr DN150
Erforderliche zusätzliche Verstrebungen die für die Verfüllung aus statischen Gründen erforderlich werden, sind einzurechnen.
Menge: 8,000 St

**4.10.20 Abwasserleitungen verpressen; DN 150**
Abwasserleitungen verpressen bzw. verfüllen
Außer Betrieb gehende Abwasserleitungen nach Angabe verpressen bzw. verfüllen.
Schaumbeton oder dgl.
Rohrquerschnitte DN 150
Einbau in kleineren,nicht zusammenhängenden Haltungsabschnitten.
Das Schließen von Anschlüssen bzw. das Schließen der Rohrenden wird unter gesonderter Position vergütet.
Lieferscheinnachweis durch AN mit Zuordnung zur Einbaustelle.

Lieferwerk: TBH Transportbetonwerke Heilbronn oder gleichwertig

Hersteller/ Lieferwerk.:

'....................................................'

(Angaben im Bieterangabenverzeichnis)
Menge: 25,000 m

**4.10.30 Abwasserleitung für das Verpressen vorbereiten; DN 300-500**
Abwasserleitung für das Verpressen mit Schaumbeton vorbereiten
Bestehende Öffnungen dicht verschließen  / Abmauerung.
Material nach Wahl des Auftraggebers
Abgerechnet wird pro Stück verschlossener Leitung
Abwasserrohr DN 600 bis DN 900
Erforderliche zusätzliche Verstrebungen die für die Verfüllung aus statischen Gründen erforderlich werden, sind einzurechnen.
Menge: 8,000 St

**4.10.40 Abwasserleitungen verpressen; DN 300-500**
Abwasserleitungen verpressen bzw. verfüllen
Außer Betrieb gehende Abwasserleitungen nach Angabe verpressen bzw. verfüllen.
Schaumbeton oder dgl.
Rohrquerschnitte DN 300 bis DN 500.
Einbau in kleineren,nicht zusammenhängenden Haltungsabschnitten.
Das Schließen von Anschlüssen bzw. das Schließen der Rohrenden wird unter gesonderter Position vergütet.
Lieferscheinnachweis durch AN mit Zuordnung zur Einbaustelle.

Lieferwerk: TBH Transportbetonwerke Heilbronn oder gleichwertig

Hersteller/ Lieferwerk.:

'....................................................'

(Angaben im Bieterangabenverzeichnis)
Menge: 25,000 m

**4.10.50 Abwasserleitung für das Verpressen vorbereiten; DN 600 - 900**
Abwasserleitung für das Verpressen mit Schaumbeton vorbereiten
Bestehende Öffnungen dicht verschließen  / Abmauerung.
Material nach Wahl des Auftraggebers
Abgerechnet wird pro Stück verschlossener Leitung
Abwasserrohr DN 600 bis DN 900
Erforderliche zusätzliche Verstrebungen die für die Verfüllung aus statischen Gründen erforderlich werden, sind einzurechnen.
Menge: 8,000 St

**4.10.60 Abwasserleitungen verpressen; DN 600 - 900**
Abwasserleitungen verpressen bzw. verfüllen
Außer Betrieb gehende Abwasserleitungen nach Angabe verpressen bzw. verfüllen.
Schaumbeton oder dgl.
Rohrquerschnitte DN 600 bis DN 900.
Einbau in kleineren,nicht zusammenhängenden Haltungsabschnitten.
Das Schließen von Anschlüssen bzw. das Schließen der Rohrenden wird unter gesonderter Position vergütet.
Lieferscheinnachweis durch AN mit Zuordnung zur Einbaustelle.

Lieferwerk: TBH Transportbetonwerke Heilbronn oder gleichwertig

Hersteller/ Lieferwerk.:

'....................................................'

(Angaben im Bieterangabenverzeichnis)
Menge: 25,000 m

#### Abschnitt 4.11 Kanalsanierung geschlossene Bauweise

*Hinweis: Herstellen von Wasserumleitungen*
Für die in diesem Abschnitt aufgeführten Positionen gelten die Ausführungen und Bestimmungen nachfolgend aufgeführter Zusätzlicher Technischer Vertragsbedingungen:
- DWA-M 149-8: ZTV-Optische Inspektion

Herstellen von Wasserumleitungen bzw. Absperren der obenliegenden Haltungen.

Die Maßnahmen zur Wasserhaltung werden unabhängig vom Sanierungs-/Reinigungs- und Inspektionsablauf nur einmal vergütet. Eventuelles mehrmaliges Herstellen der Wasserhaltung aus Gründen des Sanierungsverlaufs (Reinigung, Sanierung, optische Inspektion) ist entsprechend einzukalkulieren. Die Blasen sind durch Sprieße zu sichern.

Bei einem Rückstau ist dieser laufend zu kontrollieren und ggf. abzupumpen. Das Risiko der Wasserhaltung obliegt dem AN.

**4.11.10 Kanal absperren für Anschlussleitungen bis DN 150**
Absperren von in Betrieb befindlichen Anschlussleitungen z. B. mit Blasen und dergleichen.
Anschlussleitungen bis DN 150.
Menge: 6,000 St

**4.11.20 Kanal absperren DN 400**
Absperren von in Betrieb befindlichen Kanälen z. B. mit Blasen und dergleichen.
Hauptrohr DN 400
Menge: 1,000 St

**4.11.30 Wasserüberleitung bis 10 -20 l/s**
Wasserüberleitung außerhalb Sanierungsbereich.
Ableiten bzw. Abpumpen des durch die Absperrung
anfallenden Abwassers im Hauptkanal, einschl. Aufstellen und
Betreiben aller erforderlichen Geräte, Pumpen und das
Herstellen von Über-/umleitungen bis 100 m.
Pumpenstunden werden gesondert vergütet.
Abzuführende Wassermenge bis 10-20 l/s.
Menge: 1,000 St

*Hinweis: Kanalreinigung*
Für die in diesem Abschnitt aufgeführten Positionen gelten die Ausführungen und Bestimmungen nachfolgend aufgeführter Zusätzlicher Technischer Vertragsbedingungen:
- DWA-M 149-8: ZTV-Optische Inspektion

Die Reinigungsarbeiten müssen der Sanierung unmittelbar vorausgehen.

Unabhängig vom Ablauf der Sanierungsarbeiten wird die Reinigung pro Objekt (Schacht, Haltung) insgesamt maximal zweimal vergütet (vor der Durchführung der Sanierungsarbeiten sowie vor der Abnahmebefahrung). Dies gilt insbesondere dann, wenn bei zu groß gewähltem Vorlauf eine wiederholte Reinigung der Kanäle notwendig wird. Darüber hinausgehender Zusatzaufwand aus Gründen des Sanierungsverlaufs (z.B. Beseitigung von Fräsgut) ist entsprechend einzukalkulieren.

Der Spüldruck ist auf die Verhältnisse beschädigter oder sanierter Kanalrohre anzupassen.

**4.11.40 Hochdruckreinigung der Anschlussleitungen bis DN 150**
Hochdruckreinigung der Anschlussleitungen
Abrechnungslänge für die Reinigung ist die Leitungslänge. Die Reinigung der Schächte wird in einer gesonderten Position vergütet.
Hochdruckreinigung der Leitungen bis DN 150
Menge: 32,000 m

**4.11.50 Anschluss bis DN 150 spülen und reinigen, über 50-100 %**
Anschlussleitung vom Hauptkanal spülen und reinigen.
Verfestigte Ablagerungen ggf. ausfräsen. Die Beseitigung des Fräsgutes ist einzurechnen und wird nicht gesondert vergütet.
Abflusshindernis über 50 - 100 % des Rohrquerschnittes
Entfernung Ablagerung vom Hauptkanal bis 0,5 m.
Menge: 6,000 St

**4.11.60 Hochdruckreinigung DN 400**
Hochdruckreinigung der Kanäle
Abrechnungslänge für die Reinigung ist die Haltungslänge. Die Reinigung der Schächte wird in einer gesonderten Position vergütet.
Hochdruckreinigung der Kanäle DN 400
Menge: 60,000 m

*Hinweis: TV-Abnahmebefahrung nach Sanierung*

*Hinweis: Ausführungsbeschreibung TV-Inspektion*
Ausführungsbeschreibung TV-Inspektion
Haltungs- und Schachtbefahrung durch optische Inspektion

Die Haltungsabschnitte sowie die Schächte sind vor der optischen Inspektion mittels Hochdruckspülverfahren zu spülen bzw. zu reinigen.
Diese Reinigung wird nicht separat vergütet und ist in die Position einzurechnen.

Eingesetztes Kodiersystem:

DIN EN 13508-2Zustandserfassung von Entwässerungssystemen außerhalb vonGebäuden
  Teil 2: Kodiersystem für die optische Inspektion
in Verbindung mit:
DWA-M 149-2 Zustandserfassung von Entwässerungssystemen außerhalb von Gebäuden
  Teil 2: Kodiersystem für die optische Inspektion

Austauschformat der digitalen Daten:

DWA-M 150-1  Datenaustauschformat
Teil 1: Zustandserfassung von Entwässerungssystemen
bzw. ISYBAU 2006 XML - Format

Allgemeines:

Neben den allgemeinen Anforderungen an die TV-Inspektion ist folgendes zu beachten:

Die Inspektionsanlage muss folgende Mindestanforderungen erfüllen:
- Für Kanäle ab DN 100: Farbkamera (dreh- und schwenkbar, Schwenkwinkel min. 90°), horizontale Mindestauflösung von 420 Zeilen.
- Die Farbfernsehanlage muss der PAL-Norm entsprechen.
- Der Gerätegrundaufbau (mit Fahrwagen) muss für alle Nennweiten ab DN 200 ermöglichen, die Kameraoptik zentrisch im Profil positionieren zu können.
- Zur Sicherstellung einer ausreichenden Traktion muss für die Fahreinheiten eine variable Bereifung vor Ort vorgehalten werden.
- Die Ausrüstung muss in technisch einwandfreiem Zustand sein.
- Das Objektivglas darf weder beschädigt noch verschmutzt sein und ist vor jedem Einzeleinsatz auf klare Sicht (z.B. Kratzer, Fettschlieren, Beschlag) zu kontrollieren.
- Die Beleuchtungseinheit muss eine auf die jeweilige Profilgröße optimal abgestimmte und individuell regulierbare Leuchtkraft sicherstellen.
- Die Längenstationierung ist mit einer Nachkommastelle (Dezimeter) vorzunehmen. Stationierungsangaben in Zentimetern (zwei Nachkommastellen) sind nicht zugelassen.
- Aufrechtbildtechnik ist erwünscht. Sofern das System nicht über diese Möglichkeit verfügt, muss die Kameraposition (beim Schwenken und Drehen) nachvollziehbar und permanent im Monitorbild eingeblendet sein
- Das eingesetzte Kamerasystem (Hauptkanal ab DN 200) muss über ein Vermessungssystem zur Vermessung von Rissen, Spaltweiten und Anschlussnennweiten verfügen.

Aufzeichnungstechnik:
- Den Feststellungen sind eindeutige Videoreferenzen (Frame-Nummern) zuzuordnen.
- Das elektronische Dateneinblendgerät muss mindestens Untersuchungsdatum, Uhrzeit, Straßenname, Objektbezeichnung, Schachtbezeichnungen (oben und unten), Nennweite, Inspektionsrichtung, momentane Station und Framelaufzeit des Aufnahmegerätes permanent in das Monitorbild einblenden. Die variablen Einblendungen müssen mindestens 5 Sekunden sichtbar sein.
  Die Texteinblendung muss an die jeweilige Hintergrundhelligkeit variabel angepasst werden können.

Die Aufzeichnungsmedien müssen folgenden Mindestanforderungen genügen:
- Speichermedium: DVD.
- Digitale Videodateien sind im Format MPEG 2 oder MPEG 4, in der Qualität des europäischen PAL Standards mit 720*576 Pixel und einer Datenrate von >= 4 mbit/s zu liefern.
- Ein geeignetes Sichtprogramm (MPEG-Decoder beim AG vorhanden) ist ohne zusätzliche Kosten auf jedem Speichermedium zur Verfügung zu stellen. Dieses muss durch entsprechende Steuerungsdaten ein sekundengenaues Ansteuern der einzelnen Aufzeichnungsstationen ermöglichen. Das Sichtprogramm muss eine Suchmöglichkeit nach einzelnen Stationen und eine regulierbare Betrachtungsgeschwindigkeit bieten.

Ausführung:

Optische Inspektion Kanäle/Leitungen:

- Feststellungen an Rohranfängen und -enden werden im Zuge der Kanalinspektion i. d. R. nur dann kodiert, wenn diese auch im Rohr sichtbar sind. Sofern es sich um Feststellungen zu den Rohreinbindungen in den Schächten handelt, werden diese im Zuge der Schachtinspektion kodiert.
- Die Inspektion erfolgt in Hauptkanälen, wann immer möglich, in Fließrichtung.
- Die Längenmessung darf gegenüber der vermessenen Objektlänge eine max. Differenz von 30 cm am Inspektionsende aufweisen.
- Die Schachteinbindungen sind am jeweiligen Rohranfang/-ende komplett abzuschwenken. Sofern in Schächten, aus denen heraus die Inspektion beginnt, eine Kamerapositionierung am Rohranfang nicht möglich ist, muss die Aufnahme bereits vor dem Einführen der Kamera in den Kanal gestartet werden.
- Bei einer Abnahmeinspektion ist jede Muffe vollständig 360° abzuschwenken.
- Das Eingangstextbild ist bei sichtbarem Rohranfang mindestens 10 sec. einzublenden (ggf. beim Ablassen der Kamera in den Schacht). Das Eingangstextbild umfasst in Abstimmung mit dem Auftraggeber i. d. R. mindestens folgende Einblendungen:
- Objektbezeichnung (Haltungsnummer)
- Schachtbezeichnungen (oben und unten)
- Straße bzw. z.B. Flurstücksnummer bei Grundstücksentwässerungsanlagen
- Inspektionsrichtung (in/gegen Fließrichtung)
- Untersuchungsort
- Datum
- Zählerstand Anfang
- Während der Inspektion sind i. d. R. folgende Daten einzublenden:
- Objektbezeichnung
- Straße
- Stationierung
- Fließrichtung
- Zählerstand
- Fotonummer
- Kodierung Kurz- und Langtext
- Die Kameraachse ist grundsätzlich im Schnittpunkt des Kanalrohrprofils zu positionieren. Die Inspektion ist grundsätzlich axialsichtig vorzunehmen.
- Der Arbeitsfortschritt bei der Inspektion ist dem Objektzustand anzupassen. Die durchschnittliche Fahrgeschwindigkeit darf 1 bis 2 m/min, in Ausnahmen höchstens 6 m/min betragen. Eine einwandfreie Zustandserfassung muss in jedem Fall gewährleistet sein.
- Eine ausreichende Ausleuchtung des Kanals (ca. 3 m bis 4 m) ist grundsätzlich sicherzustellen.
- Während der Inspektion darf nur gefahren oder geschwenkt werden. Nur bei Aufzeichnung streckenförmiger Feststellungen muss nach der Positionierung ggf. gleichzeitig gefahren und geschwenkt werden.
- Sämtliche Zustände (Schäden, Anschlüsse usw.) sind komplett in Lage und Umfang aufzuzeichnen. Anschlüsse müssen zusätzlich möglichst axial ausgeleuchtet werden. Vorgesehene Inspektionen der Anschlussleitungen mit Satellitenkamera sind der Haltung stationsmäßig eindeutig zuzuordnen. Die Stationsangaben des Anschlusspunktes müssen im Inspektionsprotokoll in beide Stationierungsrichtungen ausgewiesen werden.
- Die Zustandsbetrachtung ist aus mehreren Perspektiven und Detailaufnahmen vorzunehmen.
- Leitungsinspektionen sind sowohl in der Vor- als auch Rückwärtsbewegung der Kamera aufzuzeichnen. Die Kodierung der Zustände erfolgt i. d. R. in der Vorwärtsbewegung.

Optische Inspektion Schächte:

- Eine lückenlose Inspektion der Schachtinnenflächen ist zu gewährleisten.
- Rohreinbindungen sind komplett abzuschwenken und - sofern technisch möglich - zusätzlich auszuleuchten.
- Die Kameraachse soll möglichst im Schnittpunkt des Schachtprofils geführt werden.
- Der Arbeitsfortschritt bei der Inspektion ist dem Objektzustand anzupassen.
- Eine ausreichende Ausleuchtung des Schachtes ist sicherzustellen.
- Die Zustandsbetrachtung ist aus mehreren Perspektiven und Detailaufnahmen vorzunehmen.
- Der Ablauf des Inspektionsvorgangs muss während der Aufzeichnung gleichbleiben. Der Inspektionsverlauf ist wie folgt sicherzustellen:
- Schwenkvorgänge erfolgen grundsätzlich im Uhrzeigerverlauf
- Aufzeichnung aller Kamerabewegungen ab Oberkante Schacht (Videoaufzeichnung)
- Aufzeichnung des Schachtrahmens und der unmittelbaren Schachtumgebung (Abwärtsblick)
- Blick vertikal (zur Schachtsohle) während des Ablassens der Kamera zum eigentlichen Inspektions-/ Kodieranfang (Schachtsohle)
- Positionierung und Bestimmung der 12-Uhr-Lage
- Bestimmung der Nennweiten der angeschlossenen Kanalanschlüsse im Inspektionsverlauf
- Schwenkvorgänge umfänglich auf gleichbleibender Höhe (keine Spiralbewegung)
- Schrittweise Anhebung der Kameraposition im entsprechenden Bildhöhenmaß (eine geringfügige Überlappung der einzelnen Schwenkvorgänge ist sicherzustellen) und nächster Schwenkvorgang (wiederkehrend bis Oberkante Schacht/Inspektionsöffnung)
- Bauteilverbindungen sind zudem möglichst mit direktem Blick in die Verbindungsfuge (falls vorhanden) abzuschwenken.
- Sichtbare Fehlstellen und Mangelzustände sind ggf. aus mehreren Perspektiven und ggf. unter Nutzung des Kamerazooms detailliert aufzuzeichnen.

Nebenleistungen:
Ergänzend zur ATV DIN 18299 "Allgemeine Regelungen für Bauarbeiten jeder Art", Abschnitt 4.1 sind in folgende Nebenleistungen einzurechnen:
- Maßnahmen und Leistungen der Kanalreinigung und Vorflutsicherung.
- Entsorgung von anfallendem Räumgut und Abfallstoffen.
- Inspektionsprotokolle der Haltungen u. Schächte, evtl. mehrfarbig, mit einer Übersicht  über die untersuchten Haltungen
- Graphische Darstellung der Daten in einem gängigem Maßstab, Objektweise für Haltungen und Schächte
- Fotos
- DVD der Videoaufzeichnung mit Laufzeitprotokoll bzw.  direkte Aufzeichnung auf DVD.
- Datenspeicherung auf CD bzw. DVD

Schachtnummerierung:

- Nach Plan, mit voller Ausschreibung der Nummer
- bei zusätzlichen/überdeckten Schächten:
  Neue Schachtnummer vergeben (Schachtnummernvergabe entsprechend der schriftlichen Vorgabe durch den Auftraggeber im Zuge der Einweisung).

DVD-Aufzeichnung / Protokolle:

- Es ist die komplette Inspektion der Haltungen / Schächte auf DVD aufzuzeichnen.
- Positionierung:
  a) Haltungen / Leitungen
        1. Haltungsanfang = Rohranfang= 0,00 m
        2. Haltungsende = Rohrende
  b) Bauwerke / Schächte
        1. Schachtanfang = Schachtdeckelmitte=  0,00 m
        2. Schachtende = Schachtsohle

Abwasserfreiheit:

Der Kanal ist grundsätzlich abwasserfrei zu befahren, d.h. er ist abzusperren. Ein Wasserdurchfluss von 10 % des Durchmessers (max. 5 cm Wasserspiegelhöhe) ist möglich, ausgenommen korrodierte Haltungen. Voraussetzung, dass keine nennenswerten Schäden oberhalb der Abwasseroberfläche festgestellt werden. Eine Unterwasserfahrt ohne Sicht ist nicht gestattet und wird nicht vergütet.

Abbruch der TV-Inspektion:
- Ein Abbruch der TV-Inspektion ist immer mit dem Grund des Abbruches zu dokumentieren.

Unzugänglichkeit:
- Bei Schächten bzw. Haltungen, die nicht zugänglich sind und deswegen nicht untersucht werden können, ist der Auftraggeber bzw. dessen Vertreter zu informieren.

Beschriftung der Datenträger CD/DVD:

- Aufnahmedatum _______
- DVD Nr. ___ (Videodateien)
  Hinweis: Die DVD Nr.  ist vor Beginn der Durchfahrung beim AG zu erfragen.
- Auftragnehmer (Firmenangabe)
- Auftraggeber
- Abnahmebefahrung (als Hinweis)

Vorderseite:
- DVD- Inhalt (siehe Musterblatt lt. Ausschreibungsplan).

*Hinweis*
Katalog-Nr. TLK-MutterLV_WP_HN/4/ 2.10.
Befahrung von im Zuge der Kanalerneuerung, freigelegten Kanalanschlussleitungen, deren weiterer Verlauf unklar ist.
Die Befahrung erfolgt nach Angabe des Auftraggebers bzw. der Bauüberwachung des Auftraggebers.

Ausserhalb der angegebenen Zeiten und unangemeldete Dichtheitsprüfungen und TV-Inspektionen werden nicht anerkannt und nicht vergütet.
Die Dichtheitsprüfung bzw. die TV-Inspektion sind auf Kosten des AN in Anwesenheit der örtlichen Bauüberwachung erneut durchzuführen.

**4.11.70 Optische Kanalinspektion DN 400 (Abnahmebefahrung nach Sanierung)**
Menge: 60,000 m

*Hinweis: TV-Inspektion - Hauptkanal/ Schachtbauwerk - Hausanschlüsse / Straßenabläufe*
TV-Inspektion - Hauptkanal/ Schacht - Hausanschlüsse / Straßenabläufe
Anschlussleitungen die am Kanal anschließen.
Anschlussleitungen die direkt am Schacht anschließen,
Höhe des Anschlusses kann variieren.

**4.11.80 Optische Anschlusskanalinspektion DN 150 (Abnahmebefahrung nach Sanierung)**
Optische Inspektion von Anschlussleitungen  mit Satellitenkamera vom Hauptkanal aus durchführen.
Beginn der Untersuchungen vom Hauptkanal aus.
Menge: 32,000 m

*Hinweis: Sanierungs-/Instandsetzungsarbeiten mit Robotertechnik*
Für die in diesem Abschnitt aufgeführten Positionen gelten die Ausführungen und Bestimmungen nachfolgend aufgeführter Zusätzlicher Technischer Vertragsbedingungen:

- Roboterverfahren
- Kurzliner
- Zulaufanbindung
- Injektionsverfahren
- Innenmanschetten

**4.11.90 Inkrustation bis 50%, DN 400**
Inkrustationen im Rohrquerschnitt, an Muffen und Einläufen u. dgl. bis auf festes, gesundes Rohrmaterial abfräsen. Die Beseitigung des Fräsgutes ist einzurechnen und wird nicht gesondert vergütet.
Breite bis 30 cm, Höhe bis 3 cm,
Länge bis 50 % des Rohrumfanges.
Hauptrohr DN 400
Menge: 1,000 St

**4.11.100 Inkrustation bis 50%, bis DN 150**
Inkrustationen im Rohrquerschnitt, an Muffen und Einläufen u. dgl. bis auf festes, gesundes Rohrmaterial abfräsen. Die Beseitigung des Fräsgutes ist einzurechnen und wird nicht gesondert vergütet.
Breite bis 30 cm, Höhe bis 3 cm,
Länge bis 50 % des Rohrumfanges.
Anschlussleitung bis DN 150
Menge: 4,000 St

**4.11.110 Verfestigte Ablagerungen, bis DN 150**
Entfernen von verfestigten Ablagerungen
Beseitigung von festen Mörtel-, Betonablagerungen u. dgl. Längsrichtung, Breite bis 30 cm, Höhe bis 3 cm.
Anschlussleitung bis DN 150
Menge: 6,000 m

**4.11.120 Verfestigte Ablagerungen, DN 400**
Entfernen von verfestigten Ablagerungen
Beseitigung von festen Mörtel-, Betonablagerungen u. dgl. Längsrichtung, Breite bis 30 cm, Höhe bis 3 cm.
Hauptrohr DN 400
Menge: 15,000 m

**4.11.130 Vertikaler-/horizontaler Versatz fräsen, bis DN 150**
Vertikaler-/horizontaler Versatz eben fräsen. Die Beseitigung des Fräsgutes ist einzurechnen und wird nicht gesondert vergütet.
Versatz bis 3,0 cm Höhe am Übergang eben fräsen.
Breite axial 5 - 10 cm.
Anschlussleitung bis DN 150
Menge: 1,000 St

**4.11.140 Vertikaler-/horizontaler Versatz fräsen, DN 400**
Vertikaler-/horizontaler Versatz eben fräsen. Die Beseitigung des Fräsgutes ist einzurechnen und wird nicht gesondert vergütet.
Versatz bis 3,0 cm Höhe am Übergang eben fräsen.
Breite axial 5 - 10 cm.
Hauptrohr DN 400
Menge: 1,000 St

**4.11.150 Vorfräsen einragender Einläufe, DN 400**
Vorfräsen einragender Einläufe aus Steinzeug, Beton, Stahlbeton, Asbestzement und Kunststoff. Abfräsen der einragenden Einlaufstutzen einschl. Ringspalt zwischen Stutzen und Hauptrohr entspr. Fräsbild mit Fingerfräser ausfräsen und alle Schmutzpartikel entfernen.
Vorstehende Rohranschlüsse bis 5 cm einragend.
Einlauf bis DN 150
Hauptrohr DN 400
Menge: 1,000 St

**4.11.160 Vorfräsen bündiger Einläufe, DN 400**
Vorfräsen bündiger Einläufe mit ausgebrochenem Ringspalt
aus Steinzeug, Beton, Stahlbeton, Asbestzement und Kunststoff. Einlaufstutzen einschl. Ringspalt zwischen Stutzen und Hauptrohr entspr. Fräsbild mit Fingerfräser ausfräsen und alle Schmutzpartikel entfernen.
Einlauf bis DN 150
Hauptrohr DN 400
Menge: 1,000 St

**4.11.170 Vorfräsen zurückliegender Einläufe, DN 400**
Vorfräsen zurückliegender Einläufe mit ausgebrochenem
Ringspalt aus Steinzeug, Beton, Stahlbeton, Asbestzement und Kunststoff. Einlaufstutzen einschl. Ringspalt zwischen Stutzen und Hauptrohr entspr. Fräsbild mit Fingerfräser ausfräsen und alle Schmutzpartikel entfernen.
Einlauf bis DN 150
Hauptrohr DN 400
Menge: 1,000 St

**4.11.180 Hutprofil DN 150**
*** EP-Aufgliederung gefordert
Instandsetzung zurückliegender Einläufe mittels Hutprofil.
Zurückliegende Einlaufstutzen wieder dicht an das Hauptrohr einbinden. Ringspalt zwischen Stutzen und Hauptrohr mit Fingerfräser ausfräsen und alle Schmutzpartikel entfernen. Setzen eines Hutprofils aus Glasfasergewebe ECR und dem dazugehörigem Harz in den seitlichen Zulauf zur Wiedereinbindung des Zulaufes an das Hauptrohr.
Der Zulauf kann während der Arbeiten nur durch eine Blase abgesperrt werden. Materialverbrauch ist einzurechnen.
Hauptkanal DN 400, Anschlussleitung DN 150.

Systembezeichnung/Material:

'....................................................'

(Angaben im Bieterangabenverzeichnis)
Menge: 4,000 St

**4.11.190 Zulaufanbindung durch Verpressen, DN 150**
Seitliche Anschlussleitung aus Steinzeug, Beton, Stahlbeton, Asbestzement oder Kunststoff nach erfolgten Fräsarbeiten
durch Verpressen dicht an das vorhandene Rohr aus Steinzeug, Beton oder Stahlbeton anschließen, z. B. System KA-TE, ProKasro, IMS o. glw. mit Epoxidharz oder kunststoffmodifiziertem Zementmörtel entspr. dem jeweiligen System. Materialverbrauch ist einzurechnen.
Hauptrohr DN 400
Anschlussleitung bis DN 150

Systembezeichnung/Material: '....................................................'

(Angaben im Bieterangabenverzeichnis)
Menge: 4,000 St

**4.11.200 Statik für DN 400**
Erstellung einer statischen Berechnung gemäß DWA-M 144-3 entsprechend der jeweiligen Materialkenngruppe der  Regelstatiken.
Statik DN 400
Menge: 1,000 St

**4.11.210 Schlauchliner DN 400**
Liefern eines vor Ort härtenden Schlauchliners,
Einbau und Aushärtung in vorhandenen Kanal.
Altrohrdurchmesser Anschlussleitung DN 150
Altrohr aus 'Beton/Stahlbeton/Steinzeug'

Altrohrzustand: 'II'

Grundwasserstand über Rohrsohle: '3,50' m

Wanddicke = nach Regelstatik DWA-M 144-3 zzgl. 1 mm
Verschleißschicht

Produkt und Materialkenngruppe nach Anhang C gem. DWA-M 144-3: '....................................................'

(Angaben im Bieterangabenverzeichnis)
Menge: 60,000 m

**4.11.220 Seitliche Anschlüsse freifräsen**
*** EP-Aufgliederung gefordert
Menge: 4,000 St

**4.11.230 Schlauchliner einbinden DN 400, Epoxidharz**
Einbinden des Schlauchliners DN 150 in den Schacht.
Den in den Schacht ca. 2-3 cm einstehenden ausgehärteten Schlauchliner in den Schächten fachgerecht einbinden. Abdichten der Einbindung mittels flexiblem Epoxidharzsystem
mit DIBt-Zulassung.
Zwischenschächte werden als 2 Stück abgerechnet.

Systembezeichnung/Material: '....................................................'

(Angaben im Bieterangabenverzeichnis)
Menge: 2,000 St

#### Abschnitt 4.12 Schachtsanierung

*Hinweis: Sanierungsarbeiten im Schachtbereich*
Für die in diesem Abschnitt aufgeführten Positionen gelten die Ausführungen und Bestimmungen nachfolgend aufgeführter Zusätzlicher Technischer Vertragsbedingungen:

- Schachtsanierung

**4.12.10 Verfestigte Ablagerungen Schachtbereich, über 0,50-1,00 m2**
Entfernen von verfestigten Ablagerungen im Schachtbereich
Beseitigung von festen Mörtel- und Betonablagerungen,
Inkrustationen u. dgl.
Zur Vorbereitung der Sanierungsarbeiten
Größe über 0,50 - 1,00 m²
Menge: 1,000 St

**4.12.20 Ausbauen vorhandener Steigeisen**
Ausbauen vorhandener Steigeisen ca. 2 cm unter Wandung
fräsen und Ausbruchstellen bündig verschließen.
Menge: 7,000 St

**4.12.30 Steigeisen für Steigeisengänge**
Steigeisen für Steigeisengänge nach DIN 1212-GS und EN 13101, Steigmaß 250 mm liefern und fachgerecht einbauen.
Steigeisen aus Gusseisen (GGG) in bituminierter Ausführung. Inkl. Befestigung mit je 2 St. Edelstahl-Hinterschnittankern.
Menge: 7,000 St

**4.12.40 Einstiegshilfe**
Führungshülse für Einstiegshilfe aus Edelstahl liefern und einbauen.

Führungshülse aus Edelstahl V4A inkl. Befestigung an der Schachtwand (Wandabstand 160 mm). Passend für Haltestangen mit 38 mm Durchmesser.
Menge: 1,000 St

**4.12.50 Schmutzfänger tauschen**
Schmutzfänger nach DIN 1221 (verstärkte Ausführung) liefern und in bestehenden Schacht einlegen.
Ausgebautes Material geht in Eigentum des AN über und ist von der Baustelle zu entfernen.
Menge: 2,000 St

#### Abschnitt 4.13 Bodenverbesserung

*Hinweis: Bindemittel für Kanalisation*

**4.13.10 Bindemittel ausstreuen Weißfeinkalk /Tragschichtbinder**
Katalog-Nr. TLK-MutterLV_WP_HN/2/ 2.15. 60.
Bindemittel liefern und verteilen.
Bindemittel auf Bodenflächen zur Vorbereitung der Bodenverbesserung nach Angabe des AG ausstreuen.

Bindmittel zur Aufbereitung des Leitungsgrabenaushubes nach Wahl des Auftragnehmers aussteuen/aufbringen

Hinweis: Das Bindemittel ist staubfrei aufzubringen.

Bindemittel =
'50'
% Weißfeinkalk DIN 1060.

'50'
% Tragschichtbinder DIN 18506

Bindemittelmenge nach Eignungsprüfung.
Menge: 100,000 t

*Hinweis: Bodenverbesserung - Leitungsgrabenaushub*
Katalog-Nr. TLK-MutterLV_WP_HN/2/ 2.15.

**4.13.20 Bodenverbesserung - Leitungsgrabenaushub**
Katalog-Nr. TLK-MutterLV_WP_HN/2/ 2.15. 70.
Verbessern des seitlich, des Leitungsgrabens, gelagerten Aushubmaterials.
Aushub weitgehend steinfrei.
Gelagerten Aushub seitlich des Leitungsgrabens auf Fräshöhe des Bodenmischgerätes planieren.
Planierter nicht verdichteter Boden nach Verteilen des Bindemittels mit Bodenmischgerät gleichmäßig und in voller Schütthöhe durchmischen.
Liefern und Verteilen des Bindemittels werden gesondert berechnet.
Bindemittel nach Eignungsprüfung (vorläufiger Mengenansatz ca.

'2 -6 Gew.%'
)

Eignungsprüfung durchführen.
Menge: 1700,000 m3

### Bereich 5 Wasserversorgung Tiefbau

#### Abschnitt 5.1 Baugruben, Leitungsgräben (Hauptleitung / Anschlussleitung)

*Hinweis: Hinweis zum vorhandenen ungeb. Straßenoberbau/ Boden*
Gemäß §6, KrWG ist die Verwertung der Beseitigung bzw.
Entsorgung vorzuziehen. Änderungen am Verwertungs-und
Entsorgungskonzept bedürfen der expliziten Zustimmung
durch den AG .Eigenmächtige Änderungen durch den AN
gehen zu Lasten des AN.

*Hinweis: Boden zwischenlagern, Boden über Leitungszone einbauen*

**5.1.10 Leitungsgraben herstellen T= über 1,25 bis 2,50 m**
Leitungsgraben herstellen.
Straßenaufbruch wird gesondert vergütet.
Beschreibung der Homogenbereiche nach Unterlagen AG
Homogenbereich 'A / B'

Grabentiefe über 1,25 bis 2,50 m
Breite der Grabensohle 'DN100 /150'

Notwendigen Verbau entsprechend statischen und konstruktiven Erfordernissen nach Wahl des AN herstellen, vorhalten und entfernen. Wasserhaltung wird gesondert vergütet.
Zum Verfüllen nicht verwendeten Aushub innerhalb der Baustelle fördern und abladen.
Abgerechnet wird mit senkrechten Wänden.
Menge: 700,000 m3

**5.1.20 Zulage für Handaushub**
Katalog-Nr. TLK-MutterLV_WP_HN/5/ 3. 1. 330.
in allen Tiefen und Grabenbreiten.
Erdarbeiten in allen Homogenbereichen
Menge: 35,000 m3

**5.1.30 Boden für Suchgraben ausheben T= bis 3,00 m**
Katalog-Nr. TLK-MutterLV_WP_HN/5/ 3. 1. 80.
Boden für Suchgraben nach Angabe des AG ausheben.
Das Aufnehmen von ungebundenen Tragschichten des Fahrbahnoberbaues ist einzurechnen.
Beschreibung der Homogenbereiche nach Unterlagen AG
Homogenbereiche 'A / B'
.
Suchschlitze l x b x t = 3,0 x 1,5 x bis 3,00 m
Aushubbreite nach örtlicher Angabe.
Verbau entsprechend statischen und konstruktiven Erfordernissen herstellen, vorhalten und von der Baustelle entfernen.
Aushub, soweit zum Verfüllen geeignet, zur Wiederverwendung seitlich lagern und nach Ortung der Kabel, Leitungen oder dgl. wiedereinbauen und verdichten.
Fehlender Verfüllboden einbauen wird gesondert berechnet.
Zum Verfüllen nicht wiederverwendeter Aushub geht in Eigentum des Auftragnehmers über und wird beseitigt.
Menge: 50,000 m3

*Hinweis: Abrechnung der Position Leitungsquerungen*
Abrechnung der Position Leitungsquerungen
Achse Kanal/ Achse querende Leitungen Kreuzungswinkel größer 50 gon, Abrechnung nach Stück.

Jede Leitungsquerung ist Haltungsweise zu stationieren/ einzumessen und auf einem separaten Abrechnungsplan zu erfassen. Die Kosten hierzu sind in nachfolgende Position einzurechnen.

*Hinweis: Lichtbilder*
Lichtbilder
Nachfolgende Position wird nur vergütet, wenn die Sicherungsmaßnahmen durch Lichtbilder dokumentiert sind.
Das Foto ist der Abrechnung beizulegen.
Kosten hierzu sind in nachfolgende Position einzurechnen.

**5.1.40 Zulage für Leitungsquerung**
Katalog-Nr. TLK-MutterLV_WP_HN/5/ 2. 2. 220.
Leitungsquerungen bis zu einem DN
'200' in der Baugrube der darunter neu verlegten Kanalleitung für Erschwernisse beim Erdaushub, Rohrverlegung,  Grabenverbau und Grabenverfüllung, erforderliche Handschachtungsarbeiten sind einzurechnen.
Unmittelbar zusammenhängende Kabel, Kabelbündel bzw. Kanäle werden als eine Kreuzung abgerechnet.
Menge: 50,000 St

**5.1.50 Kreuzungssicherung herstellen**
Katalog-Nr. TLK-MutterLV_WP_HN/5/ 2. 2. 240.
Kreuzungssicherung für Kabel oder o. ä. bei Erfordernis herstellen.
Leitungen bis zu einem DN 200 in der Baugrube des darunter neu verlegten Kanals.
Kabel ordnungsgemäß aufhängen und unterhalten damit die Leitungen während der Bauarbeiten ununterbrochen in Betrieb bleiben können.
Unmittelbar zusammenhängende Kabel, Kabelbündel bzw. Kanäle werden als eine Kreuzung abgerechnet.
Menge: 10,000 St

*Hinweis: Zulage zu Pos Ltg-graben, längslaufenden Leitungen*
Abrechnung der Position Leitungsquerungen nach Lfdm:
Achse Kanal/ Achse querende Leitungen Kreuzungswinkel kleiner 50 gon, Abrechnung nach lfdm.
Abrechnung nach Lfdm bei im Leitungsgraben der neu zu verlegenden Wasserleitung längs-/ parallellaufenden Kabel.

Jede Leitung ist Haltungsweise zu stationieren/ einzumessen und auf einem separaten Abrechnungsplan zu erfassen. Die Kosten hierzu sind in nachfolgende Position einzurechnen.

**5.1.60 Zulage zu Pos: Ltg-graben, LQ Meter**
Katalog-Nr. TLK-MutterLV_WP_HN/5/ 1. 2. 260.
Zulage zu den Positionen "Leitungsgraben herstellen"

Erschwernis im Zusammenhang mit längslaufenden Leitungen/Kabel bis zu einem DN
'50' in der Baugrube der darunter neu verlegten Wasserversorgungsleitung.
Erschwernisse beim Erdaushub,
'Rohrverlegung,' Grabenverbau und Grabenverfüllung.
Unmittelbar zusammenhängende Kabel, Kabelbündel
bzw. Kanäle werden nur einfach abgerechnet.

Das ggf. erforderliche Sichern von Leitungen und Kabeln im Zusammenhang mit dem Leitungsgrabenaushub, Grabenverbau und Grabenverfüllung ist einzurechnen.
Menge: 200,000 m

*Hinweis: Lieferscheinnachweis*
Lieferscheinnachweis
Ein Lieferscheinnachweis ist zu führen und dem AG zur Anerkennung vorzulegen.
Die entsprechenden Umrechnungsfaktoren der jeweiligen Lieferwerke sind vorzulegen und dem Soll-Ist-Vergleich zu Grunde zulegen.

*Hinweis: Grabenverfüllung mit Fremdmaterial*

**5.1.70 Liefern und Einbau von Naturgestein 0/45**
*** EP-Aufgliederung gefordert
Material liefern, in Leitungsgraben einschließlich
Schachtbaugruben einbauen und verdichten.
Material 'Mineralgemisch 0/45'

Material nach Verlegen der Leitung in Graben oberhalb
der Leitungszone einbauen und verdichten.
Verdichten 'entsprechend den Vorgaben der ZTV-E.
Material muß nach der Verdichtung einen geringen Porenraum aufweisen, um zu verhindern, dass weiche feinkörnige Böden eindringen können.'
Menge: 150,000 m3

*Hinweis: Allgemeines Rohrauflager, Rohrumhüllung*
Allgemeines Rohrauflager, Rohrumhüllung
- Ausführung und Abrechnung der Positionen Rohrauflager, Rohrumhüllung,
  Rohrgrabenverfüllung siehe Baubeschreibung.
- Ausführung Rohrauflager: < DN 250 = 10 cm
  > DN 250 = 15 cm
- Ausführung Rohrüberdeckung: 30 cm über Rohrscheitel
- Die Einbaumenge im Rohrlager und in der Rohrverfüllung ist nachzuweisen.
- Abgerechnet wird nach Abtragsprofilen des Leitungsgrabens im Aushub abzüglich
  der durch Baukörper mit mehr als 0,10 m2 Querschnitt, sowie durch
  Teilverfüllungen verdrängter Massen.

**5.1.80 Liefern und Einbau von Sand 0/2**
Rohrauflager und Rohrumhüllung nach DIN EN 1610,
DVGW W 400-2 herstellen.
Material: Flusssand, Körnung 0/2 mm.
Einbau im Bereich
'Kunststoffrohren und duktilem Gußeisen.'
Menge: 350,000 m3

*Hinweis: Hinweis Verlegung Trassenwarnband*
Hinweis Verlegung Trassenwarnband
Das Trassenwarnband ist oberhalb der Wasserhauptvers.leitung sowie oberhalb der Grundstücksanschlüsse außerhalb der Hauptleitungstrasse (d.h. im Bereich eigenständiger Leitungsgräben Anschlussleitung) zu verlegen.

**5.1.90 Trassenwarn- und Ortungsband liefern und verlegen (Hauptleitung)**
Katalog-Nr. TLK-MutterLV_WP_HN/5/ 1. 2. 202.
Liefern und Verlegen eines Trassenwarn- und Ortungsbandes
im Wasserleitungsgraben (Hauptleitung)
Einzurechnen ist das Einbinden des Trassenbandes in die Schachtbauwerke.
Fabrikat:
'Seba- Ortungs- und Warnband,
Fa. Weiss Elektroexport GmbH,
Am Graspoint 9,
83026 Rosenheim' oder glw.
Menge: 400,000 m

**5.1.100 Beton C 20/25 für Riegel, Überdeckungen,Widerlager**
Beton C 20/25 für Riegel, Überdeckungen,Widerlager und dgl
in Rohrleitungsgraben einbauen.
Schalarbeiten sind einzurechnen.
Menge: 10,000 m3

*Hinweis: Rückbau bestehende Wasserleitung*

**5.1.110 Abgängige Wasserversorungsleitungen und Formstücke ausbauen.**
Katalog-Nr. TLK-MutterLV_WP_HN/5/ 1. 2. 140.
Abgängige Wasserversorungsleitungen  und Formstücke ausbauen. Ausbau im Zuge Leitungsgrabenaushub

Formstücke werden als lfm-Rohrleitung übermessen
Rohrleitung DN
'100' bis DN
'250' PE, PVC, GGG.
Ausbau nach Angabe des Auftragebers.
Sämtliche Ausbauteile in Eigentum des Auftragnehmers übernehmen und beseitigen.
Menge: 320,000 m

**5.1.120 Abgängige Wasserversorungsleitungen und Formstücke ausbauen.**
Abgängige Wasserversorungsleitungen  und Formstücke ausbauen. Ausbau im Zuge Leitungsgrabenaushub

Formstücke werden als lfm-Rohrleitung übermessen
Rohrleitung AD
'40' bis AD
'63' PE, PVC, GGG.
Ausbau nach Angabe des Auftragebers.
Sämtliche Ausbauteile in Eigentum des Auftragnehmers übernehmen und beseitigen.
Menge: 100,000 m

**5.1.130 Rohrvortrieb mit Rakete für HA WV DN 40**
Rohrvortrieb mit Rakete für HA WV DN 40

Rohrvortrieb ATV A 125/ DVGW GW 304
mit Vortriebs-, Sonder- und Paßrohren, Rohrverbindungen
und -dichtungen einschl. vorhalten und betreiben der
Vortriebsanlagen und -einrichtungen, einschl. Lieferung
der Rohre. Vortrieb in nichtsteuerbaren Verfahren für
unbemannt arbeitende Rohrvortriebe,
Bodenverdrängungsverfahren mit Verdrängungshammer, in
gerader Trasse, in Boden- und Felsklassen DIN 18319
bis LBM 3.
Vortriebsrohr aus PE-HD DIN 19537

DN 40x3,7 PE 100-RC SDR 11
Fabrikat: egeplast SLM 3.0 oder gleichwertig
Menge: 60,000 m

#### Abschnitt 5.2 Straßenkappen

**5.2.10 Einbauteile (Hydranten/Schieber) ausbauen**
Einbauteile (Hydranten/Schieber) im Zuge
der Fahrbahnauskofferungsarbeiten (Fahrbahnausbau im
Vollausbau) einschl. Betonunterlagsplatten und Gestänge freilegen und aufnehmen.
Baugrube herstellen
Tiefe bis 1,50 m
Ausgebaute Teile gehen in Eigentum des AN über und sind von der Baustelle zu entfernen.
Aushub, soweit zum Verfüllen geeignet, zur Wiederverwendung seitlich lagern.
Nach Abschluß der Installationsarbeiten in Baugrube oberhalb der Leitungszone einbauen und verdichten
Menge: 15,000 St

**5.2.20 Schieberkappen setzen**
Straßenkappe mit Deckel und Tragplatte liefern und einbauen.
Straßenkappe aus Gußeisen für  Absperrarmaturen Wasser (Haupt- und Anschlussleitungen) einschl. Gehäuse und Tragplatte aus Beton zu Straßenkappe und einbauen.
Einbauteil in bituminöser Befestigung.
Betontragplatte auf Betonauflager Beton C12/15, 20 cm stark versetzt.
Ausführung höhenverstellbar mit däpfender Einlage, Aufschrift W, Bolzen und Steg aus nichtrostendem Stahl.
Menge: 10,000 St

**5.2.30 Hydrantenkappe setzen**
Hydrantenkappe mit Deckel und Tragplatte liefern und einbauen. Hydrantenkappe aus Gußeisen für Unterflurhydranten DN 80 einschl. Gehäuse und Tragplatte aus Beton zu Hydrantenkappe liefern und einbauen.
Einbauteil in bituminöser Befestigung.
Betontragplatte auf Betonauflager Beton C12/15, 20 cm stark versetzt.
Ausführung höhenverstellbar mit däpfender Einlage, Aufschrift Hydrant, Bolzen und Steg aus nichtrostendem Stahl.
Menge: 5,000 St

#### Abschnitt 5.3 Bodenverbesserung

*Hinweis: Bindemittel für Wasserleitung*

**5.3.10 Bindemittel ausstreuen Weißfeinkalk /Tragschichtbinder**
Katalog-Nr. TLK-MutterLV_WP_HN/2/ 2.15. 60.
Bindemittel liefern und verteilen.
Bindemittel auf Bodenflächen zur Vorbereitung der Bodenverbesserung nach Angabe des AG ausstreuen.

Bindmittel zur Aufbereitung des Leitungsgrabenaushubes nach Wahl des Auftragnehmers aussteuen/aufbringen

Hinweis: Das Bindemittel ist staubfrei aufzubringen.

Bindemittel =
'50'
% Weißfeinkalk DIN 1060.

'50'
% Tragschichtbinder DIN 18506

Bindemittelmenge nach Eignungsprüfung.
Menge: 20,000 t

*Hinweis: Bodenverbesserung - Leitungsgrabenaushub*
Katalog-Nr. TLK-MutterLV_WP_HN/2/ 2.15.

**5.3.20 Bodenverbesserung - Leitungsgrabenaushub**
Katalog-Nr. TLK-MutterLV_WP_HN/2/ 2.15. 70.
Verbessern des seitlich, des Leitungsgrabens, gelagerten Aushubmaterials.
Aushub weitgehend steinfrei.
Gelagerten Aushub seitlich des Leitungsgrabens auf Fräshöhe des Bodenmischgerätes planieren.
Planierter nicht verdichteter Boden nach Verteilen des Bindemittels mit Bodenmischgerät gleichmäßig und in voller Schütthöhe durchmischen.
Liefern und Verteilen des Bindemittels werden gesondert berechnet.
Bindemittel nach Eignungsprüfung (vorläufiger Mengenansatz ca.

'2 -6 Gew.%'
)

Eignungsprüfung durchführen.
Menge: 400,000 m3

### Bereich 6 Wasserversorgung Rohrverlegung

*Hinweis: Wasserversorgungsarbeiten*
Wasserversorgungsarbeiten
Der Auftragnehmer hat außer der Lieferung sämtlicher Rohre, Formstücke und Armaturen alle für die Verlegung der Rohrleitung erforderlichen Maßnahmen und Arbeiten auszuführen und zu erfüllen; ferner sind sämtliche für die Verlegung erforderlichen Geräte, Werkzeuge, usw. zu stellen.

Außerdem hat der Auftragnehmer dafür Sorge zu tragen, dass Formstücke und Armaturen unter Verschluss auf der Baustelle gelagert werden.

Der Auftragnehmer hat sich davon zu überzeugen, ob die Rohre usw. bei der Beförderung keinen Schaden erhalten haben. Jedes einzelne Rohr, Formstück usw. muss von etwaigem Schmutz im Rohrinnern vor der Verlegung gereinigt werden. Beim Verbinden der Sohle ist der vorgeschriebene Dehnungsspielraum einzuhalten.

Vor Verlegung der Rohre ist die Rohrgrabensohle mittels Sand- kiesmaterial nachzuplanieren, so dass die Rohre auf der ganzen Länge satt aufliegen. Unterschlagen der Rohre oder punktuelles auflegen auf Holzteile ist unzulässig. An den Muffen bzw. Verbindungen ist der Rohrgraben entsprechend auszubilden.

Ferner sind die Rohre sorgfältig auszufluchten. Bei Unterbrechung der Verlegung sind die freien Rohrenden und sonstigen Öffnungen bspw. durch Holzstopfen oder Kunststoffkappen so zu verschließen, dass die Rohrinnenseite frei von Schmutz bleibt.

Die Druckprobe ist vor dem Einfüllen des Rohrgrabens durchzuführen. Die Druckprobe wird von der Bauleitung abgenommen. Der AN hat die Bauleitung mind. 1 Tag zuvor zu verständigen.

Die Druckprüfung (mehrere Prüfungen bei Abschnitten) ist nach DIN 4279 und des DVGW-Arbeitsblattes W 322 vorzunehmen und in die Position "Wasserleitungsrohre" einzurechnen. Bei der Durchführung der Druckprüfung für die Rohrleitungen ist ein schreibendes Druckmessgerät (inkl. Temperaturanzeige) und ein zusätzliches Kontrollgerät zu verwenden (DIN 4279, Teil 1, Ziffer 6.1.2). Die Prüfung ist in die Position "Rohre verlegen" einzurechnen.

Für sämtliche Flanschverbindungen der Formstücke sind die erforderlichen Flanschendichtungen und nichtrostende Schrauben (V2A) und Muttern (V4A) mitzuliefern. Je Schraube sind 2 Beilagenscheiben einzubauen.

Für die Lieferung und Verlegung von Druckrohrleitungen wird für die Formstücke ein Formstückzuschlag nach ZTV-WA vergütet, der pro Durchmesser in einer separaten Position vergütet wird.

Das Spülen und Entkeimen der Wasserversorgungsleitung wird für den Gesamtabschnitt oder Teilabschnitt durchgeführt.
Durchgefallene Prüfungen gehen zu Lasten des Auftragnehmers und werden nicht gesondert vergütet.
Wenn nach Desinfizierung der Leitung die entnommenen Wasserproben nicht Trinkwasserqualität aufweisen, so ist auf Kosten des Auftragnehmers eine nochmalige Desinfizierung der Leitung vorzunehmen. Gegebenenfalls so oft, bis die Trinkwasserqualität nachgewiesen ist. Das Spülen und Entkeimen ist in die Position "Rohre verlegen" einzurechnen.

*Hinweis: DVGW - Zulassungsbescheinigung*
Der Bieter erklärt, dass sein Unternehmen bzw. das mit
der Durchführung der Rohrverlegearbeiten für die Wasserversorgung beauftragte Unternehmen die DVGW-
Zulassungsbescheinigung für Rohrleitungsbauunternehmen
gemäß DVGW-Arbeitsblatt GW 301 mind. in der für die
Durchführung der beschriebenen Bauleistungen
zutreffenden Klasse besitzt bzw. führt den Nachweis
über von ihm ausgeführte Arbeiten im Zuge der
Herstellung von Wasserversorgungsanlagen in
entsprechender Form.
Die Nachweise sind auf Anforderung mit dem Angebot bei der Eröffnung vorzulegen.

#### Abschnitt 6.1 Hauptleitung

*Hinweis: Duktile Gussrohre mit Epoxidharz-Deckbeschichtung*
Duktile Gussrohre mit Epoxidharz-Deckbeschichtung

Muffendruckrohre aus duktilem Gusseisen nach DIN EN 545
mit Tyton-Steckmuffen-Verbindung nach DIN 28 603, inkl.
Tyton-Dichtung aus EPDM und DVGW-Baumusterprüfzertifikat nach GW 337 / VP 545.
Rohrsystem inkl. Dichtungen mind. Druckstufe PN 10.

Außen:  Zinküberzug (200 g/m²) mit Epoxidharz-
  Deckbeschichtung
Innen:  Zementmörtel-Auskleidung auf Basis HOZ

Einzuhaltende Mindest-Rohrwanddicken
in Abhängigkeit des Leitungsdurchmessers:
DN 80 bis DN 100:s = 4,7 mm (C100)
DN 125 bis DN 150:s = 4,7 mm (C64)
DN 200:  s = 4,8 mm (C64)
DN 250:  s = 5,2 mm (C50)
DN 300:  s = 5,6 mm (C50)
DN 350:  s = 6,0 mm (C40)
DN 400:  s = 6,4 mm (C40)

*Hinweis: Wasserleitung DN 100*

**6.1.10 Wasserleitungsrohre, DN 100 GGG**
*** EP-Aufgliederung gefordert
Wie Position zuvor, jedoch liefern und Verlegen von Muffendruckrohren DN 100 GGG.

Muffendruckrohr: DN 100 GGG nach DIN EN 545
Druckklasse: C 64
Mindestwanddicke: 4,7 mm
Menge: 140,000 m

**6.1.20 Formstückzuschlag, DN 100 GGG**
*** EP-Aufgliederung gefordert
Wie Position zuvor, jedoch Formstückzuschlag für

Druckrohrleitung: DN 100 GGG
Menge: 50,000 m

**6.1.30 Zulage für Schubsicherung DN 100**
Zulage für Schubsicherung DN 100.

Schubsicherung für Gussrohr liefern und einbauen.
Schubsicherung bestehend aus Tyton-Sit-Plus-Dichtung aus EPDM und Kennzeichnungsring oder gleichwertig.
Menge: 25,000 St

**6.1.40 Combi-III-Schieber DN 100 für Erdeinbau**
Schieber mit 3 Abgängen DN 100 für Erdeinbau liefern und einbauen. Inklusive 3 St. einwalzbare Straßenkappe sowie 3 St. Teleskop-Einbaugarnitur und Vierkantschoner, Rohrdeckung 1,10 - 1,70 m.

Die Leitung ist vollständig und inklusive zugsicherem allseitigem Anschluss an die neu zu verlegende Wasserleitung DN 150 anzubieten. Das Trennen der bestehenden Leitung DN 150 GGG-ZMU ist einzurechnen.
Menge: 3,000 St

**6.1.50 Freistrom-Unterflurhydrant DN 80**
Freistrom-Unterflurhydrant DN 80 rechtsschließend mit selbsttätiger vollständiger Entleerung, Sickerelement und selbstschließendem Deckel für Erdeinbau liefern und einbauen. Anschluss an Wasserleitung GGG mittels MAA Stück, die Schnitte zum Trennen der Leitung sind einzurechnen. Die Flanschverbindung ist herzustellen.
Inklusive höhenverstellbare Straßenkappe aus Guss  (Hydrantendeckel) mit der Aufschrift "Hydrant".
Rohrdeckung 1,10 - 1,70 m.

Die Leitung ist vollständig und inklusive zugsicherem allseitigem Anschluss an die neu zu verlegende Wasserleitung DN 100 anzubieten.
Menge: 3,000 St

*Hinweis: Wasserleitung DN 150*

**6.1.60 Wasserleitungsrohre, DN 150 GGG**
*** EP-Aufgliederung gefordert
Wie Position zuvor, jedoch liefern und Verlegen von Muffendruckrohren DN 150 GGG.

Muffendruckrohr: DN 150 GGG nach DIN EN 545
Druckklasse: C 64
Mindestwanddicke: 4,7 mm
Menge: 200,000 m

**6.1.70 Formstückzuschlag, DN 150 GGG**
*** EP-Aufgliederung gefordert
Wie Position zuvor, jedoch Formstückzuschlag für

Druckrohrleitung: DN 150 GGG
Menge: 70,000 m

**6.1.80 Zulage für Schubsicherung DN 150**
Zulage für Schubsicherung DN 150.

Schubsicherung für Gussrohr liefern und einbauen.
Schubsicherung bestehend aus Tyton-Sit-Plus-Dichtung aus EPDM und Kennzeichnungsring oder gleichwertig.
Menge: 35,000 St

**6.1.90 Combi-III-Schieber DN 150 für Erdeinbau**
Schieber mit 3 Abgängen DN 150 für Erdeinbau liefern und einbauen. Inklusive 3 St. einwalzbare Straßenkappe sowie 3 St. Teleskop-Einbaugarnitur und Vierkantschoner, Rohrdeckung 1,10 - 1,70 m.

Die Leitung ist vollständig und inklusive zugsicherem allseitigem Anschluss an die neu zu verlegende Wasserleitung DN 150 anzubieten. Das Trennen der bestehenden Leitung DN 150 GGG-ZMU ist einzurechnen.
Menge: 2,000 St

**6.1.100 Freistrom-Unterflurhydrant DN 80**
Freistrom-Unterflurhydrant DN 80 rechtsschließend mit selbsttätiger vollständiger Entleerung, Sickerelement und selbstschließendem Deckel für Erdeinbau liefern und einbauen. Anschluss an Wasserleitung GGG mittels MAA Stück, die Schnitte zum Trennen der Leitung sind einzurechnen. Die Flanschverbindung ist herzustellen.
Inklusive höhenverstellbare Straßenkappe aus Guss  (Hydrantendeckel) mit der Aufschrift "Hydrant".
Rohrdeckung 1,10 - 1,70 m.

Die Leitung ist vollständig und inklusive zugsicherem allseitigem Anschluss an die neu zu verlegende Wasserleitung DN 150 anzubieten.
Menge: 2,000 St

**6.1.110 Hydrantenschild liefern**
Hinweisschild als Hydrantenschild aus 2,5 mm starkem Aluminium, bezogen mit retroreflektierender Folie Typ 1, bedruckt nach neuestem technischen Stand in Verkehrszeichenqualität durch die Verwendung von Mehrkomponenten-Spezialfarbe, System MD-Schilder & Kommunalbedarf oder gleichwertig liefern, versetzen und montieren. Material alterungsbeständig mit hoher Eigenstabilität, UV-stabil, temperaturunempfindlich.

Befestigungen aus Alu bzw. V2A inklusive Befestigungslochung, Befestigungsmitteln und Messstellenpfosten fix und fertig versetzt. Inklusive der notwendigen Selbstklebeziffern nach Angabe des AG.
Menge: 5,000 St

**6.1.120 Anschluss an bestehende WV-Leitung herstellen, DN 100**
*** EP-Aufgliederung gefordert
Anschluss an bestehende WV-Leitung DN 100 GG / GGG herstellen.

Neu hergestellte WV-Leitung DN 100 GGG an bestehende WV-Leitung (Hauptleitung in Betrieb) anschließen. Bestehende WV-Leitung vorher freilegen und trennen.

Einzurechnen sind sämtliche Arbeiten und Materialien, wie Übergangsstücke, Formstücke, Verschraubungen, evtl. Abschneiden der Leitung und Rostschutz der Schnittkante, Anschlussleitungen für die Dauer der Rohrverlegungsarbeiten verschliessen, etc..
Menge: 6,000 St

**6.1.130 Anschluss an bestehende WV-Leitung herstellen, DN 150**
Wie Pos. zuvor, jedoch Anschluss DN 150 GGG an Altbestand DN 150 GG / GGG.
Menge: 1,000 St

#### Abschnitt 6.2 Hausanschlussleitung

**6.2.10 Anbohrschelle DN 80/100/150 - DA 40**
Anbohrschelle für Hausanschlussleitung DA 40 PE-HD in neu verlegte Versororgungsleitung DN 80/100/150 GGG einbauen. Mit horizontalem Abgang 90° zur Rohrrichtung, inkl. Steckfitting und Anschluss der Hausanschlussleitung inkl. Sperrschieber mit Teleskopanschluss.
Sicherung der Schieber mit PP DN 150 und Sand über die gesamte Bauzeit.
Menge: 30,000 St

**6.2.20 HA-Leitungen DA 40 x 3,7 PE-HD 100**
*** EP-Aufgliederung gefordert
PE-Polyethylenleitungen PE-HD 100 DA 40 x 3,7, Stangen- oder Ringware inkl. Steckfittings liefern und verlegen für Hausanschlussleitungen im "Badischen System".
Menge: 200,000 m

**6.2.30 Zulage für Einzug in Leerrohr**
Zulage für Einzug DN 100  in vorhandenes Leerrohr.
Menge: 25,000 m

**6.2.40 HA-Leitung an Bestand anschließen**
Neue Hausanschlussleitung DA 40 x 3,7 PE-HD an bestehende GG- bzw. PE-Hausanschlussleitung DA 40 - 50 (unterschiedliche Materialien und Durchmesser) anschließen.

Einzurechnen sind sämtliche Arbeiten und Materialien, wie:

- Abschneiden bzw. Trennen der Rohrleitungen auf die genaue Länge und das Reinigen des Anschlusses
- Übergangstück von PE-HD auf bestehenden Leitung GG / PE
- Alle erforderlichen Formstücke

Unbrauchbares Material geht in Eigentum des AN über und ist zu beseitigen.
Menge: 30,000 St

**6.2.50 Hausanschlussleitungen einmessen**
Hausanschlussleitungen an der Abgangsstelle Hauptleitung und dem Übergabepunkt am Grundstück einmessen, vor dem Verfüllen des Leitungsgraben sichern, einschl. Kennzeichnung. Einmessen auf zwei unveränderliche Festpunkte, fotografisch festhalten und Maßskizzen an die Bauleitung übergeben.
Menge: 30,000 St

#### Abschnitt 6.3 Notversorgung

*Hinweis: Notversorgung*
Notversorgung
Die Notversorgung ist Bauabschnitten auzuführe, Anschlusspunkte werden örtlich durch die Bauleitung / den Wassermeister angegeben. Die Versorgung wird vor Beginn der Tiefbauarbeiten aufgebaut.
Die Notversorgung wird angeschlossen an die  Versorgungsleitung / direkt an die Hauptleitung, im Bereich der zu versorgenden Gebäude vor der Wasseruhr bzw. an vorhandene Anschlusshähne.
Einzurechnen sind zusätzlich das ordnungsgemäße Verlegen und die Unterhaltung der Leitungen während der Bauzeit, ggf. erforderliche Leitungsbrücken bei Straßenquerungen und die Sicherung der Anschlüsse vor Beschädigungen. Bei Frostgefahr ist die Leitung zu schützen und die Wasserversorgung aufrechtzuerhalten.
Nach Fertigstellung und Inbetriebnahme der Wasserversorgungsleitungen die Beseitigung der Notversorgungsleitungen.
Wird beim Auf- bzw. Abbau das Abstellen von
Versorgungsleitungen erforderlich sind die Anlieger rechtzeitig mit Handzettel zu benachrichtigen sowie die Gemeinde zur Veröffentlichung der Leitungsunterbrechung im Mitteilungsblatt, Redaktionsschluss beachten.

**6.3.10 Aufbauen einer Notversorgung**
Liefern, Verlegen, Vorhalten und Wiederabbauen von Schlauchleitungen 1/2 - 1" zur Versorgung der Anlieger bzw. 1 1/2" für die Grundleitung während der Umbaumaßnahmen nach Angabe der Bauleitung.
Im Preis enthalten sind sämtliche Formstücke, Armaturen usw.
Einzurechnen ist der Anschluss an das bestehende Netz, der Anschluss an das jeweilige Versorgungssystem innerhalb der Gebäude (Wasseruhr bzw. vorhandene Anschlusshähne), die erforderlichen Formstücke, Fittings und dgl. für die Anschlüsse, sowie die Abstimmungen mit den jeweiligen Gebäudeeigentümern.
ca.
'20' Stück Gebäudeanschlüsse.
Grundleitungen = ca.
'220' m.
Versorgungsleitungen Anlieger Bestand = ca.
'160' m
Die Länge der Hauptachse Hauptleitung wird einfach vergütet, unabhänig von der Ausführung.
Miteinzurechnen ist der Aus- und Wiedereinbau des Hauswasserzählers einschl. evtl. Druckminderer in den
Gebäuden.

Anfertigen eines Ausbau - wie auch Wiedereinbauprotokolls mit Eigentümerbenennung, Bezeichnung des Anwesens (Objekt, Straße, Hausnummer), Aus- bzw. Einbaudatum des Wasserzählers, Wasserzählernummer und Wasserzählerstand. Beide Protokolle sind dem Wassermeister zu übergeben.
Menge: 450,000 m

### Bereich 7 Verwertung / Entsorgung

#### Abschnitt 7.1 Verwertung/ Entsorgung

*Hinweis: Zulage zu den Aushubpositionen (mineralischer*
Zulage zu den Aushubpositionen (mineralischer
(Ersatz)baustoff gemäß §2, Nr.1 ErsatzbaustoffV)
Abfallschlüsselnummer:
17 05 03*
17 05 04

**7.1.10 Zwischenlagerung Verwertung**
mineralischer (Ersatz)baustoff zum Zwischenlager des AN
fahren und
lagern, nach Vorliegen der Probeergebnisse laden und
abfahren.
Gesteinskörnung übernehmen und der Verwertung nach Wahl
des AN gemäß den Aushubpositionen des
Leistungsverzeichnisses zuführen.
Einschl. Mehraufwand für Transportkosten und Abladen
des Materials an der Verwertungsstelle.
Die Kosten für die Verwertung sind in die
Aushubpositionen des Leistungsverzeichnisses
einzukalkulieren.
Abgerechnet wird nach Wiegescheinen
Material: mineralischer (Ersatz)baustoff bis
einschließlich RC-3 gemäß ErsatzbaustoffV
Soweit das Material ohne Zwischenlagerung direkt
verwertet wird, wird diese Position nicht abgerechnet.
Menge: 400,000 t

*Hinweis: Zulage zu Aushub (mineralischer (Ersatz)baustoff)*
Zulage zu Aushub (mineralischer (Ersatz)baustoff)
Abfallschlüsselnummer:
17 05 03*
17 05 04

**7.1.20 Zwischenlagerung Entsorgung**
mineralischer (Ersatz)baustoff zum Zwischenlager des AN
fahren und lagern,nach Vorliegen der Probeergebnisse
laden und abfahren.
Einschließlich sämtlichem Mehraufwand für
Arbeitsschutzmaßnahmen ( Persönliche Schutzausrüstung,
zusätzliche Maschinen- und Geräteausstattung,
zusätzlicher Container, zusätzliches Besprengen mit
Wasser beim Ausbauen etc.) für das Aufnehmen und
Verarbeiten von gefährlichem Abfall während des
gesamten Entsorgungsprozesses.
mineralischer (Ersatz)baustoff übernehmen und
entsorgen.
Einschl. Mehraufwand für Transportkosten und Abladen
des Materials an der Entsorgungsanlage.
Art der Belastung und Entsorgung nach Beprobung und
Auswertung. Entsorgungsnachweis nach Unterlagen des AG
führen, einschließlich Aufwand für Durchführung des
elektronischen Begleitscheinverfahrens inkl. aller
erforderlichen Verfahrensschritte und
Verwaltungstätigkeiten.
Abgerechnet wird nach Wiegescheinen.
Material: mineralischer (Ersatz)baustoff bis DK III,
DepV, welcher keiner Verwertung gemäß ErsatzbaustoffV
zugeführt werden kann.
Menge: 400,000 t

**7.1.30 Deponiegebühr(Ersatz)baustoff**
kalkulierte Entsorgungsgebühr für
mineralischer (Ersatz)baustoff bis DK II, DepV ohne BGK

anhand der vorliegenden Untersuchungsergebnisse. Der
Koordinationsaufwand für die Entsorgung wird über die
entsprechenden Entsorgungspositionen vergütet.
Menge: 400,000 t

*Hinweis: 50 m < einfacher Förderweg (Baustelle - Zwischenlager -*
50 m < einfacher Förderweg (Baustelle - Zwischenlager -
Verwertungs- bzw. Entsorgungsstelle) < 25 km
Aufwand für Rund- und Leerfahrten ist einzukalkulieren

**7.1.40 Zulageposition für Förderweg >25 km**
Für die Länge des Förderwegs gilt nur die einfache
Strecke. Aufwand für Rund- und Leerfahrten ist
einzukalkulieren.
Abgerechnet wird die transportierte Tonne in km ab dem
26. km bis zur tatsächlich angefahrenen
Wiederverwertungs- bzw. Entsorgungsstelle

maßnahmenunabhängiges Abrechnungsbeispiel:
Fördermenge 500 t
einfacher Förderweg 40 km
--> abgerechnet werden (40-25 km) x 500 = 7.500 km

Soweit der Förderweg < 25 km ist, erfolgt keine
Abrechnung über diese Position.
Menge: 5000,000 km
